# Sanitärinstallation
Angebotsaufforderung (GAEB 90, DA83)
Vergabenummer: 009
Währung: EUR
Auftraggeber: Apfelböck GmbHIng.-Büro

## Zusätzlicher Text
LEISTUNGSVERZEICHNIS

Projekt:  Sanierung und Erweiterung der Grundschule
Oberschneiding

Bauleistung:  Sanitärinstallation

Bauherr:  Gemeinde Oberschneiding
  Pfarrer- Handwercher-Platz 4
  94363 Oberschneiding

Baustelle:  Im Bestand
  Waltingerstr. 8
  94363 Oberschneiding

## Zusätzlicher Text
ALLGEMEINE VORBEMERKUNGEN - BAUBESCHREIBUNG

ANGABEN ZUR BAUSTELLE:

Lage und Beschaffenheit des Objekts:

Bei der vorgesehenen Maßnahme handelt es sich um die Sanierung der
Grundschule Oberschneiding zzgl. eines Holzanbaus in Oberschneiding.

Die Gemeinde Oberschneiding, errichtet das betreffende Gebäude im Jahre
1982.
Das Gebäude  muss nun umgebaut und saniert werden. Ein kleiner Bereich
wird obergeschossig neu angebaut.
Der Holzbau steht auf Stützen und grenzt an das 1.OG an der Westseite.
Das Gebäude teilt sich in 3 Gebäudeteile ein. Schule, Mittelbau,
Mehrzweckhalle.
Beim Umbau/ Sanierung des Baukörpers handelt es sich um einen
1-geschossigen Bestandsbau (EG, 1. OG
sowie Speicher) der sowohl die Grundschule als auch die dazugehörige
Mehrzweckhalle beherbergt.
Im Zuge der Baumaßnahme ist ein barrierefreier Zugang zum bzw. im
Gebäude herzustellen; des Weiteren müssen die Vorgaben des
Brandschutzgutachtens und der EnEV-Berechnung umgesetzt werden. D. h.
eine
neu Deckung, sowie Dämmung und die Anbringung eines WDVS an der Fassade
müssen mit berücksichtigt werden.

Der Neubau umfasst zwei Klassenzimmer im 1.OG und eine Lagerfläche im
Dachgeschoss.

Das Grundstück befindet sich in Oberschneiding, unmittelbar am
Ortseingang vom Süden kommend, an der Waltinger Straße auf einer Höhe
von ca. 354 m üNN.

Beschreibung der baulichen Anlage:

Der Baukörper hat eine Größe von ca. 78,00 x 27,00 m und ist als
1-geschossiger Massivbau mit Dachgeschossausbau, errichtet worden.

Das Gebäude wird über den schuleigenen Parkplatz und Vorplatz von der
Waltingerstraße aus betreten.

Das Grundstück Waltinger Straße 8, 94363 Oberschneiding, Flurnummer 550
befindet sich per 1980 ab-geschlossenem Erbbaurecht für 99 Jahre im
Besitz der Gemeinde Oberschneiding. Die Erweiterung des Schulgebäudes um
2 Neubauklassen mit westlichem Anschluss bleibt auf dem Grundstück und
ist Teil der Flurnummer 550.
Die Erneuerung des Pausenhofes und des Vorplatzes (Schule und Turnhalle)
werden Teil der Sanierungs-maßnahme.

Allgemein:
- Einbau einer Aufzugsanlage
- Abbruch, Verschluss- und Umbauarbeiten in Ziegel, Beton und Gipskarton

- Erdarbeiten
- Grundleitungen
- Abdichtungsarbeiten
- Fliesen-und Plattenarbeiten
- Parkett- und PVC-Bodenbeläge
- GK-Ständerwände und Abhängedecken
- Anstricharbeiten an Decken und Wänden
- Schlosserarbeiten - Geländer und Metallbauarbeiten -
Flurabschlusstüren
- Sonnenschutzarbeiten
- Holzinnentüren in Stahlumfassungszargen

Untergeschoss:
- GK-Ständerwände
- Deckendämmung

Erdgeschoss:
- Sanierung und Einbau von neuen WC-Kernen
- Sanierung Klassenzimmer
- GK-Ständerwände
- Möblierung Regalwände, Teeküche,
- Neuer Deckenaufbau und Bodenaufbau in der Mehrzweckhalle

1. Obergeschoss:
- Sanierung und Einbau von neuen WC-Kernen
- Sanierung Klassenzimmer
- Schaffung neuer Klassenzimmer im neuen Anbau in Holzbauweise

Dachgeschoss:
- Umnutzung der Lagerfläche in eine Lüftungszentrale
- Schaffung neuer Lagerfläche durch den Holzanbau

Sanierung Gebäude nach EnEV-Berechnung:
- Abbruch bestehender Deckung und Dämmung + OSB-Plattenbelag über DG
- Neuer zimmermannsmäßiger Dachstuhl mit Ziegeldeckung
- Dämmung auf oberster Geschoßdecke
- Klempnerarbeiten
- Demontage sämtlicher Fenster und Neueinbau als Holz-Alu-Fenster mit
3-fach Verglasung
- Metallbauarbeiten - Eingangselemente
- Anbringung WDVS mit Armier- und Oberputz

Baustelleneinrichtung:

Für die notwendige Baustelleneinrichtung stehen vor dem Gebäude
ausreichend Flächen zur Verfügung.
Genaue Festlegungen sind in Abstimmung mit der Bauleitung zu treffen.
Zur besseren Orientierung liegt dem LVZ ein Lageplan M= 1/ 1000 bei.

Orientierung auf der Baustelle:
Dem Anbieter wird dringend empfohlen, vor Ausarbeitung der Kalkulation
die Baustelle bzw. das Baugrundstück zu besichtigen und sich mit den örtlichen Verhältnissen und
sonstigen Begleitumständen bekanntzumachen, die für die Kalkulation und Ausführung der Arbeiten wichtig sind.
Nachforderungen, die auf Grund von nicht auf der Baustelle eingeholten
Informationen beruhen, können in
keinem Falle anerkannt werden.

Wasser / Energie / Abwasser:
Der Auftragnehmer der Bauunternehmerarbeiten errichtet auf der Baustelle
einen Baustromkasten und eine
Entnahmestelle für Bauwasser.
Jeder Auftragnehmer kann Baustrom und Bauwasser entnehmen. - Die Kosten
hierfür übernimmt der Bauherr.

Abfall:
Der Anbieter hat die Baustelle täglich sauber zu hinterlassen und nach
Fertigstellung seiner Arbeiten dafür zu sorgen, dass sämtliches
Restmaterial von der Baustelle entfernt wird. Es steht bauseits kein
Container zur Verfügung. Für das Entsorgen von Abfall gelten die ATV der
VOB/C, DIN 18299 Punkt 4.1.11 und 4.1.12.
Kommt der Unternehmer dieser Verpflichtung nicht in ausreichendem Maße
nach, so werden Reinigungsarbeiten in Auftrag gegeben. Die anfallenden
Kosten werden auf sämtliche Firmen, die in dem betreffenden Bereich
tätig waren, umgelegt und in Abzug gebracht.

Lärmbekämpfung und Ruhezeiten:
Es wird ausdrücklich darauf hingewiesen, dass die Ruhezeiten von 22:00
Uhr nachts bis 07:00 Uhr früh bindend einzuhalten sind.
An Samstagen kann von 07:00 Uhr bis 12:00 Uhr mittags gearbeitet werden.

Sollte im Bereich der Gemeinde Oberschneiding eine Lärmschutzverordnung
bestehen, so hat diese absoluten Vorrang und Gültigkeit.

AUSFÜHRUNG:

Ausführungsfristen:

Den genauen Bauablauf regelt ein exakter Bauzeitenplan. Die in den
Ausführungsfristen genannten Termine
sind verbindlich

a) Beginn der Baumaßnahme - Bauunternehmerarbeiten
(Baustelleneinrichtung): KW 15/2026
b) Rohbaufertigstellung - MZH: KW 46/2026; ZWB, Schule und Anbau KW
41/2027
c) Beginn Ausbaugewerke - ca. KW 19/2026
d) Teilfertigstellung - MZH: KW 13/2027; ZWB, Schule und Anbau: KW
44/2027
e) Gesamtfertigstellung Generalsanierung und Umbau - KW 44/2027

Zusätzliche Vertragsbedingungen

Bautagebuch:
Der Bauunternehmer ist verpflichtet, für die Dauer seiner
Baustellentätigkeit ein Bautagebuch zu führen.
Die ausgeführten Leistungen und die Anzahl der jeweils auf der Baustelle
Beschäftigten sind vollständig einzutragen. Das Bautagebuch ist 1x
wöchentlich der Bauleitung zur Unterschrifts-Gegenzeichnung vorzulegen.
Die Führung des Bautagebuches ist zwingender Bestandteil des Auftrages.

Baustellenbesetzung:
Bedingt durch die kurze Bauzeit ist ein massiver Einsatz auf der
Baustelle erforderlich!
Der AN hat die Einhaltung der vorgegebenen Termine lt. Bauzeitenplan zu
gewährleisten.

Baustellenbesprechung:
Der Auftragnehmer hat zu den Baustellenbesprechungen, die der
Auftraggeber regelmäßig durchführt, einen
geeigneten bevollmächtigten Vertreter zu entsenden. Der Jour-Fixe-Termin
wird mit Auftragserteilung bekannt gegeben.

Allgemeine Vorbemerkungen zur Ausführung

Winterschutz
Bei eventuellen Arbeiten während der Wintermonate sind entsprechende
Vorkehrungen zu treffen, dass die einzubauenden Werkstücke keinen
Schaden nehmen. Bei allen Positionen ist die Lieferung der Materialien
und das Entfernen des Bauschutts/Verpackungsmaterials etc.
einzukalkulieren, auch wenn im LV nicht besonders darauf hingewiesen
wird.

Vergleichbarkeit
Besonders zu beachten: Soweit in der Leistungsbeschreibung auf
Technische Spezifikationen (z.B. Normen) Bezug genommen wird, werden
auch ohne den ausdrücklichen Zusatz "oder gleichwertig" immer
gleichwertige Spezifikationen in Bezug genommen.
Der Bieter muss in seinem Angebot mit geeigneten Mitteln nachweisen,
dass die der Norm entsprechende jeweilige Ware oder Dienstleistung den
Leistungs- oder Funktionsanforderungen des Auftraggebers entspricht. Als
geeignete Mittel gelten insbesondere eine technische Beschreibung des
Herstellers oder ein Prüfbericht einer anerkannten Stelle.

Vollständige Unterlagen
Mit Abgabe des Angebots erkennt der Bieter an, dass die im
Leistungsverzeichnis enthaltenen Unterla-gen eine genaue Kalkulation
ermöglichen. Bedenken über die vorgesehene Ausführungsart und -zeit sind
bei Angebotsabgabe schriftlich anzuzeigen und berechtigen nicht zu
Nachforderungen. Für die Konstruktions- und Funktionssicherheit der
fertigen Leistungen sowie für die Einhaltung der in dieser
Leis-tungsbeschreibung geforderten technischen Werte übernimmt der
Bieter die volle und uneingeschränkte Haftung.

Rechnungsstellung
Der Auftragnehmer hat seine Leistungen prüfbar abzurechnen. Er hat die
Rechnungen übersichtlich aufzustellen und dabei die Reihenfolge der
Positionen gemäß LVZ einzuhalten.
Bei der Rechnungstellung ist die Gebäudeunterteilung zu beachten. Dies
eist auch nochmal in den Plänen ersichtlich.

Die abzurechnenden Mengen sind mind. 14 Tage vor Rechnungsstellung
gemeinsamen durch Auftragnehmer und Bauleitung zu prüfen, sodass
Widersprüche in der Abrechnung vermieden werden. Abschlags- und
Schlussrechnungen können erst nach gemeinsamer Aufmaßprüfung zwischen
Bauleitung und Auftragnehmer gestellt werden, nur geprüfte und
freigegebene Aufmaße sind Grundlage der Rechnungsstellung. Jeglicher
Schriftverkehr und die Rechnungslegungen erfolgen an die jeweilige
Bauleitung (1 x Original). Als Eingangstermin derselben gilt der Tag des
Eingangs bei der Bauleitung.

Die Rechnungen sind jeweils in Kostengruppen aufzuteilen. Das heißt,
alle einzelnen Positionen sind einer Kostengruppe ersichtlich zuzuweisen
und dann in Kostengruppengesamtsummen aufzuteilen. Die
Kostengruppennummern sind aus den LV-Positionen zu entnehmen.

Alle Abschlags- und Schlussrechnungen sind getrennt zu erstellen und
müssen mit zugehörigen Mengenberechnungen, Zeichnungen und anderen
Belegen in jeweils 2-facher Fertigung beim Architekten bzw. Fachplaner
eingereicht werden. Alle Rechnungen, die nicht dieser Form entsprechen,
werden zurückgewiesen!

Nachträge
Grundsätzlich gelten die Regeln des Vergabehandbuchs.
Zusätzlich ist auf folgende Punkte zu achten:
- Nachtrag muss begründete Nachtragspositionen enthalten - Auflistung
der zusätzlichen Positionen mit Kosten - Auflistung der entfallenden
Positionen mit Kosten - Mehr / Minderkosten angeben - EFB Blatt (mit
Einkaufspreis, Aufschlag, Zeitansatz / Montagezeit / Kosten) für alle
Positionen muss beiliegen

Anlagen
- Lageplan_Baustelleneinrichtungsplan
- Checkliste-Nachtragsprüfung_2026-02-02

## Zusätzlicher Text
TECHNISCHE VORBEMERKUNGEN (TVB)

1. Technische Baubeschreibung

(Ohne Verbindlichkeit im Detail zur gegenständlichen Leistung)
Umbau und Sanierung Berufsfachschule Mitterfels

Anschrift der Baustelle:
Flurstücknummer: 550
Waltingerstr. 8
94363 Oberschneiding

Bauweise:
Massivbauweise, Ziegel, Holzbau, Trockenbau
Satteldach, Anbau mit Satteldach Holz

Fassade:
mit WDVS

Lage und Erschließung:
Das Baugelände liegt im südlichen Teil von Oberschneiding an der
Waltingerstr.
Aufgrund der Randlage ist eine ausreichende Baustelleneinrichtungsfläche
gegeben. (siehe beiliegender Baustelleneinrichtungsplan).

Gebäudehöhe Schule:  ca. +7m über OK Gelände EG
Gebäudehöhe Mehrzweckhalle:  ca. +12 m über OK Gelände EG

Funktionskonzept:
Im Baufeld befindet sich ein Bestandsgebäude welches in 3 Gebäudeteile
unterteilt wird. In Schule, Mittelbau und Mehrzweckhalle. Die Schule
wurde 1982 erbaut. Die Schüler und Verwaltung werden in ein externes
Geäude für die Zeit der Sanierung ausgelagert.

Schule:
Die Schule ist unterkellert. Im EG des Schulgebäudes befindet sich die
Aula, Klassenzimmer, Werkraum und die Sanitäranlagen. Im 1.OG gibt es
weitere Klassenzimmer und Lernlandschaften zzgl. WC-Kern. Angrenzend zum
1.OG des Schulgebäude schließt der Anabu in Holzbauweise an, welche
ebenfalls Klassenzimmer beinhaltet. Das DG diet als Lagerfläche und wird
als solches weiterverwendet.

Mehrzweckhalle:
Die Mehrzweckhalle beinhaltet Saniträranlagen, Duschräume und
Umkleideräume.
Ergänzend zur Halle sind Lagerflächen, Technikraum und Geräteräume in
der Mehrzweckhalle verortet.

Mittelbau:
Im Mittelbau welcher das Schulgebäude mit der Merhzweckhalle verbindet
sind neben einem WC-Kern, Büro und Besprechungsräume untergebracht.

UG:
Im UG befindet sich die Heizungs- und Sanitärzentrale hier befindet sich
die Trinkwasserverteilung. Die bestehende neuwertige Warmwasserbereitung
wird abgebaut und in der Technikzentrale der Mehrzweckhalle neu
aufgebaut. Das Schulgebäude und Mittelbau werden ausschließlich mit
Kaltwasser versorgt. Einzelne Entnahmestellen erhalten dezentrale
elektrische Warmwasserbereiter.
Das Warmwasser in der Mehrzweckhalle wird in Form einer
Frischwasserstation mit Zirkulation
bereitgestellt . Das Schmutzwasser wird freispiegelentwässert. Das
Schmutzwasser-Netz wird größtenteils demontiert und stellenweise neu
mittels PP-Rohre aufgebaut
Im Keller sind ein neu platziertes  Ausgusbecken zzgl. Waschmaschinen
Anschluss neu zu erschließen. Das Abwasser kann hier an die
Bestandsleitung angeschlossen werden. Die Installation kann in
Sichtinstallation im Keller ausgeführt werden.

Die Verrohrung in der Technikzentrale wird in der Technikzentrale durch
das Gewerk Sanitär demontiert. Die Demontagen in den restlichen Räumen
werden durch Bauunternehmer ausgeführt.

EG:
Im Schulgebäude werden alle Klassenzimmer mit einem Waschtisch
ausgestattet. Die Waschtische werden als Einbauwaschtische ausgeführt.
Die erforderlichen Auschnitte im Möbel werden durch den Schreiner
erstellt. Der Werkraum erhält ein Werkraumbecken mit Gipsfang. An
Position mit Teeküchen sind nur die Anschlüsse zu stellen. Der
Sanitärkern erhält ebenfalls Einbauwaschtische sowie eine barrierefreies
WC.
Im WC-Bereich Knaben ist entsprechend der Nutzung ein Urinal tiefer zu
setzen.
Die Ausgussbecken werden mit Durchlauferhitzern ausgestattet. Das
Ausgussbecken wird im WC-Kern mit integriert und wird an der Stelle
ebenfalls als Einbauvariante ausgeführt. An signifikanten Stellen werden
die Armaturen als elektronsiche Spülarmaturen ausgeführt. Die übrigen
Bereiche sind mit Standventilen ausgestattet

Im Mittelbau wird gleich dem Schulgebäude mit Einbauwaschtischen
ausgeführt. Ergänzend hierzu WC's und Urinal entsprechend der Nutzung.
Für das angrenzende Lehrerzimmer sind die Anschlüsse für die Teeküche zu
stellen. Die Teeküche erhält gleich dem Schulgebäude ein
Durchlauferhitzer. Der Mittelbau beinhaltet nur einen WC-Kern.

Die Mehrzweckhalle beinhaltet Reihenduschen mit 8 Duschplätzen zzgl.
einer Einzeldusche. Des weitern sind zwei WC's und fünf Waschbecken im
Bereich der Mehrzweckhalle untergebracht. Die Nassbereiche werden
komplett neu aufgebaut

Ausgehend vom UG erfolgt die Erschließeung von einem zentralen
Steigschacht hinter dem Aufzug. Dieser Schacht führt bis in das DG. Von
hier aus wird horizontal verteilt und die Waschtsiche in den darunter
liegenden  Klassenzimmern erschlossen. An Endpunkten sind Spülarmaturen
positioniert um das durchgeschliffene Netz spülen zu können. Im EG
erfogt ein Abgang zur Erschließung des Mittelbaus und der
Mehrzweckhalle. Der im EG befindliche WC-Kern wird von dem Steigschacht
aus erschlossen. Die Verrohrung erfolgt in TB-Wänden und Vorsatzschalen.
 Ausgehend vom Steigschacht erfolgt der Leitungsverzug in der
Abhangdecke der Aula bis hin zur Mittelbau. Der Leitungsverzug im
Mittelbau erfolgt über das Dachgeschoss. Eine ausreichende
Installationsfreiheit und Höhe für die Montagearbeiten ist gegeben, Der
WC-Kern im Mittelbau wird von der im Dachgeschoss verlaufenden Leitung
versorgt. Die Leitungsverlegung im WC-Kern des Mittelbaus erfolgt über
klassische Vorwandinstallation. Die Leitung im Dachgeschoss wird bis zur
Technikzentrale in der Mehrzweckhalle geführt. Im Technikraum wird die
neu positionierte Frischwasserstation neu erschlossen. Von der
Frischwasserstation ausgehend wird über die Abhangdecke der Duschbereich
und die WC's erschlossen. Die Duschen werden über das Warmwasser der
Frischwasserstation versorgt. Die Zirkulation wird am Strangende vom
Warmwasser mit einem Regulierventil eingebunden.
Die Sanitärräume werden größtenteils an das bestehende Grundleitungsnetz
im Bereich der Mehrzweckhalle und Mittelbau angeschlossen. Wo
erforderlich werden Anschlüsse in der Bodenplatte verlängert. Die
Bodenplatte wird durch das Gewerk Rohbau geöffnet.
Das Entwässerungsnetz im Schulgebäude wird komplett neu in Steckssystem
in PP-Rohren aufgebaut.
Wo möglich wird an bestehende Fallleitungen angeschlossen. Für neu
geschaffene WC-Kerne werden neue Leitungswege zur Entwässerung
festgelegt. Dies erfolgt über Vorwände und Schächte.

1.OG:
Im Schulgebäude sind die Räume gleich dem Erdgeschoss aufgebaut.
Angrenzend zum Bestandsgebäude wird der Holzbau errichtet. Im Holzbau
sind zwei Klassenzimmer mit je einem Waschtisch enthalten. Die
Erschließung erfolgt auch hier wie im Bestandsgebäude durch die
horizontale Verteilleitung im Dachgeschoss. Bei der Durchdringungen sind
entsprechende Brandschotts zu setzen.

DG
Im DG werden an neuinstallierte Dachentlüfter angeschlossen. Die
Dachentlüfter werden durch das Gewerk
Dachdecker gestellt und eingebaut. Das Kondensat des neu aufgestellten
Lüftungsgerätes wird in die bestehenden Fallleitungen eingebunden

Allgemein:
Es wird das komplette Trinkwassernetz ausgetauscht gemäß DVGW 551. Es
sind im Trinkwassernetz Probeentnahmeventile gemäß DVGW 551 zu setzen
und wo sinnvoll Absperrarmaturen mit Entleerungen. Warm und
Kaltführenden Leitungen sind entsprechend getrennt voneinander zu
verlegen. Leitungen sind gegen Wärmeverlust und vor unzulässiger
Erwärmung > 25°C zu dämmen.
Das Warmwassernetz ist entsprechen einzuregulieren. Die Spreizung
zwischen Warmwasser und Zirkulation darf nicht mehr als 5K an der
Frischwasserstation betragen. Das Warmwasser wird mit 60°C zur Verfügung
gestellt.
Das Gesamte Trinkwassernetz wird in Edelstahl mit Pressfittings gemäß
DIN EN 10312 ausgeführt.
Das Trinkwassernetz ist mit Druckluft abzudrücken. Leitungen sind gemäß
DIN 1988-200 zu dämmen.
Das Trinkwassernetz ist nach Inbetriebnahme und ca. 3 Monate nach
Inbetriebnahme der Anlage einer mikrobiologischen Untersuchung zu
unterziehen im Sinne der TrinkwV.
Das Schmutzwassernetz wird in PP-Rohren ausgeführt und ist mit
Dämmschläuchen auszustatten. Das Schmutzwassernetz ist nach
Fertigstellung abzudrücken und auf Dichtigkeit zu prüfen. Wo
erforderlich ist auch in Teilbereichen das SW-Netz auf Dichtigkeit zu
prüfen. Die in der Bodenplatte verlegten Grundleitungen sind gegen
verrutschen und auseinandergleiten zu sichern und die Abläufe vor
Verunreinigungen zu verschließen.
2. Vorschriften, Verordnungen
Nachstehende Unterlagen liegen der Ausschreibung zugrunde:
- Die Verdingungsordnung für Bauleistungen (VOB), Teil B und C in der
jeweils gültigen Fassung.
- Alle für die auszuführenden Arbeiten gültigen DIN-Normen und anderen
anerkannten Regeln der Technik.
- Besondere Geschäftsbedingungen des Bieters werden nicht anerkannt.
3. Einspruch, Alternativen, Vergütung
Einsprüche gegen das Leistungsverzeichnis sind schriftlich vor der
Abgabe des Angebotes zu erklären.
Stillschweigen bedeutet Anerkennung in allen Teilen. Alle Angebote
müssen in deutscher Sprache vorgelegt werden. Stundenlohnarbeiten müssen
von der Objektüberwachung angefordert werden. Es ist ein Stundennachweis
zu führen, der innerhalb von sechs Werktagen durch die Objektüberwachung
gegenzuzeichnen ist. Für Leistungen erforderliche Sondergenehmigungen
(etwa Schichtbetrieb, Spezialtransporte etc.) führt der AN auf eigenes
Risiko und eigene Kosten herbei.

Der AN hat alle in Bezug auf seine Leistungen nach
öffentlich-rechtlichen Vorgaben und technischen Regelungen erforderliche
Nachweise sowie technische Abnahmen und Übernahmeprüfungen durch
Behörden und Sachverständige auf eigene Kosten zu erledigen.
Samstagsarbeit ist vom AN mit allen Mehraufwendungen in den Preisen zu
berücksichtigen. Für erforderlich werdende zusätzliche, im
Leistungsverzeichnis nicht erfasste Arbeiten, muss vor deren Beginn ein
Nachtragsangebot eingereicht werden. Auch für dieses Angebot gelten die
Vorbemerkungen. Der Kalkulation des Nachtragsangebotes muss die
Kalkulation des Hauptangebotes zugrunde liegen. Der Auftragnehmer hat
auf Verlangen des Auftraggebers hierfür die Kalkulationsnachweise
vorzulegen. Die im Nachtrag angebotenen Leistungen dürfen erst nach
schriftlicher Freigabe durch den Bauherrn oder dessen Beauftragten
ausgeführt werden.
4. Arbeitsvorbereitung
Dem Auftragnehmer werden vor Arbeitsbeginn Ausführungsunterlagen
entsprechend der Gewerke bezogenen Anforderungen der VOB (C) zur
Verfügung gestellt. Der Auftragnehmer ist verpflichtet, vor
Montagebeginn alle vom Auftraggeber gelieferten Planungsunterlagen und
Berechnungen auf Richtigkeit und Vollständigkeit zu überprüfen.
Änderungen gegenüber der Ausführungsplanung des Fachingenieurs sind der
Objektüberwachung darzulegen und vom Fachingenieur zu prüfen und
anzuerkennen. Bedenken gegen die Ausführung, entdeckte oder vermutete
Mängel, hat der Auftragnehmer dem Fachingenieur vor Beginn der Arbeiten
mitzuteilen.

Baustellenzugang:
Der Zugang zur Baustelle ist mit der Bauleitung Vor-Ost festzulegen.
Zusatzkosten für die Einbringung von Material sowie der Zugang ins
Gebäude sind in den jeweiligen Positionen mit einzukalkulieren und
werden nicht separat vergütet. Die Umzäunung des Baustellenbereichs ist
ständig geschlossen zu halten. Der öffentliche Verkehr sowie der
Fußgängerverkehr müssen ständig gewährleistet sein.

Baustellensicherheit:
Dies ist bei der Baustellenabsicherung sowie bei der
Verkehrswegesicherheit zu beachten. Eine Gefährdung von Personal durch
Baufahrzeuge sowie Baustelleneinrichtungen ist unter allen Umständen
auszuschließen, die Baustelle ist ständig gegen Betreten von Unbefugten
abzusichern. Für die Baustelle selbst gelten die üblichen
Sicherheitsvorkehrungen und Absturzvorrichtungen, die Kosten dafür sind
in die Einheitspreise einzukalkulieren.

Zugänge, Zufahrten:
Besondere Zufahrten zu der Baustelle über das öffentliche Verkehrsnetz
hinaus werden nicht zur Verfügung gestellt. Die Zufahrten und Zugänge zu
den anliegenden Grundstücken müssen während der Bauzeit für die Anlieger
aufrechterhalten werden. Dies ist in die Einheitspreise mit
einzukalkulieren.
Vom Bauherrn werden für die Baustromverteiler Anschlüsse zur Verfügung
gestellt. Für ausreichende Verlängerungsleitungen zum Anschluss von
mehreren Baustromverteilern hat der Auftragnehmer zu sorgen. Des
Weiteren ist beim Anschluss von evtl. mehreren Baustromverteilern
untereinander, der Kurzschlussstrom sowie die Selektivität zu beachten.
Für ausreichende Verlängerungen hat der Auftragnehmer zu sorgen.
Der AN muss mit den ihm zur Verfügung stehenden Energien sparsam
umgehen. Die Anschlüsse für Energie dürfen nur für den in Verbindung mit
den Ausführungsarbeiten stehenden Verbrauch benutzt werden. Die
Beleuchtung und Beheizung von Aufenthalts- und Sanitärräumen des
Auftragnehmers sind hierin eingeschlossen. Die behelfsmäßigen Anschlüsse
und Verteilungen müssen während der gesamten Bauzeit gewartet und vor
der Endabnahme abgebaut werden. Die benutzten Anlagen müssen wieder in
ihren ursprünglichen Zustand versetzt werden.

Lager- und Arbeitsplätze:
Auf dem Baugrundstück werden vom AG keine Lagerflächen zur Verfügung
gestellt. Benötigt der AN darüber hinaus Flächen als Lager-/ Arbeits-
sowie Parkplätze, so hat er sich diese selbst auf seine Kosten zu
beschaffen bzw. ihre Benutzung zu vereinbaren.

Öffentlicher Verkehr:
Die Baustelle liegt an einem Schulweg angrenzend zur Hauptstraße der AN
hat zu jeder Zeit der Baumaßnahme dafür Sorge zu tragen, dass der
Durchgangsverkehr aufrechterhalten bleibt.
Notwendige halbseitige Sperrungen sind durch den AN frühzeitig zu
beantragen und sind in die Positionen unter Bereich
"Baustelleneinrichtung" einzurechnen.
5. Baustelleneinrichtung und Ausführung
Der Bieter hat für das Bauvorhaben eine Baustelleneinrichtung gemäß den
Unfallverhütungsvorschriften anzulegen. Der AN übernimmt ab Übergabe des
Baufeldes die Verkehrssicherungspflicht für die an Ihn übergebenen
Bereiche. Die Bereitstellung und das Anlegen der erforderlichen
Lagerplätze, Gerüste, Wege und sonstiger Montagehilfsmittel sind in die
Preise einzukalkulieren. Die Lagerplätze sind vom Bieter gegen Diebstahl
abzusichern. Sämtliche Leistungen für das Einrichten, Vorhalten und
Unterhalten sowie deren Wiederbeseitigung sind in die Einheitspreise der
jeweiligen Positionen mit einzurechnen, sofern dies nicht als separate
Position im Leistungsverzeichnis ausgewiesen ist. Ein mehrfaches
Umsetzen der Baustelleneinrichtung ist ebenfalls in die Positionen
einzurechnen. Gerüste (auch über einer Arbeitshöhe von 3,0 m),
Absturzsicherungen, Bautreppen, Abdeckungen von Bodenöffnungen sowie
Behelfsmittel zur Durchführung aller Baumaßnahmen sind, wenn im
Leistungsverzeichnis nicht anders erwähnt, ohne gesonderte Vergütung in
die jeweiligen Einheitspreise einzurechnen. Die Arbeitshöhe beträgt bis
zu 3m und wird nicht separat vergütet. Nebenleistung gem. VOB sind
einzukalkulieren und vorzuhalten für die Dauer der eigenen Bauzeit
Geräte, Maschinen, Aufzüge, (Bau-)Kräne, sonstige Förderanlagen, Lehr-
und Schalgerüste, Schutz- und Arbeitsgerüste, Absperrungen, einschl.
Warnschilder, Beleuchtung des eigenen Arbeitsplatzes. Der Bieter
verpflichtet sich, nur fachgerechte Montagehilfsmittel nach der
Unfallverhütungsvorschrift einzusetzen. Die unterzeichnende Firma
verpflichtet sich, die bei ihr bestellten Anlagen, Bauwerke, Maschinen,
Geräte, Fahrzeuge und dergl.
gem. den Unfallverhütungsvorschriften des zuständigen
Unfallversicherungsverbandes oder der Berufsgenossenschaften zu
errichten und die erforderlichen Schutzvorrichtungen mitzuliefern. Die
Auflagen der Baugenehmigung sind in jedem Fall einzuhalten. Stellt sich
nach Prüfung heraus, dass die Anlagen, Bauwerke, Maschinen, Geräte,
Fahrzeuge und dergl. nicht den Unfallverhütungsvorschriften entsprechen,
so verpflichtet sich die Firma, nachträglich unentgeltlich die Mängel zu
beseitigen, fehlende Schutzvorrichtungen anzubringen oder ungeeignete
Schutzvorrichtungen in den vorgeschriebenen Zustand zu versetzen. Für
Beschädigungen an vorh.
Gebäudeteilen, Anlagen und Bepflanzungen, die aus der Verletzung der
Sorgfaltspflicht des Auftragnehmers (AN) resultieren, haftet der AN. Der
AN ist zur Eigenkoordination seiner Leistungen mit Nachbar - und
Folgegewerken verpflichtet. Zu Leistungen, die von Temperatur-,
Witterungs- oder sonstigen klimatischen Bedingungen abhängen, hat der AN
die erforderlichen Vorsorge- und Schutzmaßnahmen zur Fortsetzung der
Arbeiten auszuführen. Bei Schweiß- und Brennarbeiten hat sich der
Ausführende zu vergewissern, dass durch Hitzeeinwirkung und
Schweißperlen keine Teile in Brand geraten können. Feuerlöschmittel sind
bereitzuhalten. Bei vorgenannten Arbeiten in feuergefährdeten
Anlagenteilen ist die Feuerwehr vor Ausführung der Arbeiten beratend
hinzuzuziehen. Erforderlichenfalls wird sie die Gestaltung eines
besonderen Brandschutzes veranlassen. Sämtlicher anfallender Bauschutt,
Abbruch-, Verpackungs- und sonstige Materialien sowie Müll sind getrennt
nach Mehrwegverpackungen, Bauschutt, Baustellenabfall, brennbaren
Materialien und Sondermüll in Containern zu sammeln und zu einer entspr.
Sammelstelle bzw. Deponie zufahren. Alle Kosten einschließlich Gebühren
hierfür sind in die Einheitspreise einzukalkulieren. Wird der
Reinigungspflicht nicht mindestens einmal wöchentlich nachgekommen,
veranlasst die Bauleitung die Reinigung durch einen Dritten zu Lasten
des AN.
Unterbrechung von vorhandenen Ver- und Entsorgungsleitungen:
Ist es im Zuge der Arbeiten notwendig, vorhandene Ver- und
Entsorgungsleitungen zu unterbrechen bzw. abzuschalten, ist dies der
Bauleitung und dem für die Ver- und Entsorgungsleitungen zuständigen
Träger mindestens 5 Werktage vorher, wenn nichts anderes vereinbart
wird, mündlich und schriftlich mitzuteilen. Es ist dafür Sorge zu
tragen, dass bei einer Unterbrechung der Ver- und Entsorgungsleitungen
die Ver- und Entsorgung benachbarter Bereiche unbeeinträchtigt bleibt.
Unvorhergesehene Unterbrechungen (Beschädigungen) von Ver- und
Entsorgungsleitungen durch den AN sind der Bauleitung und dem für die
Ver- und Entsorgungsleitungen zuständigen Verantwortlichen unverzüglich
mitzuteilen. Die Ansprechpartner werden dem AN für Schäden an
elektrischen Anlagen und Leitungen sowie für Schäden an Wasser-,
Abwasser-, Heizungs- oder Gasleitungen bei Auftragserteilung mitgeteilt.
6. Objektüberwachung
Der Bauherr betraut einen Fachingenieur seiner Wahl mit der fachlichen
Überwachung der Arbeiten und benennt diesen als Objektüberwachung. Der
Bieter benennt dem AG als Bauleitung des AN einen Projektleiter und
einen bauleitenden Monteur, der über die Gesamtbaumaßnahme in vollem
Maße unterrichtet ist und während der Bauzeit auf der Baustelle
verbleibt. An den stattfindenden Baubesprechungen nimmt der Bieter bzw.
ein von ihm bestellter Sachverständiger oder der bauleitende Monteur
teil. Dies ist in die Preise einzukalkulieren. Ein kompletter Satz
Montagezeichnungen ist auf der Baustelle auf dem laufenden Stand der
Ausführung zu halten.
Änderungen gegenüber der Ausführungsplanung sind einzutragen und die
Montageplanung fortzuschreiben bis zu den Revisionsunterlagen. Der
Unternehmer hat die Montagearbeiten mit den anderen am Bau beteiligten
Firmen abzustimmen. Die Führung von Leitungen in Schlitzen,
Durchbrüchen, an Kreuzungspunkten und in Abhangdecken ist zu
koordinieren. Änderungsarbeiten, die auf mangelnde Koordination
zurückzuführen sind, werden nicht vergütet. Wenn Teilleistungen an
Nachunternehmer vergeben werden sollen, ist vor der Ausführung die
schriftliche Zustimmung der Objektüberwachung einzuholen. Voraussetzung
für eine Zustimmung ist die Eintragung des Nachunternehmers in der
Handwerksrolle, ggf. die Vorlage eines Nachweises der fachlichen Eignung
für die auszuführenden Arbeiten sowie die Angabe eines verantwortlichen
Ansprechpartners auf der Baustelle. Die Haftung für die fachgerechte
Ausführung der Leistungen des Nachunternehmers übernimmt der AN. Die
Leistungen von Nachunternehmern und bauliche Arbeiten des
Hochbauunternehmers für den AN müssen vom Bieter überwacht und
mitverantwortet werden.
Diese Leistung hat auch dann zu erfolgen, wenn die vom AN in diesem
Zusammenhang zu leistender Garantie sich nicht auf die Güte der
Materialien, sondern lediglich auf eine fachliche Beaufsichtigung der
dazugehörigen Fremdarbeit in allen Bereichen bezieht.
7. Stoffe, Bauteile, Ausführung
Technische Angaben im Leistungsverzeichnis dienen der Sicherung der
gewünschten Leistung und Qualität. Bestehen Zweifel an der
Gleichwertigkeit, so kann neben dem ausgeschriebenen Fabrikat ein
weiteres gesondert alternativ angeboten werden. Dies gilt besonders für
Ausstattung in Verkehrsbereichen. Für alle in der Anlage zur Verwendung
kommenden Einbauteile (Geräte, Maschinen, Armaturen, etc.), bei denen
das Fabrikat nicht vorgeschrieben ist oder alternativ angeboten wird,
müssen vom Anbieter vorher technische Datenblätter und Prospektmaterial
mit einer Spezifizierung aller technischen Details zur Prüfung und
Anerkenntnis der vorgesehenen Bauteile eingereicht werden, soweit durch
die Objektüberwachung keine andere Regelung getroffen wird.
Behördliche Genehmigungen, wie Prüfzeugnisse, Zertifikate und
dergleichen müssen unverzüglich dem Auftraggeber (AG) ausgehändigt
werden. Die Lieferung aller Materialien und Geräte ist frei
Verwendungsstelle, einschl. Abladen und Transport innerhalb der
Baustelle, unter Berücksichtigung der baulichen und örtlichen
Verhältnisse sowie der Zufahrts- und Abfahrtswege anzubieten. Die Kosten
für Hilfskräfte und Hilfsmittel für den Transport schwerer Teile sind in
die Einheitspreise mit einzurechnen.
8. Aufmaße
Jedes Aufmaßblatt muss die zugehörige Abschlagsrechnungsnummer aufweisen
und ist kumulierend aufzustellen. Das Aufmaß ist mit Datum vom
Auftragnehmer zu unterschreiben. Alle Aufmaße werden. wöchentlich an
einem noch zu vereinbarenden Tag mit der örtlichen Bauleitung
abgestimmt. Geprüfte und freigegebene Aufmaße sind als Grundlage der
Rechnungsstellungen zu verwenden. Die auf der Baustelle aufgenommenen
Aufmaße sind in einem Plan einzutragen und zu protokollieren. Nicht
freigegebene Aufmaße werden in der Rechnung nicht berücksichtigt.

HINWEIS:
Die Aufmaße sind entsprechend der der Gebäudeteile zu Beschriften und
zuzuordnen:
Schule/ Anbau(Neubau)/Mehrzweckhalle

Nachträge:
Grundsätzlich gelten die Regeln des Vergabehandbuchs.
Zusätzlich ist auf folgende Punkte zu achten:
- Checkliste-Nachtragsprüfung ist bei der Erstellung von Nachträgen zu
verwenden.
- Nachtrag muss begründete Nachtragspositionen enthalten
- Auflistung der zusätzlichen Positionen mit Kosten
- Auflistung der entfallenden Positionen mit Kosten
- Mehr / Minderkosten angeben
- EFB Blatt (mit Einkaufspreis, Aufschlag, Zeitansatz / Montagezeit /
Kosten) für alle Positionen muss
  beiliegen

Urkalkulation:
Vom Bieter ist eine Urkalkulation zu erstellen, die alle Angaben zu
veranschlagten Arbeitsstunden, Lohn-, Material-, Geräte-, Gemein-,
Sozial- und sonstigen Zuschlagskosten für alle im LV beschriebenen
Leistungen enthalten muss. Diese ist vor evtl. Auftragserteilung dem AG
auf erstes Anfordern in einem verschlossenen Umschlag innerhalb von 7
Kalendertagen zu übergeben.

Kalkulation:
Das Angebot ist nur wertbar, wenn alle Positionen vollständig ausgefüllt
sind (Preisangaben, ggf. Produkt mit gleichwertigen Eigenschaften
eintragen Für die angebotenen Leistungen übernimmt der Bieter die
Verpflichtung der Vollständigkeit, d. h. Leistungen, die sich mit der
Ausführung der angefragten Positionen zwangsläufig ergeben, hat er mit
einzukalkulieren, auch wenn Sie im Leistungsverzeichnis nicht
ausdrücklich erwähnt werden.

WICHTIG:
Der Baufortschritt kann mehrmaliges Anfahren und Einrichten der
Baustelle erfordern.
Dies ist vom AN in die Einheitspreise mit einzuberechnen und wird nicht
gesondert vergütet. Die zeitliche Abfolge der verschiedenen
Arbeitsschritte ist vor Aufnahme der Arbeiten mit dem AG abzustimmen,
gleiches gilt für die Baustelleneinrichtung. In die jeweiligen
Einheitspreise ist ferner das angemessene Schützen anzuschließender
Bauelemente und zu erhaltender BestandsBauelemente einzukalkulieren. Für
Schäden oder Mehrkosten infolge von Nichtbeachtung wird der AN zur
Rechenschaft gezogen. Kostenansprüche durch baustellenbedingten
Mehraufwand werden nicht akzeptiert. Der AN hat seine Leistungen bis zum
endgültigen Fertigstellungstermin der Baumaßnahme vor Schäden, z. B.
durch Fremdeinwirkung (Witterungseinflüsse, etc.) oder die Ausführungen
anderer Gewerke, zu schützen. Eventuelle Schutzmaßnahmen und Sichern der
erbrachten Leistungen sind in die Einheitspreise mit einzurechnen und
werden nicht separat vergütet.

9. Inbetriebnahme, Abnahme
Der Bieter hat eine betriebssichere und funktionstüchtige Anlage zu
liefern, die in der Leistungsbeschreibung festgelegten Anforderungen des
Bauherrn erfüllt. Er verpflichtet sich, die Anlagen einwandfrei
einzuregulieren und entsprechend der Betriebscharakteristik auf
wirtschaftliche Betriebsweise zu optimieren. Sämtliche Soll-
Leistungsdaten der Anlagen und deren Anlagenkomponenten sind während der
Inbetriebnahme, gegebenenfalls in Anwesenheit der beratenden Ingenieure,
durch Messungen zu überprüfen und die Ergebnisse zu protokollieren.

Der Bieter verpflichtet sich, dem Auftraggeber bzw. dessen Beauftragten
den Beginn der Inbetriebnahme sowie nach erfolgter Einregulierung die
Abnahmebereitschaft schriftlich mitzuteilen.

Die Abnahmebereitschaft ist gegeben, wenn folgende Punkte erfüllt sind:
- die Anlage ist mängelfrei, betriebsbereit und voll funktionstüchtig,
- die Anlage hat ihre vertraglich zugesicherten Eigenschaften,
- die Anlage erfüllt die vertraglich zugesicherten Leistungen,
- die Anlage entspricht den anerkannten Regeln der Technik,
- die Anlage ist nicht mit Fehlern behaftet, die den Wert oder die
Tauglichkeit zu dem gewöhnlichen
  oder nach Vertrag vorausgesetzten Gebrauch aufheben oder mindern,
- die Anlage entspricht den behördlichen und berufsgenossenschaftlichen
Vorschriften in vollem
  Umfang,
- die Revisionsunterlagen liegen zur Prüfung vor,
- der Umfang der Abnahmemessungen wurde mit den beratenden Ingenieuren
besprochen und die
  Messprotokolle sind fertig gestellt,
- die Beschilderung aller Anlagenteile ist abgeschlossen.

Der AN hat vor Beantragung der Abnahme die gesamte Anlage hinsichtlich
Funktion und Leistung sowie Einhaltung der geforderten Bedingungen zu
prüfen.

Evtl. erforderliche behördliche Abnahmen bzw. Abnahmen durch
Versorgungsunternehmen sind vor der Schlussabnahme durchzuführen. Können
diese aufgrund von Vorschriften erst zu einem späteren Zeitpunkt
erfolgen, kann eine Abnahme durch den AN beantragt werden, wenn alle
anderen Bedingungen erfüllt sind. Fehlende Abnahmen durch Dritte werden
als Mängel im Abnahmeprotokoll festgehalten.

Werden bei der Abnahme oder den Leistungsmessungen Mängel festgestellt,
die eine Wiederholung der Abnahme erforderlich machen und die der AN zu
vertreten hat, so hat dieser die Kosten für die weiteren Abnahmen, auch
den Leistungsaufwand des Fachingenieurs zu übernehmen. Das gleiche gilt,
wenn die Nachabnahme wiederholt werden muss. Die Kosten sind vor dem
erneuten Termin separat zu überweisen. Spätestens 5 Arbeitstage vor dem
Abnahmetermin sind dem Fachingenieur die Revisionsunterlagenentsprechend
den gewerkbezogenen Vorbemerkungen in 1-facher Ausfertigung zur
Vorprüfung und Abnahme vorzulegen.

Nach Abnahme der Anlage und nach Abschluss der Prüfung der
Revisionsunterlagen sind 2 weitere komplette Sätze der
Revisionsunterlagen geordnet und beschriftet zu übergeben (insgesamt
3-fach). Alle erforderlichen Anmeldungen, Prüfungs- und Abnahmeersuche
hat der AN selbst und rechtzeitig bei den zuständigen Stellen unter
gleichzeitiger Benachrichtigung der Bauleitung vorzunehmen. Evtl.
anfallende Gebühren hierfür, wie Anmelde-, Abnahme- und Prüfgebühren,
werden vom AG übernommen.
10. Nacharbeiten
Sämtliche Mess-, Regel- und Überwachungsanlagen sind 6 Monate nach
Inbetriebnahme vom AN in ihrer Funktion und Einstellung zu überprüfen.
Die Einstellungen und Ergebnisse sind in einem Protokoll tabellarisch
aufzuzeichnen und dem AG zu übergeben.
11. Projektsprache
Die Projektsprache ist deutsch. Sämtliche Angebote, Technische Daten zur
Gleichwertigkeitsprüfung, Montageanleitungen, Bestandsunterlagen sind
gegenüber dem AG in verständlicher deutscher Sprache geschuldet. Das
Risiko der richtigen Übersetzung trägt der Unternehmer. Der
Gleichwertigkeitsnachweis ist vom Bieter dem Angebot beizufügen.
12. Geltung
Vorrangig gelten die Allgemeinen Vorbemerkungen und die anerkannten
Regeln und Normen der Sanitärtechnik. Ferner sind behördliche sowie
gutachterliche Auflagen zu berücksichtigen. Der Auftragnehmer hat dafür
Sorge zu tragen, dass nur nach dem neuesten Stand der Technik als
geeignet und bewährt betrachtete Konstruktionsrichtlinien und Werkstoffe
für die Anlage verwendet werden. Dabei sind vom Auftragnehmer die
Verschleiß- und Korrosionsprobleme besonders zu beachten. An ähnlichen
Anlagen gemachte Erfahrungen sind zu berücksichtigen. Die in den
Verdingungsunterlagen angeführten technischen Vorschriften (zusätzliche
technische und besondere technische Vorschriften), die nicht im Teil C
der VOB enthalten sind (allgemeine technische Vorschriften für
Bauleistungen), sind zusätzliche technische Vorschriften im Sinne von
VOB/B, Par. 1 Nr. 2 Bst. B. Folgende Vorschriften, Empfehlungen und
Richtlinien in neuester Fassung sind bindend vorgeschrieben bzw. müssen,
zusammen zu den in AVB des AG aufgeführten, beachtet und eingehalten
werden:

- VOB/B Verdingungsordnung für Bauleistungen Teil B: Allgemeine
Vertragsbedingungen für die Ausführung
  von Bauleistungen- II gemäß DIN 1961
- VOB/C Verdingungsordnung für Bauleistungen Teil C: Allgemeine
Technische Vertragsbedingungen für die
  Bauleistungen (ATV) gemäß DIN 18299 ff
- DIN 1960 Teil A: Allgemeine Bestimmungen für die Vergabe von
Bauleistungen
- DIN 1961 Teil B: Allgemeine Vertragsbedingungen für die Ausführung von
Bauleistungen
- DIN 4140 Dämmarbeiten an betriebs- und haustechnischen Anlagen
- DIN EN 1088 Rohre aus nicht rostenden Stählen für die
Trinkwasserinstallation
- DIN EN 10312 Rohre aus nicht rostenden Stählen für die
Trinkwasserinstallation
- DIN 19695 Befördern und Lagern von Rohren
- DIN 1988-100 Technische Regeln für Trinkwasser Installationen, Schutz
des Trinkwassers, Erhaltung
  der Trinkwassergüte; Technische Regel des DVGW.
- DIN 1988-200 Technische Regeln für Trinkwasser-Installationen - Teil
200: Installation Typ A
  (geschlossenes System) - Planung, Bauteile, Apparate, Werkstoffe;
Technische Regel des DVGW
- DIN 1988-300 Technische Regeln für Trinkwasser-Installationen - Teil
300: Ermittlung von
  Rohrdurchmesser
- DIN EN 806-1 Technische Regeln für Trinkwasser-Installationen - Teil
1: Allgemeines
- DIN EN 806-2 Technische Regeln für Trinkwasser-Installationen - Teil
2: Planung
- DIN EN 806-3 Technische Regeln für Trinkwasser-Installationen - Teil
3: Berechnung der
  Rohrinnendurchmesser Vereinfachtes Verfahren
- DIN EN 806-4 Technische Regeln für Trinkwasser-Installationen - Teil
4: Installation
- DIN EN 806-5 Technische Regeln für Trinkwasser-Installationen - Teil
5: Installation
- VDI 6023 Blatt 1 Hygiene in Trinkwasser Installationen- Anforderungen
an Planung, Ausführung,
  Betrieb und Instandhaltung
- VDI 6023 Blatt 3 Hygiene in Trinkwasser Installationen Betrieb und
Instandhaltung
- VDI 3810 Blatt 2 Betreiben und Instandhalten von Gebäuden und
gebäudetechnischen Anlagen
- DVGW W 551 Trinkwassererwärmungs- und Trinkwasserleitungsanlagen-
Technische Maßnahmen
  zur Verminderung des Legionellenwachstums- Planung, Errichtung,
Betrieb und Sanierung von
  Trinkwasser-Installationen
- DVGW W 553 Bemessung von Zirkulationssystemen in zentralen
Trinkwassererwärmungsanlage
- DVGW 554 Geregelte Zirkulationsventile
- DIN EN 1717 Schutz des Trinkwassers vor Verunreinigungen in
Trinkwasser-Installationen und
  allgemeine Anforderungen an Sicherungseinrichtungen zur Verhütung von
  Trinkwasserverunreinigungen durch Rückfließen
- DIN 1986-100 Entwässerungsanlagen für Gebäude und Grundstücke- Teil
100
- DIN 1986-3 Entwässerungsanlagen für Gebäude und Grundstücke - Teil 3:
Regeln für Betrieb und
  Wartung
- DIN 1986-4 Entwässerungsanlagen für Gebäude und Grundstücke - Teil 4:
Verwendungsnachweis
  von Abwasserrohren und -formstücken verschiedener Werkstoffe.
- DIN 1986 - 30 Entwässerungsanalgen für Gebäude und Grundstücke - Teil
30: Instandhaltung
- DIN 12056 -1 Schwerkraftentwässerungsanlagen innerhalb von Gebäuden -
Teil 1: Allgemeine und
  Ausführungsanforderungen
- DIN 12056 -2 Schwerkraftentwässerungsanlagen innerhalb von Gebäuden -
Teil 2:
  Schmutzwasseranlagen, Planung und Berechnung
- DIN 12056 -3 Schwerkraftentwässerungsanlagen innerhalb von Gebäuden -
Teil 3:
  Dachentwässerung, Planung und Bemessung
- DIN 12056 -4 Schwerkraftentwässerungsanlagen innerhalb von Gebäuden -
Teil 4:
  Abwasserhebeanlagen; Planung und Bemessung
- DIN 12056 -5 Schwerkraftentwässerungsanlagen innerhalb von Gebäuden -
Teil 5: Installation und
  Prüfung, Anleitung für Betrieb, Wartung und Gebrauch
- ASR Arbeitsstättenrichtlinien
- LBO Landesbauordnung der jeweiligen Bundesländer
- GEG Gebäudeenergiegesetz
- MLAR Muster-Leitungsanlagen-Richtlinie, Muster-Richtlinie über
brandschutz-technische
  Anforderungen an Leitungsanlagen
- Unfallverhütungsvorschriften

13. Fachbauleitung (AN)
Erarbeitung einer mit der Gebäudeplanung (Werksplanung des Architekten)
und den Fachbeteiligten (Statiker, weitere ausführende Firmen)
abgestimmten und koordinierten Montageplanung. Die Montageplanung ist
auf die Ausführungsplanung des Fachplaners aufzubauen. Die
Montageplanung ist Grundlage der Montage.
Eine Bauleitung TGA ist für die gesamte Bauzeit verantwortlich zu
benennen mit den Aufgaben:
- Abstimmung mit Gebäudeplanung und Objektüberwachung des Gebäudes und
TGA
- Anleitung und Betreuung des Montagepersonals
- Prüfen der Übereinstimmung der Ausführung mit der Montageplanung
- Qualitätskontrolle der Ausführung nach den gültigen Richtlinien und
den beauftragten Leistungen
- Teilnahme an Jour-Fix-Terminen mit den Fachbeteiligten und
Objektüberwachung
- Aufstellen der Aufmaße gemäß den Vorgaben der Objektüberwachung TGA
- Vorbereitung und Durchführung der in der Leistung enthaltenen Abnahmen
und Prüfungen (Info an
  Objektüberwachung TGA und Gebäude)
- Aufstellen des Bautagebuches und Vorlage bei Objektüberwachung und TGA
- Teilnahme an Abnahmen gemäß Baugenehmigung nach Bauordnung
- Durchführung der Mängelbeseitigung und Meldung der Beseitigung der
Mängel
14. Ausführungsunterlagen
Dem Auftragnehmer werden, gemäß Absatz 5 der Allgemeinen Vorbemerkungen,
soweit für die Ausführung der geplanten Anlagen erforderlich, vor
Arbeitsbeginn folgende Ausführungsunterlagen in 1-facher Ausfertigung
(Weißpause) zur Verfügung gestellt:
- Rohrnetzberechnung
- Auslegung der wichtigsten Anlagenkomponenten (Frischwasserstation,
Ventile, etc.)
- Grundrisszeichnungen
- Aufstellungsplan
- Strangschema (bei anspruchsvollen oder weitverzweigten Rohrnetzen)
15. Anforderungen
Sämtliche Anlageteile müssen bauartzugelassen sein, wenn sie nicht einer
Einzelprüfung durch einen Sachverständigen unterzogen werden. Sämtliche
Apparate, Maschinen und Kessel müssen mit Leistungsschildern mit den
gebräuchlichen technischen Daten ausgestattet sein.
16. Korrosion
Die Korrosionsbeständigkeit aller Anlagenteile ist unter
Berücksichtigung der örtlichen Wasserverhältnisse von besonderer
Bedeutung. Der Bieter muss die ausgeschriebenen Materialien in dieser
Hinsicht überprüfen und die Eignung vor Materialbestellung der
Bauleitung schriftlich mitteilen. Danach, oder bei Beginn der Arbeiten
ohne vorherige Stellungnahme, übernimmt er die uneingeschränkte
Gewährleistung.
17. Ausführung
Das Schließen der Durchbrüche ist zu überwachen. Sämtliche Komponenten
müssen übersichtlich angeordnet und leicht zugänglich für die Wartung
sein. Die Anschlussleitungen der Sanitäreinrichtungsgegenstände sind so
zu verlegen, dass die Wartung nicht behindert wird. Der Auftragnehmer
ist verpflichtet, nach Inbetriebnahme so lange zuständige Fachkräfte zur
Betreuung, Bedienung und Wartung der Anlage abzustellen, bis dem
Auftraggeber die Bedienungs- und Wartungsanleitungen zur Prüfung und
Weiterleitung übergeben worden sind, und der Hausmeister anhand der
Unterlagen und der Einweisung die Betriebsführung selbständig übernehmen
kann.
18. Rohrleitungsnetz
Das gesamte Rohrnetz ist nach Fertigstellung einer Druckprobe zu
unterziehen. Die Bauleitung ist rechtzeitig über den Zeitpunkt der
Druckprobe zu informieren. Die Druckprobe ist gegebenenfalls
abschnittsweise zu erbringen und zu protokollieren. Rohrdämmungen sind
nach der Druckprobe anzubringen. Ausgenommen sind Rohrdämmungen, die im
Zuge der Montage angebracht werden müssen, wenn nachfolgende
Montagearbeiten dies erfordern. Alle Rohrleitungen sind so zu verlegen,
dass jede Leitung einzeln gedämmt werden kann. Für die Rohrdämmung sind
die Vorschriften der BEG in der gültigen Fassung zu beachten. Wand- und
Deckendurchführungen sind mit Isolierschlauch oder Plattenmaterial zu
umwickeln. Die Isolierung ist gegen Rutschen zu sichern und soll
beidseitig ausreichend überstehen. Kaltwasserleitungen sind getrennt von
Heizungsleitungen zu verlegen.
19. Schallschutz
Die Befestigung von Rohrleitungen, Armaturen und Apparaten ist so
auszuführen, dass kein Körperschall an den Gebäudekörper übertragen
werden kann. Es sind grundsätzlich nur Rohrschellen und Befestigungen
mit ausreichender Vollgummieinlage zu verwenden. Muster sind vor
Montagebeginn der Bauleitung zur Genehmigung vorzulegen. Die Lieferung
und Montage sämtlicher Befestigungs- und Dichtungsmaterialien sowie das
Einsetzen in Mauerwerk und Stahlbeton, die Dämmung aller
Rohrdurchführungen durch Wände und Decken muss unter Beachtung der
DINVorschriften "Schalldämmung im Hochbau" erfolgen.
20. Revisionsunterlagen
Spätestens 5 Arbeitstage vor dem Abnahmetermin sind gemäß Absatz 9 der
Allgemeinen Vorbemerkungen folgende Revisionsunterlagen in 1-facher
Ausfertigung zur Vorprüfung und Abnahme dem Fachingenieur vorzulegen:
- Bedienungs- und Wartungsanweisungen, ergänzt durch eine
Funktionsbeschreibung
- Grundrisszeichnungen
- Aufstellungsplan
- Strangschema (bei weitverzweigten Rohrnetzen)
- Montagezeichnungen
- Ersatzteillisten für Verschleißteile
- Eine Abschrift der ausgeführten Rohrnetzberechnung
- Technische Unterlagen mit Betriebs-, Wartungs-, Reparatur- und
Montageanleitungen der
  Herstellerfirmen von allen eingebauten Komponenten.
- Prüfzeugnisse, Werkstoffatteste und Abnahmeprotokolle,
Fertigungszeichnungen.
  Folgende Bescheinigungen sind vorzulegen:
- Bescheinigung über die erfolgten Druckproben Trinkwasser &
Schmutzwasser
- Bescheinigung, dass die eingebauten Gegenstände den
Unfallverhütungsvorschriften der
  zuständigen Berufsgenossenschaften und den gesetzlichen Bestimmungen
entsprechen
- Bescheinigung über die behördlichen Abnahmen bzw. die Abnahmen durch
die Versorgungsunternehmen.
  Die Unterlagen müssen folgende Punkte beinhalten:
- Leitungen farbig angelegt
- Abmessungen der Leitungen mit Angaben über Mediummengen
- Technische Daten von Apparaten mit Fabrikatsangaben und
Fertigungszeichnungen
- Lage der regeltechnischen Einrichtungen mit Dimensionierung und
Fabrikatsangaben.
Nach Abnahme der Anlage und nach Abschluss der Prüfung der
Revisionsunterlagen ist ein weiterer kompletter Satz der
Revisionsunterlagen geordnet und beschriftet zu übergeben (insgesamt
2-fach).
21. Beengte Verhältnisse Rohinstallation
Aufgrund der baulichen Gegebenheiten und den größtenteils
parallellaufenden Schulbetrieb ist mit Unterbrechungen im Bauablauf zu
rechnen. Des Weiteren kann es zu Verlagerungen im zu sanierenden Gebäude
kommen kann. Mit Abweichungen zur Planung muss im Bestandsbau gerechnet
werden. In der AHD vom Haus I ist mit einer erhöhten Installationsdichte
zu rechnen. Hier kommt es zu Schnittstellen zu dem Gewerk Heizung,
Lüftung und ELT. Die Errichtung der
Versorgungstrassen/Entsorgungstrassen hat in enger Abstimmung mit den
anderen Gewerken zu erfolgen. Die erschwerte Montage- und
Koordinationsaufwand (keine durchgängige Montage) incl. Umsetzen der
Montagetrupps und Material und Werkzeug sind in den Einheitspreisen zu
berücksichtigen. Eventuelle Nachforderungen aus Unkenntnis der
Verhältnisse können daher nicht anerkannt werden.
22. Elektrische Anschlussarbeiten
Die elektrischen Anschlussleitungen an Durchlauferhitzern,
Regelventilen, Fühlern, Frischwasserstationen und sonstigen elektrischen
Geräten werden, wenn im Leistungsverzeichnis keine besonderen Ansätze
für Kabel etc. vorhanden sind, bauseits bis an die Klemmenkästen der
Geräte herangeführt. Der Bieter hat alle für die Elektroplanung
notwendigen Angaben vor Ausführungsbeginn seiner Arbeiten zur Verfügung
zu stellen. Das Absetzen, Einführen, Ablängen der Anschlusskabel in die
Anschlussdosen der Geräte und angebotenen Schaltschränke und
Verteilungen sowie das Anklemmen und in Betrieb setzen der Geräte ist
grundsätzlich vom Auftragnehmer auszuführen. Diese Leistung ist, wenn
keine besonderen Ansätze im Leistungsverzeichnis vorgesehen sind, in die
Einheitspreise einzukalkulieren. Die Kabelliste ist nach Aufforderung
durch die Bauherrenschaft oder dessen Bauleitung an das Gewerk Elektro
oder HLS binnen 1 Woche nach Aufforderung zu übergeben bzw. spätestens 6
Wochen nach Auftragserteilung.
23. Sonstiges
In die Einheitspreise mit einzukalkulieren sind alle erforderlichen
Kleinmaterialien wie Schrauben, Dübel, Anker, Gewindestäbe,
Materialbefestigungen und Verschnitt- und Verlustmaterialien. In den
Meter- und Stückpreisen ist der Abfall und Verschnitt mitinbegriffen.
Die Arbeiten sind dem Baufortschritt entsprechend auszuführen, eine
mehrmalige An- und Abfahrt sowie die Baustelleneinrichtung wird nur
einmalig gemäß Leistungsposition vergütet, jegliche diesbezüglich
anfallenden Kosten gehen unentgeltlich zu Lasten des AN.
Materialpreisgleitklauseln werden nicht vereinbart. Alle vereinbarten
Preise gelten unbefristet als Festpreise. Lohnpreiserhöhungen werden
nicht vergütet. Nebenleistungen werden nicht gesondert vergütet.
Dabei sind besonders zu beachten:

- Schutz der Leistungen
  Der Schutz der ausgeführten Leistungen nach VOB/C umfasst auch das
dauerhafte Abdecken der
  Anlagenteile gegen Verunreinigungen (z. B. Staub). Offene Anlagenteile
sind zu verschließen. Unter
  Spannung stehende Teile sind gegen Berührung zu sichern.

- Beigestellte Stoffe und Bauteile
  In Ergänzung von VOB/C hat der Auftragnehmer beigestellte Stoffe und
Bauteile abzuladen und
  gegebenenfalls zwischenzulagern. Das Verpackungsmaterial ist von ihm
zu entfernen
  (Bauschuttentsorgung).

- Durchbrüche
  Fehlende Durchbrüche und Stemmarbeiten in Beton sind bei Auftraggeber
schriftlich zu beantragen.

- Beschriftung
  Sämtliche Anlagen, Armaturen, Geräte und sonstige Betriebsmittel sind
entsprechend ihrer
  Verwendung Gerätebezeichnungen dauerhaft zu beschriften (z. B. mit
gravierten Resopalschildern). Das
  Kennzeichnungssystem ist mit dem AG und der Bauüberwachung abzustimmen
und zur Genehmigung
  vorzulegen.

- Einheitspreise
  Die Preise verstehen sich als Festpreise bis zur Fertigstellung und
gelten u. a. einschließlich
  Funktionsprüfung im Herstellerwerk, Lieferung frei Aufstellungsort,
Verpackung, Abladen und Aufstellen,
  betriebsfertiger Montage, Inbetriebnahme der Anlage als
funktionsfähiges Ganzes, soweit nicht
  ausdrücklich etwas anderes in den LV-Positionen gefordert,
einschließlich aller üblichen Abnahmen
  sowie Erstellen der kompletten Dokumentation, soweit dafür keine
eigenen Positionen vorgesehen
  sind. Der Begriff "betriebsfertige Montage" beinhaltet auch das
Anschließen des entsprechenden
  Betriebsmittels.

  Ferner sind mit den Einheitspreisen folgende Leistungen abgegolten:

a) Gerüste, Leitern, Montagebühnen etc. bis 3 Meter Arbeitshöhe, Im
Leistungsumfang enthalten sind:
  Anlieferung, Aufstellung, Abbau, Abtransport, Einlagerung auf der
Baustelle entsprechend den
  Montageerfordernissen, Wartungskosten, Miet- und Versicherungskosten
werden nicht gesondert
  vergütet.
b) Befestigungsmaterial sowie sonstiges Kleinmaterial und
systemgebundenes Zubehör, das für die
  einwandfreie Ausführung und Funktion der Anlage erforderlich ist.
c) Stemmarbeiten und Bohrungen für Durchbrüche, Schlitze usw. in
Mauerwerk und
  Gipskartonwänden.
d) Rohrzubehör wie Muffen, Endtüllen, Pfeifen, Winkelstücke, T-Stücke,
Stopfen, Einführungen,
  Reduzierungstücke, Normalbögen, Gewindenippel usw. soweit keine
eigenen Positionen im LV
  vorhanden sind
e) Alle Ausbesserungsarbeiten und Unterhaltungsarbeiten an eigenen
Leistungen bis zur Abnahme.
f)  Prüfung der vorhandenen Schlitz und Durchbruchspläne.
g) Die Arbeiten sind nach Terminplan, bzw. in Abstimmung mit der
örtlichen Objektüberwachung und
  den übrigen Gewerken, auszuführen. Es ist davon auszugehen, dass
bedingt durch Behinderungen
  anderer Gewerke, häufige und längere Unterbrechungen der
Installationsarbeiten erforderlich sind.
h) Im Auftragsfall hat der Auftragnehmer dafür zu sorgen, dass die vom
AG beigestellte Anlagenteile
  rechtzeitig von der Objektüberwachung, je nach Baufortschritt, im
jeweils erforderlichen Umfang
  abgerufen werden.

Die hierdurch entstehenden Kosten wie Entgegennahme auf der Baustelle,
Transport ins Lager, Zwischenlagerung, Nachzählen usw. sind ebenfalls in
die Einheitspreise einzurechnen. Nach Übernahme der Anlagenteile vom
Lieferanten, geht die Haftung für diese beigestellten Teile bis zur
betriebsbereiten Übergabe auf den Auftragnehmer über. Eine entsprechende
Lagerfläche (überdacht ist bereitzustellen).

Risikozuschläge oder sonstige  Aufwendungen werden nicht extra vergütet.
24. Teilnichtigkeit
Sollten einzelne Bestimmungen dieser Vorbemerkungen unwirksam sein, so
wird die Gültigkeit der übrigen Bestimmungen nicht berührt. Die
Vermutung des § 139 BGB greift demgemäß nicht. An die Stelle der
unwirksamen Bestimmungen sollen Regelungen treten, die dem wirklich
Gewollten möglichst nahekommen.

1.0  Bauliche und technische Dokumentation
 - Die bauliche und technische Dokumentation (Bestands- und
Revisionsunterlagen) ist ein wesentlicher
  vertraglicher Bestandteil aller nachstehend im LV beschriebenen
Leistungen.
 - Alle Dokumentationsunterlagen (digital und Papier) sind nach Gewerken
zu trennen. Die Ordner sind
  Kostengruppen- und anlagenbezogen aufzubauen.
 - Die Unterlagen sind vollständig min. 2 Wochen vor Abnahme als
Vorabzug (1-fach als Prüfexemplar an
  zuständigen Architekten oder Fachplaner) zur Vorprüfung einzureichen
und zur Abnahme vorzulegen.

 - Der AG behält sich vor, die Abnahme aus Gründen einer fehlenden oder
unvollständigen Dokumentation
  zu verweigern.
 - Die Erstprüfung des Vorabzugs erfolgt innerhalb von 2  Wochen. Nach
Abnahme sind die Unterlagen zu
  überarbeiten und innerhalb von 2 Wochen als fertige
Bestandsdokumentation zur Prüfung einzureichen.

Die Freigabe erfolgt innerhalb von 4 Wochen. Abschließend sind die
endgültigen Bestandsunterlagen in  2-facher Ausfertigung und in
elektronischer Form auf CD (Inhaltsverzeichnis und Aufbau identisch zu
Papierform ) zuübergeben.
- Grundsätzlich ist bei der Erstellung der Unterlagen das technische
Normenwerk der VOB/C zu Grunde zu
  legen.

2.0  Aufbau und Inhalt der Dokumentationsunterlagen
 In den Unterlagen müssen u. a. folgende Dokumente enthalten sein:

 -  Inhaltsverzeichnis
 -  Beschreibung der Baumaßnahme
 -  Anlagen- und Funktionsbeschreibung zu jedem Gewerk
 -  Daten der Geräte und Anlagen
 -  Ersatzteilliste und Herstellerverzeichnis für jedes Bauteil
 -  Bedienungs- und Betriebsanweisungen
 -  Instandhaltungsanweisungen (Wartung, Inspektion und Instandsetzung),
Struktur und Aufbau nach
  AMEV-Leistungskatalogen Abnahme- und Messprotokolle und sonstige
Unterlagen (u. a. behördliche und
  Sachverständigen- Abnahmen, Fachunternehmererklärungen,
Einweisungsprotokolle, Prüfzeugnisse,
  Funktionsprüfungen, Übereinstimmungszertifikate etc.)
 -  Gewerkespezifische Werkstattzeichnungen, Montage- und Detailpläne
 -  Revisionszeichnungen und -pläne auf Basis des letztgültigen
realisierten Ausführungsstandes sowie des
  letztgültigen Architekten-/Fachingenieurplanstandes

3.0  Gewerke spezifische Anhänge
Soweit nicht anders vorgegeben, gelten die gewerkespezifischen Anhänge
der Dokumentationsrichtlinie
(DRL) des Bundesamtes für Bauwesen und Raumordnung (DRL02/2008, Kapitel
6A, Anhänge zur Leistungsbeschreibung, Stand 02/2008).
Die Anhänge stehen auf der Homepage des BBR zum Download zur Verfügung.
www.bbr.bund.de _ Planen und Bauen _ Baufachlicher Service _
Dokumentationsrichtlinie _ Downloads _ 6A
Anhänge zur Leistungsbeschreibung

4.0 Allgemeines Kennzeichnungssystem ( AKS )  für technische Anlagen
Für die Dokumentation der technischen Anlagen (KGR 300 Technische
Anlagen im Hochbau, KGR 400  Technische Anlagen und KGR 540 Technische
Anlagen der Außenanlagen) ist die Systematik des allgemeinen
Kennzeichnungssystems

(AKS) der DRL einzuhalten.
 Dieses System sieht eindeutige Kennzeichnungscodes für technische
Anlagen vor.
 Folgende Mindestvorgaben für die Codierung der Anlagen sind zu
beachten:
 - Projektnummer
 - Gebäudebezogene Objektnummer
 - Geschoss
 - Dokumentationsstand

(A= Ausführungsplanung)
-  Kostengruppe nach DIN  276
-  Laufende Nummer der Anlage
Die Kennzeichnungscodes gelten einheitlich für alle
Dokumentationsunterlagen und die örtliche Beschriftung
der Anlagen im Gebäude.

Vertragsbedingungen zur Brandschutz- und Schallschutzdokumentation. Der
Unternehmer erhält von der Objektüberwachung den für den Zeitraum der
Montage maßgeblichen Architektenplan mit Benennung der Brandschutz und
Schallschutzanforderungen.

Brandschutzdokumentation:
Vom Unternehmer ist im Rahmen seiner Montageplanung ein Ordner
zusammenzustellen und vor Beginn
der Ausführung dem Nachweisberechtigten des Brandschutzes wie folgt zu
übergeben:
- Grundrissplan mit eingezeichneten Brandschottungen und I-Kanälen inkl.
Kennzeichnung
 - bauaufsichtliches Prüfzeugnis der Brandschutzmaßnahmen,
 - Schriftliche Bestätigung der Abstimmung mit dem Gewerk Trockenbau
wegen Klärung der Schnittstellen
  in Bezug auf die Zulassung der Bauteile mit Brandschutzanforderungen,

 - Fachbauleitererklärung Brandschutz, Ein zusätzlicher Ordner wie vor
beschrieben ist auf der Baustelle
  bereitzuhalten und entsprechend dem  Baufortschritt auf den
Ausführungsstand zu aktualisieren.

Mit den Bestandsunterlagen ist der vollständige Revisionsordner mit dem
Stand der Ausführung zu übergeben. Schallschutzdokumantation:

Der Unternehmer hat im Rahmen seiner Montageplanung die notwendigen
Maßnahmen zu ergreifen, um  den in den vorbenannten Plänen benannten
Schalldämmwert zu erreichen.  Hier hat er eine Koordinierungspflicht
mit dem Unternehmer des Gewerkes Trockenbau hinsichtlich der
erforderlichen Maßnahmen. Die Abstimmung ist vom Unternehmer zu
protokollieren.
Bei Einbau von Installationsgeräten in Trockenbauwände mit
Schallschutzanforderung sind Maßnahmen mit Anforderung zu verwenden um
den geplanten Schalldämmwert zu erhalten. Die Mehrkosten werden in einer

gesonderten Position dieses Leistungsverzeichnisses vergütet.
In den Montageplänen des Unternehmers sind die Schallschutzmaßnahmen
hinsichtlich der geplanten

## Zusätzlicher Text
Vertragsbedingungen zur Dokumentation und CAD-Standard

1.0 Bauliche und technische Dokumentation
- Die bauliche und technische Dokumentation (Bestands- und
Revisionsunterlagen) ist ein wesentlicher
  vertraglicher Bestandteil aller nachstehend im LV beschriebenen
Leistungen.
- Alle Dokumentationsunterlagen (digital und Papier) sind nach Gewerken
zu trennen. Die Ordner sind
  Kostengruppen- und anlagenbezogen aufzubauen.
- Die Unterlagen sind vollständig min. 2 Wochen vor Abnahme als Vorabzug
(1-fach als Prüfexemplar an
  zuständigen Architekten oder Fachplaner) zur Vorprüfung einzureichen
und zur Abnahme vorzulegen.
- Der AG behält sich vor, die Abnahme aus Gründen einer fehlenden oder
unvollständigen Dokumentation
  zu verweigern.
- Die Erstprüfung des Vorabzugs erfolgt innerhalb von 2 Wochen. Nach
Abnahme sind die Unterlagen zu
  überarbeiten und innerhalb von 2 Wochen als fertige
Bestandsdokumentation zur Prüfung einzureichen.
  Die Freigabe erfolgt innerhalb von 4 Wochen. Abschließend sind die
endgültigen Bestandsunterlagen in
  2-facher Ausfertigung und in elektronischer Form auf CD
(Inhaltsverzeichnis und Aufbau identisch zu
  Papierform) zu übergeben.
- Grundsätzlich ist bei der Erstellung der Unterlagen das technische
Normenwerk der VOB/C zu Grunde zu
  legen.

2.0 Aufbau und Inhalt der Dokumentationsunterlagen
In den Unterlagen müssen u. a. folgende Dokumente enthalten sein:
- Inhaltsverzeichnis
- Beschreibung der Baumaßnahme
- Anlagen- und Funktionsbeschreibung zu jedem Gewerk
- Daten der Geräte und Anlagen
- Ersatzteilliste und Herstellerverzeichnis für jedes Bauteil
- Bedienungs- und Betriebsanweisungen
- Instandhaltungsanweisungen (Wartung, Inspektion und Instandsetzung),
Struktur und Aufbau nach
  AMEV- Leistungskatalogen Abnahme- und Messprotokolle und sonstige
Unterlagen (u. a. behördliche
  und Sachverständigen- Abnahmen, Fachunternehmererklärungen,
Einweisungsprotokolle,
  Prüfzeugnisse, Funktionsprüfungen, Übereinstimmungszertifikate etc.)
- Gewerkespezifische Werkstattzeichnungen, Montage- und Detailpläne
- Revisionszeichnungen und -pläne auf Basis des letztgültigen
realisierten Ausführungsstandes sowie des
  letztgültigen Architekten-/Fachingenieurplanstandes

3.0 Gewerke spezifische Anhänge
Soweit nicht anders vorgegeben, gelten die gewerkespezifischen Anhänge
der Dokumentationsrichtlinie (DRL) des Bundesamtes für Bauwesen und
Raumordnung (DRL02/2008, Kapitel 6A, Anhänge zur Leistungsbeschreibung,
Stand 02/2008).
Die Anhänge stehen auf der Homepage des BBR zum Download zur Verfügung.

www.bbr.bund.de _ Planen und Bauen _ Baufachlicher Service _
Dokumentationsrichtlinie _ Downloads _ 6A Anhänge zur
Leistungsbeschreibung

4.0 Allgemeines Kennzeichnungssystem (AKS) für technische Anlagen
Für die Dokumentation der technischen Anlagen (KGR 300 Technische
Anlagen im Hochbau, KGR 400 Technische Anlagen und KGR 540 Technische
Anlagen der Außenanlagen) ist die Systematik des allgemeinen
Kennzeichnungssystems (AKS) der DRL einzuhalten.
Dieses System sieht eindeutige Kennzeichnungscodes für technische
Anlagen vor.
Folgende Mindestvorgaben für die Codierung der Anlagen sind zu beachten:
- Projektnummer
- Gebäudebezogene Objektnummer
- Geschoss
- Dokumentationsstand (A= Ausführungsplanung)
- Kostengruppe nach DIN 276
- Laufende Nummer der Anlage
Die Kennzeichnungscodes gelten einheitlich für alle
Dokumentationsunterlagen und die örtliche Beschriftung der Anlagen im
Gebäude.

Vertragsbedingungen zur Brandschutz- und Schallschutzdokumentation

Der Unternehmer erhält von der Objektüberwachung den für den Zeitraum
der Montage maßgeblichen Architektenplan mit Benennung der Brandschutz
und Schallschutzanforderungen.

Brandschutzdokumentation:
Vom Unternehmer ist im Rahmen seiner Montageplanung ein Ordner
zusammenzustellen und vor Beginn der Ausführung dem Nachweisberechtigten
des Brandschutzes wie folgt zu übergeben:
- Grundrissplan mit eingezeichneten Brandschottungen und I-Kanälen inkl.
Kennzeichnung
- bauaufsichtliches Prüfzeugnis der Brandschutzmaßnahmen,
- Schriftliche Bestätigung der Abstimmung mit dem Gewerk Trockenbau
wegen Klärung der Schnittstellen
  in Bezug auf die Zulassung der Bauteile mit Brandschutzanforderungen,
- Fachbauleitererklärung Brandschutz,
Ein zusätzlicher Ordner wie vor beschrieben ist auf der Baustelle
bereitzuhalten und entsprechend dem Baufortschritt auf den
Ausführungsstand zu aktualisieren. Mit den Bestandsunterlagen ist der
vollständige Revisionsordner mit dem Stand der Ausführung zu übergeben.

Schallschutzdokumantation:
Der Unternehmer hat im Rahmen seiner Montageplanung die notwendigen
Maßnahmen zu ergreifen, um den in den vorbenannten Plänen benannten
Schalldämmwert zu erreichen. Hier hat er eine Koordinierungspflicht  mit
dem Unternehmer des Gewerkes Trockenbau hinsichtlich der erforderlichen
Maßnahmen. Die Abstimmung ist vom Unternehmer zu protokollieren.
Bei Einbau von Installationsgeräten in Trockenbauwände mit
Schallschutzanforderung sind Maßnahmen mit Anforderung zu verwenden um
den geplanten Schalldämmwert zu erhalten. Die Mehrkosten werden in einer
gesonderten Position dieses Leistungsverzeichnisses vergütet.
In den Montageplänen des Unternehmers sind die Schallschutzmaßnahmen
hinsichtlich der geplanten Ausführung darzustellen.

Dokumentationsunterlagen

Für die Baubestandsdokumentation sind alle für den späteren Betrieb und
die Nutzung sowie für Um-bauten, Instandsetzungen und Instandhaltungen
erforderliche Einzeldokumente (inkl. Planunterlagen) zu erbringen.

Diese umfasst (nicht abschließend):

Fachunternehmererklärung
Konstruktionszeichnungen
technische Datenblätter und Nachweise zu Baustoffen und Bauteilen
Qualitätsnachweise
Überwachungsprotokolle
Prüfprotokolle und Abnahmebescheinigungen
Wartungs- und Pflegeanleitungen
Herstellerverzeichnisse
Betriebs- und Instandhaltungsvorgaben
Pflegehinweise
Gutachten
Entsorgungsnachweise

In die Einheitspreise ist die Erbringung der Dokumentationsunterlagen
einzukalkulieren.
Dem Auftraggeber ist sowohl eine Papierdokumentation in Aktenordnern,
als auch eine digitale Doku-mentation in Dateiform nach Bauende zu
übergegeben. Alle Einzeldokumente (Papierdokumente und Einzeldateien)
sind in Verzeichnissen zu erfassen.
Die Anzahl der Ausfertigungen wird vom Auftraggeber vorgeben, in der
Regel zweifach.
Der Inhalt der Ordner ist jeweils in einem vorangestellten Verzeichnis
zu dokumentieren.

Die Papier- und digitale Dokumentation ist als Gesamtpaket
zusammengefasst der Objektüberwachung des Auftraggebers zu übergeben.
Das Gesamtpaket der Dokumentation muss vor der Abnahme so rechtzeitig
übergeben werden, dass eine Überprüfung durch die Objektüberwachung vor
dem Abnahme-termin möglich ist. Können aus technischen oder
ablaufbedingten Gründen einzelne Dokumente nicht vor der Abnahme
fertiggestellt werden, so ist dies der Objektüberwachung rechtzeitig
mitzuteilen und die Übergabe dieser Dokumente abzustimmen.

Eine fehlende bzw. unvollständige Dokumentation führt bei Einreichung
der Schlussrechnung zu einem Einbehalt von 5% von der
Schlussrechnungssumme bis die vollständige Nachreichung erfolgt ist. Es
empfiehlt sich also, von Anfang an die Dokumentationsunterlagen
anzusammeln.

## Sanitärinstallation
Datum: 12.02.26

### Bereich 1 Sanitärinstallation

#### Abschnitt 1.1 Trinkwasserverteilung

**1.1.10 Edelstahlrohr DN 15**
Rohrleitungen für Kalt- und Warmwasser in
Trinkwasserinstallationen nach DIN 1988 / EN 806, aus
nichtrostenden Cr-Mo-Ti Stahl, mit handelsüblichen
Biegegeräten bis 28 mm biegbar, Werkstoff-Nr. 1.4521,
nach DIN EN 10088, PRE-Wert: 24,1 Verbinder aus
Edelstahl (Molybdängehalt min. 2,2%), DVGW
zertifizierter Prüfsicherheit bei unverpresstem
Verbinder über den gesamten Prüfbereich von 22 hPa (22
mbar) bis 0,3 MPa (3 bar) trocken, 0,1 MPa (1 bar) bis
0,65 MPa (6,5 bar) nass, Pressverbindung bis DN 50 mit
doppelter Presskontur (vor und hinter dem
Dichtelement), EPDM-Dichtelement, unlösbar, Rohr und
Verbinder im Systemverbund inklusive Systemzulassung,
mit DVGW-Baumusterprüfzertifikat Zu verlegen in allen
Installationsbereichen bis an die Zapfstellen, Inkl.
handelsüblichem Dichtmaterial, Zuschlag für
handelsübliche Rohrbefestigungen wie Halterungen und
Ständer, Befestigungsmaterial, Festpunkte, Wand- und
Deckenhülsen, elastische Einlagen zur Verhinderung der
Übertragung von Körperschall und Strömungsgeräuschen
sowie sämtliches für die betriebsfertige Verlegung auf
Putz und auf dem Rohfußboden, Wandschlitzen
erforderliche übrige Zubehör. 18 x 1mm.
Die Verlegehöhe beträgt bis zu 3,0 m über Grund.

liefern und montieren

Angeb. Fabrikat/Typ:
'....................................................'
  (vom Bieter
einzutragen)
Menge: 400,000 m
Zuordnung: 412

**1.1.20 Edelstahl Rohr DN 20**
Wie Position vor, jedoch
Rohr aus nichtrostendem Stahl, 22 x 1,2 mm

liefern und montieren
Menge: 150,000 m
Zuordnung: 412

**1.1.30 Edelstahl Rohr DN 25**
Wie Position vor, jedoch
Rohr aus nichtrostendem Stahl, 28 x 1,2 mm

liefern und montieren
Menge: 80,000 m
Zuordnung: 412

**1.1.40 Edelstahl Rohr DN 32**
Wie Position vor, jedoch
Rohr aus nichtrostendem Stahl, 35 x 1,5 mm

liefern und montieren
Menge: 150,000 m
Zuordnung: 412

**1.1.50 Edelstahl Rohr DN 40**
Wie Position vor, jedoch
Rohr aus nichtrostendem Stahl, 42 x 1,5 mm

liefern und montieren
Menge: 10,000 m
Zuordnung: 412

**1.1.60 Edelstahl Rohrbogen DN 15**
Rohrbogen aus nichtrostendem Stahl in allen
erdenklichen Winklegraden. Pressanschlüsse Ausstattung,
Dichtelemente EPDM Modell Zu verlegen in allen
Installationsbereichen bis an die Zapfstellen, Inkl.
handelsüblichem Dichtmaterial, Zuschlag für
handelsübliche Rohrbefestigungen wie Halterungen und
Ständer, Befestigungsmaterial, Festpunkte, Wand- und
Deckenhülsen, elastische Einlagen zur Verhinderung der
Übertragung von Körperschall und Strömungsgeräuschen
sowie sämtliches für die betriebsfertige Verlegung auf
Putz und auf dem Rohfußboden erforderliche übrige
Zubehör, 18 mm

liefern und montieren

Angeb. Fabrikat/Typ:
'....................................................'
  (vom Bieter
einzutragen)
Menge: 40,000 St
Zuordnung: 412

**1.1.70 Edelstahl Rohrbogen DN 20**
Wie Position vor, jedoch
Rohrbogen in nichtrostenden Stahl, in allen
erforderlichen Winkelgraden, aus Edelstahl
(Molybdänanteil min. 2,2%), 22 mm

liefern und montieren
Menge: 200,000 St
Zuordnung: 412

**1.1.80 Edelstahl Rohrbogen DN 25**
Wie Position vor, jedoch
Rohrbogen in nichtrostenden Stahl, in allen
erforderlichen Winkelgraden, aus Edelstahl
(Molybdänanteil min. 2,2%), 28 mm

liefern und montieren
Menge: 120,000 St
Zuordnung: 412

**1.1.90 Edelstahl Rohrbogen DN 32**
Wie Position vor, jedoch
Rohrbogen in nichtrostenden Stahl, in allen
erforderlichen Winkelgraden, aus Edelstahl
(Molybdänanteil min. 2,2%), 35 mm

liefern und montieren
Menge: 100,000 St
Zuordnung: 412

**1.1.100 Edelstahl Rohrbogen DN 40**
Wie Position vor, jedoch
Rohrbogen in nichtrostenden Stahl, in allen
erforderlichen Winkelgraden, aus Edelstahl
(Molybdänanteil min. 2,2%), 42 mm

liefern und montieren
Menge: 12,000 St
Zuordnung: 412

**1.1.110 Edelstahl T-Stück DN 15**
T-Stück mit nichtrostend-Pressanschlüsse Ausstattung
Dichtelemente EPDM.
Zu verlegen in allen Installationsbereichen bis an die
Zapfstellen, Inkl. handelsüblichem Dichtmaterial,
Zuschlag für handelsübliche Rohrbefestigungen wie
Halterungen und Ständer, Befestigungsmaterial,
Festpunkte, Wand- und Deckenhülsen, elastische Einlagen
zur Verhinderung der Übertragung von Körperschall und
Strömungsgeräuschen sowie sämtliches für die
betriebsfertige Verlegung auf Putz und auf dem
Rohfußboden erforderliche übrige Zubehör. T-Stück
duchgängig und mit reduzierten Abgängen sind hierbei zu
berücksichtigen.

liefern und montieren

Angeb. Fabrikat/Typ:
'....................................................'
  (vom Bieter
einzutragen)
Menge: 60,000 St
Zuordnung: 412

**1.1.120 Edelstahl T-Stück DN 20**
Wie Position vor, jedoch
Edelstahl T-Stück DN 20

liefern und montieren
Menge: 40,000 St
Zuordnung: 412

**1.1.130 Edelstahl T-Stück DN 25**
Wie Position vor, jedoch
Edelstahl T-Stück DN 25

liefern und montieren
Menge: 25,000 St
Zuordnung: 412

**1.1.140 Edelstahl T-Stück DN 32**
Wie Position vor, jedoch
Edelstahl T-Stück DN 32

liefern und montieren
Menge: 20,000 St
Zuordnung: 412

**1.1.150 Edelstahl T-Stück DN 40**
Wie Position vor, jedoch
Edelstahl T-Stück DN 40

liefern und montieren
Menge: 4,000 St
Zuordnung: 412

**1.1.160 Übergangstück DN 15**
Übergangsstücke mit Innen- oder Außengewinde, mit
nichtrostenden Pressanschluss, Rp-Gewinde oder
R-Gewinde, Ausstattung Dichtelement EPDM

liefern und montieren

Angeb. Fabrikat/Typ:
'....................................................'
  (vom Bieter
einzutragen)
Menge: 12,000 St
Zuordnung: 412

**1.1.170 Übergangstück DN 20**
Wie Position vor, jedoch
Übergangstück DN 20

liefern und montieren
Menge: 8,000 St
Zuordnung: 412

**1.1.180 Übergangstück DN 25**
Wie Position vor, jedoch
Übergangstück DN 25

liefern und montieren
Menge: 8,000 St
Zuordnung: 412

**1.1.190 Muffe DN 15**
Muffe aus nichtrostenden-Pressanschlüsse, Ausstattung
Dichtelemente EPDM als Zulage für vorstehende
Edelstahlrohre, bestehend aus Pressfittings aus
Edelstahl.

liefern und montieren

Angeb. Fabrikat/Typ:
'....................................................'
  (vom Bieter
einzutragen)
Menge: 24,000 St
Zuordnung: 412

**1.1.200 Muffe DN 20**
Wie Position vor, jedoch
Muffe 22 mm

liefern und montieren
Menge: 16,000 St
Zuordnung: 412

**1.1.210 Muffe DN 25**
Wie Position vor, jedoch
Muffe 28 mm

liefern und montieren
Menge: 12,000 St
Zuordnung: 412

**1.1.220 Muffe DN 32**
Wie Position vor, jedoch
Muffe 35 mm

liefern und montieren
Menge: 8,000 St
Zuordnung: 412

**1.1.230 Schiebemuffe DN 15**
Schchiebemuffe aus nichtrostenden-Pressanschlüsse,
Ausstattung Dichtelemente EPDM als Zulage für
vorstehende Edelstahlrohre, bestehend aus Pressfittings
aus Edelstahl.

liefern und montieren

Angeb. Fabrikat/Typ:
'....................................................'
  (vom Bieter
einzutragen)
Menge: 8,000 St
Zuordnung: 412

**1.1.240 Reduktionsstück 18 x 15 mm**
Zulage für vorstehende Edelstahlrohre, bestehend aus
Pressfittinge aus Edelstahl
Reduktionsstück 18 x 15 mm

liefern und montieren

Angeb. Fabrikat/Typ:
'....................................................'
  (vom Bieter
einzutragen)
Menge: 10,000 St
Zuordnung: 412

**1.1.250 Reduktionsstück 22mm auf 18-15mm**
Wie Position vor, jedoch
Reduktionsstück 22mm auf 18-15mm

liefern und montieren
Menge: 25,000 St
Zuordnung: 412

**1.1.260 Reduktionsstück 28mm auf 22-15mm**
Wie Position vor, jedoch
Reduktionsstück 28mm auf 22-15mm

liefern und montieren
Menge: 18,000 St
Zuordnung: 412

**1.1.270 Reduktionsstück 35mm auf 28-22mm**
Wie Position vor, jedoch
Reduktionsstück 35mm auf 28-22mm

liefern und montieren
Menge: 10,000 St
Zuordnung: 412

**1.1.280 Reduktionsstück 42mm auf 28mm**
Wie Position vor, jedoch
Reduktionsstück 42mm auf 28mm

liefern und montieren
Menge: 2,000 St
Zuordnung: 412

**1.1.290 Flanschübergang auf DN 40 (48mm)**
Flanschübergang, aus nichtrostendem Stahl, mit
Pressanschluss,
mit festem Flansch PN 10/16, incl. Befestigungsmaterial
und Dichtungen.

liefern und montieren

Angeb. Fabrikat/Typ:
'....................................................'
  (vom Bieter
einzutragen)
Menge: 1,000 St
Zuordnung: 412

**1.1.300 Übergangsstück 18m IG od. AG**
Zubehör für vorstehende Edelstahlrohre, bestehend aus
Pressfittinge aus Edelstahl.
Press-Verschraubung, 18 mm, mit Einschraubteil aus
Rotguss, mit Innen- oder Außengewinde.

liefern und montieren

Angeb. Fabrikat/Typ:
'....................................................'
  (vom Bieter
einzutragen)
Menge: 24,000 St
Zuordnung: 412

**1.1.310 Übergangsstück 22m IG od. AG**
Zubehör für vorstehende Edelstahlrohre, bestehend aus
Pressfittinge aus Edelstahl.
Press-Verschraubung, 22 mm, mit Einschraubteil aus
Rotguss, mit Innen- oder Außengewinde.

liefern und montieren

Angeb. Fabrikat/Typ:
'....................................................'
  (vom Bieter
einzutragen)
Menge: 20,000 St
Zuordnung: 412

**1.1.320 Übergangsstück 28mm IG od. AG**
Zubehör für vorstehende Edelstahlrohre, bestehend aus
Pressfittinge aus Edelstahl.
Press-Verschraubung, 28 mm, mit Einschraubteil aus
Rotguss, mit Innen- oder Außengewinde.

liefern und montieren

Angeb. Fabrikat/Typ:
'....................................................'
  (vom Bieter
einzutragen)
Menge: 12,000 St
Zuordnung: 412

**1.1.330 Übergangsstück 35mm IG od. AG**
Zubehör für vorstehende Edelstahlrohre, bestehend aus
Pressfittinge aus Edelstahl.
Press-Verschraubung, 35 mm, mit Einschraubteil aus
Rotguss, mit Innen- oder Außengewinde.

liefern und montieren

Angeb. Fabrikat/Typ:
'....................................................'
  (vom Bieter
einzutragen)
Menge: 12,000 St
Zuordnung: 412

**1.1.340 Übergangsstück 42mm IG od. AG**
Zubehör für vorstehende Edelstahlrohre, bestehend aus
Pressfittinge aus Edelstahl.
Press-Verschraubung, 42 mm, mit Einschraubteil aus
Rotguss, mit Innen- oder Außengewinde.

liefern und montieren

Angeb. Fabrikat/Typ:
'....................................................'
  (vom Bieter
einzutragen)
Menge: 4,000 St
Zuordnung: 412

**1.1.350 Übergangsstück 90° 18m IG od. AG**
Zubehör für vorstehende Edelstahlrohre, bestehend aus
Pressfittinge aus Edelstahl.
Press-Verschraubung, 18 mm, mit Einschraubteil 90° aus
Rotguss, mit Innen- oder Außengewinde.

liefern und montieren

Angeb. Fabrikat/Typ:
'....................................................'
  (vom Bieter
einzutragen)
Menge: 4,000 St
Zuordnung: 412

**1.1.360 Übergangsstück 90° 22mm IG od. AG**
Zubehör für vorstehende Edelstahlrohre, bestehend aus
Pressfittinge aus Edelstahl.
Press-Verschraubung, 22 mm, mit Einschraubteil 90° aus
Rotguss, mit Innen- oder Außengewinde.

liefern und montieren

Angeb. Fabrikat/Typ:
'....................................................'
  (vom Bieter
einzutragen)
Menge: 4,000 St
Zuordnung: 412

**1.1.370 Wandscheibe 90° / 18 mm x 1/2"**
Zulage für vorstehende Edelstahlrohre, bestehend aus
Pressfittinge aus Edelstahl, einschließlich Befestigung
und Schallentkoppler. Wandscheibe 90° mit Innengewinde
18 mm x 1/2"

liefern und montieren

Angeb. Fabrikat/Typ:
'....................................................'
  (vom Bieter
einzutragen)
Menge: 50,000 St
Zuordnung: 412

**1.1.380 Wandscheibe 90° / 22 mm x 3/4"**
Wie Position vor, jedoch
Wandscheibe 90° mit Innengewinde, 22 mm x 3/4"

liefern und montieren
Menge: 16,000 St
Zuordnung: 412

**1.1.390 Doppelwandscheibe in 18 mm x 1/2" IG x 18 mm, mit Pressanschluss**
Zulage für vorstehende Edelstahlrohre,
Doppelwandscheibe bestehend aus Siliziumbronze, 18 x
1/2" x 18mm, einschließlich Befestigung und
Schallentkoppler.

liefern und montieren

Angeb. Fabrikat/Typ:
'....................................................'
  (vom Bieter
einzutragen)
Menge: 20,000 St
Zuordnung: 412

**1.1.400 Doppelwandscheibe in 22 mm x 1/2" IG x 22 mm, mit Pressanschluss**
Wie Position vor, jedoch
Doppelwandscheibe in 22 mm x 1/2" IG x 22 mm, mit
Pressanschluss

liefern und montieren
Menge: 12,000 St
Zuordnung: 412

**1.1.410 Messingverlängerung bis 40mm**
Messingverlängerung zur Anpassung der
Installationstiefe und zum anarbeiten der
Feuchtraumabdichtung, Längen von 15mm bis 40mm
einschließlich Dichtungsmaterial, Anschluss DN 15
liefern und montieren

Angeb. Fabrikat/Typ:
'....................................................'
  (vom Bieter
einzutragen)
Menge: 40,000 St
Zuordnung: 412

**1.1.420 Messingverlängerung bis 60mm**
Messingverlängerung zur Anpassung der
Installationstiefe und zum anarbeiten der
Feuchtraumabdichtung, Längen von 45mm bis 60mm
einschließlich Dichtungsmaterial, Anschluss DN 15
liefern und montieren

Angeb. Fabrikat/Typ:
'....................................................'
  (vom Bieter
einzutragen)
Menge: 8,000 St
Zuordnung: 412

**1.1.430 Kappe DN 15**
Menge: 10,000 St
Zuordnung: 412

**1.1.440 Kappe DN 20**
Wie Position vor, jedoch
Kappe DN 20

liefern und montieren
Menge: 10,000 St
Zuordnung: 412

**1.1.450 Kappe DN 25**
Wie Position vor, jedoch
Kappe DN 25

liefern und montieren
Menge: 5,000 St
Zuordnung: 412

**1.1.460 Kappe DN 32**
Wie Position vor, jedoch
Kappe DN 32

liefern und montieren
Menge: 5,000 St
Zuordnung: 412

**1.1.470 Kappe DN 40**
Wie Position vor, jedoch
Kappe DN 40

liefern und montieren
Menge: 1,000 St
Zuordnung: 412

**1.1.480 Rohrschelle 15-18 mm**
Schraubrohrschelle mit Schalldämmung nach DIN 4109
einschließlich Einlage mit Kantenschutz mit
Gewindemuffe M8/10, Gewindestangen und Metalldübel für
Rohrleitung, Befestigung in Beton- und Mauerwerk,
Holzdecken oder Trockenbau, einschließlich Zubehör und
Gewindestab bis 1,5m Länge.

liefern und montieren
Menge: 266,000 St
Zuordnung: 412

**1.1.490 Rohrschelle 22 mm**
Wie Position vor, jedoch
Rohrschelle 22 mm

liefern und montieren
Menge: 80,000 St
Zuordnung: 412

**1.1.500 Rohrschelle 28 mm**
Wie Position vor, jedoch
Rohrschelle 28 mm

liefern und montieren
Menge: 40,000 St
Zuordnung: 412

**1.1.510 Rohrschellen 35 mm**
Wie Position vor, jedoch
Rohrschelle 35 mm

liefern und montieren
Menge: 60,000 St
Zuordnung: 412

**1.1.520 Rohrschelle 42 mm**
Wie Position vor, jedoch
Rohrschelle 42 mm

liefern und montieren
Menge: 5,000 St
Zuordnung: 412

**1.1.530 Freistromabsperrventil DN 15 (18mm)**
Freistrom-Absperrventil, mit Entleerstopfen, IG,
Gehäuse Rotguss, Oberteil Messing, wartungsfreie
Spindelabdichtung mit selbstfettender
EPDM-Lippendichtung, Innengewinde, mit Entleerstopfen,
mit Möglichkeit zur Aufnahme für Temperaturfühler
Pt1000 oder Thermometer mittels optional erhältlicher
Tauchhülse, Spindelgewinde außerhalb des Mediums,
EPDM-Sitzdichtung, mit grünem Handrad, totraumfrei,
DVGW-Zulassung, Kunststoffteile mit KTW- und W
270-Zulassung, nach UBA-Bewertungsgrundlage, bis DN 32
Schallschutzzulassung nach DIN EN ISO 3822 Klasse 1,
DIN EN 1213, ÜA-Reg.-Nr. R-15.2.3-21-17048, WIEN-ZERT,
Druckstufe
PN 16, max. Betriebstemperatur 110 °C

liefern und montieren

Angeb. Fabrikat/Typ:
'....................................................'
  (vom Bieter
einzutragen)
Menge: 8,000 St
Zuordnung: 412

**1.1.540 Freistromabsperrventil DN 20 (22mm)**
Wie Position vor, jedoch
Freistromabsperrventil DN 20 (22mm)

liefern und montieren
Menge: 6,000 St
Zuordnung: 412

**1.1.550 Freistromabsperrventil DN 25 (28mm)**
Wie Position vor, jedoch
Freistromabsperrventil DN 25 (28mm)

liefern und montieren
Menge: 4,000 St
Zuordnung: 412

**1.1.560 Freistromabsperrventil DN 32 (28mm)**
Wie Position vor, jedoch
Freistromabsperrventil DN 32 (28mm)

liefern und montieren
Menge: 3,000 St
Zuordnung: 412

**1.1.570 Freistromabsperrventil DN 40 (42mm)**
Wie Position vor, jedoch
Freistromabsperrventil DN 40 (42mm)

liefern und montieren
Menge: 2,000 St
Zuordnung: 412

**1.1.580 Druckminderer Filterkombination DN 32**
Druckminderer-Filter-Kombination, mechanisch wirkender,
manueller Rückspülfilter, Druckregler mit
druckentlastetem Einsitzventil und Vordruckentlastung,
Innenteile aus Rotguss, Edelstahl und Kunststoff,
automatische differenzdruckgesteuerter Anzeige bei
Verschmutzung des Filters, lichtundurchlässige
Filtertasse zum Schutz vor Veralgung, mit
Anschlussflansch und hochwertiger Bedieneinheit aus
Rotguss für den Rückspül- und Ablassvorgang,
Ventilgehäuse des Druckminderers aus transparentem
Kunststoff, Ausgangsdruck individuell an arretierbarem
Kunststoffeinstellrad mit Anzeigeskala einstellbar,
Druckminderer komplett wartungsfähig, integrierter
eingangsseitiger Edelstahl-Schmutzfänger, Außengewinde
für flachdichtende Verschraubungen, Filtereinsatz
komplett austauschbar, drehbare Ablaufvorrichtung nach
DIN EN 1717, totraumfrei, Einbaulage waagerecht und
senkrecht, Ablaufventil unten, Monatswartungsanzeige
zur Einhaltung der Rückspülintervalle, inkl. Manometer
für Hinterdruck, inkl. Sechskantschlüssel, inkl.
Rotguss Basis-Modul, DVGW-Zulassung, Kunststoffteile
mit KTW-Zulassung, nach UBA-Bewertungsgrundlage, bis DN
32  Schallschutzzulassung nach DIN EN ISO 3822 Klasse
1, DIN EN 1213/DIN EN 13443/DIN EN 1567, Druckstufe PN
16, max. Betriebstemperatur 30 °C, min. Vordruck 0,2
MPa, min. Ausgangsdruck 0,15 MPa, max. Ausgangsdruck
0,55 MPa, werksseitige Voreinstellung 0,4 MPa,
untere Durchlassweite 90 µm, obere Durchlassweite 125
µm,

Hinweis: Die Anforderung zur Wartung gem. DIN EN 806-5
ist einzuhalten

liefern und montieren

Angeb. Fabrikat/Typ:
'....................................................'
  (vom Bieter
einzutragen)
Menge: 1,000 St
Zuordnung: 412

**1.1.590 Probenahmeventil für Eckventil**
Probenahmeventil für Eckventil am Waschtisch, zur
Probenahme von Trinkwasser, Bestimmung
mikrobiologischer Parameter nach TrinkwV, zum einfachen
Nachrüsten am Ausgang des Eckventils, passend für
Eckventile mit abgehender Anschlussleitung 10 mm in
Richtung Entnahmearmatur, abflammbarer und drehbarer
Edelstahl-Auslaufbogen, Ventil komplett verchromt,
PTFE-Sitzdichtung, Eingang 10 x 1,25 Rohr, Ausgang G
3/8 AG mit zugfester Messing-Konus-Quetschverschraubung
mit Längenausgleich, absperrbar mit
Innensechskantschlüssel SW 5, aus Messing, Oberfläche
verchromt, totraumfrei, inkl. Innensechskantschlüssel,
DVGW-Zulassung, Kunststoffteile mit KTW- und W
270-Zulassung, nach UBA-Bewertungsgrundlage, DIN
50930-6, Druckstufe PN 10, max Betriebstemperatur 90 °C

liefern und montieren

Angeb. Fabrikat/Typ:
'....................................................'
  (vom Bieter
einzutragen)
Menge: 4,000 St
Zuordnung: 412

**1.1.600 Probenahmeventil Rotguss DN8 G 1/4" Rotguss**
Probenahmeventil aus Rotguss, zur Probenahme von
Trinkwasser, Bestimmung mikrobiologischer Parameter
nach TrinkwV, mediumberührte Metallteile aus
entzinkungsfreiem und korrosionsbeständigem Rotguss,
beständig gegen aggressives Wasser, abflammbarer und
drehbarer Edelstahl-Auslaufbogen,
Dreikant-Bedienschlüssel gegen unbefugte
Wasserentnahme, Ventilkörper 360 Grad drehbar,
PTFE-Sitzdichtung, passend für alle Armaturen und
Verschraubungen mit Entleerungsbohrung, absperrbar mit
Dreikantschlüssel, totraumfrei, für waagerechten und
senkrechten Einbau geeignet, DVGW-Zulassung,
Kunststoffteile mit KTW- und W 270-Zulassung, nach
UBA-Bewertungsgrundlage, Druckstufe PN 16, max.
Betriebstemperatur 90 °C

liefern und montieren

Angeb. Fabrikat/Typ:
'....................................................'
  (vom Bieter
einzutragen)
Menge: 2,000 St
Zuordnung: 412

**1.1.610 Frostsichere Aussenarmatur**
Frostsichere Außenarmatur, vormontierte Ausführung,
werksseitig vormontiert, im geschlossenen Zustand
mediumberührte Metallteile aus entzinkungsfreiem und
korrosionsbeständigem Rotguss, beständig gegen
aggressives Wasser, geeignet für die schnelle
nachträgliche Installation bei bereits fertiggestellter
Außenwand, Innenoberteil für schnellen Öffnungsvorgang
(zwei Umdrehungen), hohe Auslaufleistung 40 l / min (1
bar), EPDM-Sitzdichtung, Kegel mit innenliegender
RV-Feder, bauseits beliebig verlängerbar, integrierter
RV und Rohrbelüfter als Sicherungskombination HD,
Eingang Rohraußengewinde, totraumfrei, inkl.
Schlauchkupplung für gängige Stecksysteme, flexible
Einbaulänge durch verschiebbare Wandscheibe im
Außenbereich, mit diebstahlgeschütztem
Steckschlüsseloberteil, mit diebstahlgeschütztem
Funktionsbelüfter zur automatischen Entleerung,
Auslaufgehäuse mit Montageflächen, DVGW-Zulassung nach
DIN EN 17821, ÖVGW-Zulassung, SVGW-Zulassung,
BELGAQUA-Zulassung, VA-Zulassung, nach UBA KTW BWGL,
nach UBA-Bewertungsgrundlage, Schallschutzzulassung
nach DIN EN ISO 3822 Klasse 1, DIN EN 1717, min.
Einbautiefe 150 mm, Druckstufe PN 16, max.
Betriebstemperatur 65 °C

liefern und montieren

Angeb. Fabrikat/Typ:
'....................................................'
  (vom Bieter
einzutragen)
Menge: 3,000 St
Zuordnung: 412

**1.1.620 Auslaufventil DN 15**
Auslaufventil mit Kronengriff 1/2" DIN-DVGW kurze
Bauform
mit Rohrbelüfter mit Rückflußverhinderer und
Schlauchverschraubung, poliert verchromt, zzgl.
verchromte Rosette, DVGW geprüft, Werkstoff Messing,
Nenndruck PN 10.

liefern und montieren

Angeb. Fabrikat/Typ:
'....................................................'
  (vom Bieter
einzutragen)
Menge: 1,000 St
Zuordnung: 412

**1.1.630 Zirkulations-Regulierventil DN 15**
Automatisches Zirkulations-Regulierventil, 50 °C bis 65
°C, AG, zum thermischen selbstregelnden, hydraulischen
Abgleich, mit automatischer Regelbereichsumstellung für
die thermische Desinfektion, mediumberührte Metallteile
aus entzinkungsfreiem und korrosionsbeständigem
Rotguss, beständig gegen aggressives Wasser,
Absperreinheit mit Thermometer- und Fühleraufnahme,
PTFE-Sitzdichtung, thermostatische Reguliereinheit,
Außengewinde für flachdichtende Verschraubungen, mit
Entleerstopfen, totraumfrei, DVGW-Zulassung,
Kunststoffteile mit KTW- und W270-Zulassung, für
Anlagen nach DVGW-Arbeitsblatt W 551/W 553/DIN
1988-300, nach UBA-Bewertungsgrundlage, ÜA-Reg.-Nr.
R-15.2.3-21-17048, WIEN-ZERT, Regelbereich 50 °C-65 °C,
Druckstufe PN 16, max. Betriebstemperatur 90 °C

liefern und montieren

Angeb. Fabrikat/Typ:
'....................................................'
  (vom Bieter
einzutragen)
Menge: 1,000 St
Zuordnung: 412

**1.1.640 Rohrtrenner CA DN 15 (3/4" AG)**
Rohrtrenner CA, zur Absicherung von Trinkwasser gegen
Nichttrinkwasser bis einschl. Flüssigkeitskategorie 3
nach DIN 1988-100, mediumberührte Metallteile aus
entzinkungsfreiem  und korrosionsbeständigem Rotguss,
beständig gegen aggressives Wasser, integrierter
eingangsseitiger Edelstahl-Schmutzfänger, wartungsfreie
Sicherungskartusche mit positivem Druckgefälle, mit
nicht kontrollierbarer Mitteldruckkammer, Außengewinde
für flachdichtende  Verschraubungen, Ablaufanschluss
aus Kunststoff/Rotguss  nach DIN EN 1717, eingangs- und
ausgangsseitiger  Rückflussverhinderer, totraumfrei,
Einbaulage waagerecht,  Ablaufventil unten,
DVGW-Zulassung, KIWA-Zulassung,
BELGAQUA-Zulassung, Kunststoffteile mit KTW- und W 270
Zulassung, nach UBA-Bewertungsgrundlage,
Schallschutzzulassung nach DIN EN ISO 3822 Klasse
1, DIN  EN 14367/DIN EN 1717,
ÜA-Reg.-NrR-15.2.3-21-17048,
WIEN-ZERT, Druckstufe PN 10, max. Betriebstemperatur
60°C, kurzfristige Spitzentemperatur 65 °C

Hinweis: Die Anforderung zur Wartung gem. DIN EN 806-5
ist einzuhalten

liefern und montieren

Angeb. Fabrikat/Typ:
'....................................................'
  (vom Bieter
einzutragen)
Menge: 2,000 St
Zuordnung: 412

**1.1.650 Rückflussverhinderer DN 20**
Freistrom-Rückflussverhinderer, mit Entleerstopfen,
mediumberührte Metallteile aus entzinkungsfreiem und
korrosionsbeständigem Rotguss, beständig gegen
aggressives Wasser, Innengewinde, mit Entleerstopfen,
mit Möglichkeit zur Aufnahme für Temperaturfühler
Pt1000 oder Thermometer mittels optional erhältlicher
Tauchhülse, mit Prüfeinrichtung, Rückflussverhinderer
mit Edelstahl-Schließfeder, EPDM-Sitzdichtung,
verschleißfester Ventilsitz aus Edelstahl, totraumfrei,
für waagerechten und senkrechten Einbau geeignet, nach
DVGW-Bestimmungen, Kunststoffteile mit
KTW- und W270-Zulassung, nach UBA-Bewertungsgrundlage,
bis DN 32 Schallschutzzulassung nach DIN EN ISO 3822
Klasse 1, gem. DIN EN 13959-Bestimmungen, ÜA-Reg.-Nr.
R-15.2.3-21-17048, WIEN-ZERT, Druckstufe PN 16, max.
Betriebstemperatur 100 °C

liefern und montieren

Angeb. Fabrikat/Typ:
'....................................................'
  (vom Bieter
einzutragen)
Menge: 1,000 St
Zuordnung: 412

**1.1.660 WC-Ständerelement**
WC-Element aus Stahl, PE kompatibel mit allen
WC-Betätigungsplatten, 2-Mengen-Spültechnik
Ausstattung, Rahmen pulverbeschichtet (30x30),
UP-Spülkasten 3H, WC-Anschlussgarnitur,
Befestigungsmaterial, Fußbremse zum Einstellen der
Bauhöhe, Wasseranschluss R 1/2 hinten,
WC-Anschlussbogen DN90(tiefenverstellbar) aus PP,
Übergangsstück exzentrisch DN90/100 aus PP.
Technische Daten
Werkseinstellung Teilspülmenge  ca. 3 l
Einstellbereich Teilspülmenge  ca. 2-4 l
Werkseinstellung Vollspülmenge  ca. 6 l
Einstellbereich
Vollspülmenge  ca. 3,5-7,5 l

liefern und montieren

Angeb. Fabrikat/Typ:
'....................................................'
  (vom Bieter
einzutragen)
Menge: 17,000 St
Zuordnung: 412

**1.1.670 Befestigungsset WC-Ständerelement**
Befestigungsset zu zuvor beschriebener Position.
Befestigungssatz, für Einzelmontage direkt an einer
Massivwand tiefenverstellbar bis 200 mm

liefern und montieren

Angeb. Fabrikat/Typ:
'....................................................'
  (vom Bieter
einzutragen)
Menge: 20,000 St
Zuordnung: 412

**1.1.680 WC-Ständerelement Behinderten WC**
Element für Wand-WC, 112 cm, mit UP-Spülkasten 12 cm,
barrierefrei, für Stütz- und Haltegriffe

Verwendungszwecke
- Für Trockenbau
- Für barrierefreies Bauen geeignet
- Für Wand-WCs mit Anschlussmaßen nach DIN EN
33:2011-11
- Für Wand-WCs mit verlängerter Ausladung bis 70 cm
- Zum Befestigen von Stütz- und Haltegriffen
- Für 1-Mengen-, 2-Mengen- oder Spül-Stopp-Spülung

Eigenschaften
- Montage- und Instandhaltungsarbeiten am UP-Spülkasten
  werkzeuglos
- Mit Leerrohr für Wasserzuleitung zum Anschluss von
Dusch-
  WCs
- Montagehöhe WC in der Rohbauphase einstellbar,  41-46
cm

Technische Eigenschaften
- Fließdruck:  10-1000 kPa
- Große Spülmenge
  Einstellbereich:  4 / 4,5 / 6 / 7,5 l
- Kleine Spülmenge
  Einstellbereich:  2-4
 - Maximale Wassertemperatur:  25 GC
- Breite:  88 cm
- Höhe:  112 cm
- Tiefe:  17 cm
- Nettogewicht:  29,199 kg

Zusätzlicher Lieferumfang
- Wasseranschluss R 1/2", MF-fähig, mit integriertem
Eckventil
  und Handrad
- Bauschutz für Serviceöffnung
- 2 Schutzstopfen
- 4 Wandanker
- Anschlussset für WC, D 90 mm
- Anschlussbogen 90G aus PE-HD, D 90 mm
- Übergangsmuffe aus PE-HD, D 90 / 110 mm
- 2 Gewindestangen M12
- UP-Dose für Bohrloch D 68 mm, für Elektroanschluss
- Befestigungsmaterial

liefern und montieren

Angeb. Fabrikat/Typ:
'....................................................'
  (vom Bieter
einzutragen)
Menge: 3,000 St
Zuordnung: 412

**1.1.690 WT-Element barrierefrei m UP Anschlussbox**
Waschtisch-Element mit UP-Anschlussbox für WT mit
Einlocharmatur
Ausstattung Rahmen pulverbeschichtet(40x40),
Keramikbefestigung höhenverstellbar,UP Anschlussbox ist
höhenverstellbar durch Schnellspanner (Träger mit
Maßband zur Ausrichtung), Befestigungsmaterial,
Fußbremse zum Einstellen der Bauhöhe Ausstattung
UP-Anschlussbox
Geruchverschluss höhenverstellbar, Gumminippel DN40/30,
2 Wanddurchführungen, 2 Eckventile G 1/2 - G 3/8, 2
Doppelverschraubungen gerade mit Quetschverschraubungen
für Kupferrohr d10, 2 Anschlussrohre verchromt d10,
Ablaufbogen 300 mm Messing verchromt, Abdeckplatte
Kunststoff verchromt für UP-Anschlussbox.

liefern und montieren

Angeb. Fabrikat/Typ:
'....................................................'
  (vom Bieter
einzutragen)
Menge: 3,000 St
Zuordnung: 412

**1.1.700 Befestigungsset WT-Element barrierefrei**
Befestigungsset zu zuvor beschriebener Position.
Befestigungsset universal für Befestigung der Elemente
in Einzel-/ Reihenmontage, Einzelmontage direkt am
Baukörper, Eckmontage an Massiv- oder Metallständerwerk
geeignet für Montageschiene

liefern und montieren

Angeb. Fabrikat/Typ:
'....................................................'
  (vom Bieter
einzutragen)
Menge: 3,000 St
Zuordnung: 412

**1.1.710 WT-Element 1120 x 490mm**
Waschtisch-Element Objektvariante, für WT mit
Einlocharmatur,
aus Stahl Ausstattung Rahmen pulverbeschichtet (30x30),
fixierte Anschluss-Traversen, Ablaufbogen kürzbar
DN40/50 mit Gumminippel DN50/30, mit
Befestigungsmaterial für Element (für Boden) und
Keramik,Schrauben(selbstbohrend) für Befestigung an
Metallständerwerk, Loch-Durchmesser 11mm für
Befestigung im Holzständerbau, Fußbremse zum Einstellen
der Bauhöhe

liefern und montieren

Angeb. Fabrikat/Typ:
'....................................................'
  (vom Bieter
einzutragen)
Menge: 1,000 St
Zuordnung: 412

**1.1.720 Befestigungsset WT-Ständerelement**
Befestigungsset zu zuvor beschriebener Position.
Befestigungssatz, für Einzelmontage direkt an einer
Massivwand tiefenverstellbar bis 200 mm

liefern und montieren

Angeb. Fabrikat/Typ:
'....................................................'
  (vom Bieter
einzutragen)
Menge: 1,000 St
Zuordnung: 412

**1.1.730 Urinal Element 1120-1300 x 500mm**
Urinal-Element Wasseranschluss universell ist für den
Wasseranschluss universell kompatibel mit allen
Urinal-Betätigungsplatten Ausstattung Rahmen
pulverbeschichtet (40x40), Traversen-Höhe verstellbar
durch Schnellspanner
(Träger mit Maßband zur Ausrichtung),
Urinal-Spülsystem-Rohbauset schallgeschützt,
Urinal-Anschlussgarnitur, Befestigungsmaterial,
Fußbremse zum Einstellen der
Bauhöhe, Wasseranschluss R 1/2

liefern und montieren

Angeb. Fabrikat/Typ:
'....................................................'
  (vom Bieter
einzutragen)
Menge: 8,000 St
Zuordnung: 412

**1.1.740 Befestigungsset Urinal Element**
Befestigungsset zu zuvor beschriebener Position.
Befestigungsset universal für Befestigung der Elemente
in Einzel-/ Reihenmontage, Einzelmontage direkt am
Baukörper, Eckmontage an Massiv- oder Metallständerwerk
geeignet für Montageschiene tiefenverstellbar von
130-200 mm, Befestigungsmöglichkeit von Beplankung

liefern und montieren

Angeb. Fabrikat/Typ:
'....................................................'
  (vom Bieter
einzutragen)
Menge: 8,000 St
Zuordnung: 412

**1.1.750 AGB Element**
Waschtisch-Element für Ausgussbecken, Rahmen
pulverbeschichtet (40x40), Trägerplatte
höhenverstellbar durch Schnellspanner,
Armaturenanschlussplatte und Ablaufbefestigung
höhenverstellbar durch Schnellspanner Träger mit
Maßband zur Ausrichtung), Befestigungsmaterial,
Fußbremse zum Einstellen der Bauhöhe, Ablaufbogen DN50

liefern und montieren

Angeb. Fabrikat/Typ:
'....................................................'
  (vom Bieter
einzutragen)
Menge: 2,000 St
Zuordnung: 412

**1.1.760 Befestigungsset AGB-Element**
Befestigungsset zu zuvor beschriebener Position.
Befestigungsset universal für Befestigung der Elemente
in Einzel-/ Reihenmontage, Einzelmontage direkt am
Baukörper, Eckmontage an Massiv- oder Metallständerwerk
geeignet für Montageschiene

liefern und montieren

Angeb. Fabrikat/Typ:
'....................................................'
  (vom Bieter
einzutragen)
Menge: 2,000 St
Zuordnung: 412

**1.1.770 Element für Dusche, 112cm Wandarmatur UP**
Element für Dusche und Badewanne, 98-112 cm,
Wandarmatur
Unterputz

Verwendungszwecke
- Für Metall- und Holzständerwände

Eigenschaften
- Mit Auszugsblech für seitliche Befestigung über dem
Element
  an Metall- oder Holzprofilen
- Traverse Armatur höhen- und tiefenverstellbar
- Statisch selbsttragender Rahmen, mit
Pulverbeschichtung
  korrosionsgeschützt

Technische Eigenschaften
- Werkstoff:  Stahl
- Höhenverstellbar:  Ja
- B / Breite (cm):  50 cm
- H / Höhe (cm):  98-112 cm
- T / Tiefe (cm):  11 cm

Zusätzlicher Lieferumfang
- Anschlusswinkel Rp 1/2" / R 1/2", MF-fähig
- Anschlusswinkel Rp 3/4" / R 1/2", MF-fähig
- 2 Schalldämmunterlagen
- 2 Dämmhülsen
- Befestigungsmaterial

liefern und montieren

Angeb. Fabrikat/Typ:
'....................................................'
  (vom Bieter
einzutragen)
Menge: 9,000 St
Zuordnung: 412

**1.1.780 WC Steuerung mit elektr. Spülauslösung**
WC-Steuerung mit elektronischer Spülauslösung,
Netzbetrieb, für UP-Spülkasten 12 cm, 2-Mengen-Spülung,
für Funktaster

Verwendungszwecke
- Für UP-Spülkästen 12 cm
- Zur manuellen Fernauslösung von  UP-Spülkästen 12 cm

  über Funktaster

Eigenschaften
- Spülauslösung über Funktaster,  drahtlos
- 2-Mengen-Spülung über Funktaster auslösbar
- Drahtgebunden vernetzbar mit via BUS Konverter
- Drahtlos vernetzbar via Bluetooth

Technische Eigenschaften
- Betriebsspannung:  12 V DC
- Funkfrequenz:  868,4 MHz
- Funkreichweite:  10 m
- Intervallspülung Einstellbereich:  1-168 h
- Intervallspülzeit Einstellbereich:  1-200 s
- Nennspannung:  85-240 V AC
- Netzfrequenz:  50-60 Hz
- Schutzart:  IP45
- Nettogewicht:  0,179 kg

Zusätzlicher Lieferumfang
- Lagerbock mit Servomotor und Hebevorrichtung,
vormontiert

liefern und montieren

Angeb. Fabrikat/Typ:
'....................................................'
  (vom Bieter
einzutragen)
Menge: 3,000 St
Zuordnung: 412

**1.1.790 Netzteil für WWC Element**
Connect Box und Netzteil für Element für Wand-WC

Verwendungszwecke
- Für Wand-WC, mit UP-Spülkasten 12 cm
- Zur Stromversorgung von WC-Steuerungen und Modulen
mit
  12 V DC
- Zur UP-Montage

Eigenschaften
- Gewerketrennung
- Werkzeuglos montierbar
- Bauschutz für Serviceöffnung schützt vorFeuchtigkeit
und
  Schmutz
- Netzteil mit LED-Anzeige
- Anschlusskabel mit LED-Anzeige

Technische Eigenschaften
- Ausgangsleistung:  12 W
- Ausgangsspannung:  12 V DC
- Nennspannung:  90-260 V AC
- Netzfrequenz:  50-60 Hz
- Schutzart:  IPX4
- Nettogewicht:  0,740 kg

Zusätzlicher Lieferumfang
- UP-Dose für Bohrloch D 76mm
- Deckel für UP-Dose
- Power & Connect Box
- Netzteil mit LED-Anzeige
- Anschlusskabel
- Zwischenboden mit Anschlussklemme
- Bauschutz
-

liefern und montieren

Angeb. Fabrikat/Typ:
'....................................................'
  (vom Bieter
einzutragen)
Menge: 3,000 St
Zuordnung: 412

**1.1.800 Stützklappgriff drehbar 850mm mit E-Taster**
Stützklappgriff, drehbar, mit integrierten
Spül-/Funktionstasten, E-Ausführung zwei parallele,
übereinander angeordnete, durch einen Verbindungsbogen
zusammengefügte Stangen dient zum Festhalten und
Abstützen belastbar bis 100 kg mit durchgehendem,
korrosionsgeschütztem Stahlkern und Wandplatte aus
Polyamid mit integriertem Stahlkern kann nach oben und
gebremst nach unten geklappt und in hochgeklappter
Stellung nach links oder rechts zur Wand gedreht werden
silbermetallische Taste mit blauem Ring dient zum
Auslösen der WC-Spülung, silbermetallische Taste mit
gelbem Ring dient zum Auslösen einer frei definierbaren
Funktion (Die Funktionstaste erfüllt nicht die
Anforderungen an einen Notruf nach DIN VDE 0834-1)
Spiralkabel mit freien Leitungsenden für Wandanschluss
inkl. weißer Abdeckung für Unterputzdose Steuerspannung
max. 30 V = SELV, PELV, Schaltstrom bis max. 2 A
passend für alle gängigen UP-Spülkästen mit
elektrischer Steuerung Montage an der Wand mit
wandspezifischem Befestigungsmaterial (separat zu
bestellen) verdeckte Befestigung Ausladung 850 mm, 259
mm hoch
und 78 mm breit, Stangendurchmesser 33 mm aus
hochglänzendem Polyamid in (Reinweiß).

liefern und montieren

Angeb. Fabrikat/Typ:
'....................................................'
  (vom Bieter
einzutragen)
Menge: 3,000 St
Zuordnung: 412

**1.1.810 Stützklappgriff 850 mm**
Stützklappgriffzwei parallele, übereinander
angeordnete, durch einen Verbindungsbogen
zusammengefügte Stangen dient zum Festhalten und
Abstützen belastbar bis 100 kg mit durchgehendem,
korrosionsgeschütztem Stahlkern und Wandplatte aus
Polyamid mit integriertem Stahlkern kann nach oben und
gebremst nach unten geklappt werden Montage an der Wand
mit wandspezifischem Befestigungsmaterial verdeckte
Befestigung Ausladung 850 mm, 259 mm hoch und 78 mm
breit, Stangendurchmesser 33 mm aus hochglänzendem
Polyamid in (Reinweiß)

liefern und montieren

Angeb. Fabrikat/Typ:
'....................................................'
  (vom Bieter
einzutragen)
Menge: 3,000 St
Zuordnung: 412

**1.1.820 Befestigungsset Stützklappgriffe**
Befestigung für Wandstütz- und Stützklappgriffe,
passend zu zuvor beschriebener Position.
Zur Befestigung an Leichtbauwänden mit Hinterfütterung
aus Schichtholzplatten (wasserfest verleimt, mindst. 30
mm Stärke erforderlich, z.B. Tragständer oder
Vorwandinstallation)
bestehend aus: 2 Edelstahlsenkkopfschrauben Durchmesser
10 x 95 mm

liefern und montieren

Angeb. Fabrikat/Typ:
'....................................................'
  (vom Bieter
einzutragen)
Menge: 6,000 St
Zuordnung: 412

**1.1.830 WC-Fernauslösung elektr. Kunststoff**
WC-Fernauslösung für zuvor beschriebenes WC-Element
barrierefrei elektronisch für alle -UP-Spülkästen in
Verbindung mit Rohbauset elektronische Spülauslösung,
2-Mengen-Spültechnik, mit Hygiene-Funktion

Ausstattung
Befestigungsrahmen

Technische Daten
Werkseinstellung Teilspülmenge  ca. 3 l
Werkseinstellung Vollspülmenge  ca. 6 l
Farbe:  weiß alpin

liefern und montieren

Angeb. Fabrikat/Typ:
'....................................................'
  (vom Bieter
einzutragen)
Menge: 3,000 St
Zuordnung: 412

**1.1.840 Eckventil verchromt**
Eckventil mit Regulierfunktion Gemäß DIN 3227.
Selbstdichtendes Anschlussgewinde, Langer
Schubschaft, Zugfeste
Messing-Konus-Quetschverschraubung mit Längenausgleich

Schubrosette d:  54 mm

Technische Daten
Werkstoff:  Messing konform TrinkwV
Oberfläche:  chrom
Anschluss:  DN 15 G 1/2 AG mit ASAG
Abgang: d:  10 mm (DN 10 G 3/8 AG)
Zertifikate:  P-IX 212/IA, DIN-DVGW,
  ACS, NF, WRAS
Geräuschklasse:  I
Durchflussklasse:  A

liefern und montieren

Angeb. Fabrikat/Typ:
'....................................................'
  (vom Bieter
einzutragen)
Menge: 40,000 St
Zuordnung: 412

**1.1.850 Eckventil ¾" (DN20) für Schlauchanschluss**
Kombi-Eckventil
2 Dreikanthaubengriffe
Rückflussverhinderer RV (EN 1717: EB) im Abgang
Geräteanschluss
- Sanitäroberteil
- Langer Schubschaft
- Schlauchverschraubung
- Zugfeste Messing-Konus-
  Quetschverschraubung mit Längenausgleich
- Schubrosette d:  54 mm

Technische Daten
- Werkstoff:  Messing konform TrinkwV
- Oberfläche:  chrom
- Anschluss:  DN 15 G 1/2 AG mit ASAG  easy

- Abgang d:  10 mm (DN 10 G 3/8 AG),
  Schlauchverschraubung d:  14,5 mm (DN 20 G 3/4 AG)
- Sicherungseinrichtung:  Gemäß EN 1717:

liefern und montieren

Angeb. Fabrikat/Typ:
'....................................................'
  (vom Bieter
einzutragen)
Menge: 1,000 St
Zuordnung: 412

**1.1.860 Auslaufventil mit Rohrbelüfter**
Auslaufventil m. Dreisterngr.3/4"DIN-DVGW mit Belüfter
und Rückflussverhinderer. verchromt

liefern und montieren

Angeb. Fabrikat/Typ:
'....................................................'
  (vom Bieter
einzutragen)
Menge: 2,000 St
Zuordnung: 412

**1.1.870 Eckventil zu Probenahme-Eckventil**
Probenahme-Eckventil Zur Entnahme von Trinkwasserproben
nach DIN ISO 19458. Betätigung des Eckventils unter
Abdeckkappe Selbstdichtendes Anschlussgewinde Langer
Schubschaft
Zugfeste Messing-Konus- Quetschverschraubung mit
Längenausgleich
Schubrosette d: 54 mm Entnahmerohr, gekröpft, mit
Überwurfmutter Kappe mit Kette

Technische Daten
Max. Betriebstemperatur:  120 °C kurzzeitig
Werkstoff:  Entnahmerohr Edelstahl,
Gehäuse:  Messing konform TrinkwV
Oberfläche:  Gehäuse chrom
Anschluss:  DN 15 G 1/2 AG
Abgang: d:  10 mm (DN 10 G 3/8 AG), G
  3/4 AG
Zertifikate:  DVGW
Gewicht:  0,44 kg/Stück

liefern und montieren

Angeb. Fabrikat/Typ:
'....................................................'
  (vom Bieter
einzutragen)
Menge: 2,000 St
Zuordnung: 412

**1.1.880 Kombinations Eckventil mit Durchlaufbelüfter**
Kombinations-Eckventil mit Durchlaufbelüfter, mit
Rückflussverhinderer, Schlauchverschraubung,
Schubrosette, mit Durchlaufbelüfter, einschließlich
Messing-Hahnverlängerung zum Ausgleich bei zu tiefem
Wandeinbau, Größe 1/2'', Oberfläche verchromt

liefern und montieren

Angeb. Fabrikat/Typ:
'....................................................'
  (vom Bieter
einzutragen)
Menge: 2,000 St
Zuordnung: 412

**1.1.890 Flexibler Verbindungsschlauch 200-300mm**
Flexibler Verbindugsschlauch passend zu zuvor
ausgeschriebener Position Eckventie. Zum Anschluss
einer Armatur. Flexschlauch in allen möglichen
Anschlussnennweiten und Stutzen zur Verbindung der
Armatur mit den Eckventilen.

liefern und montieren

Angeb. Fabrikat/Typ:
'....................................................'
  (vom Bieter
einzutragen)
Menge: 20,000 St
Zuordnung: 412

**1.1.900 Wandeinbau Waschgeräte Siphon.**
Wandeinbau-Waschgeräte-Siphon senkrecht. Mit kleinem
strömungsgünstigem Gehäuse, schalldämmender
Montageplatte, Leifeld-Montageschiene,
Rotguss-Wandscheibe,
Armaturenkombination mit Rückflussverhinderer und
Rohrbelüfter, Winkelschlauchtülle verchromt,
Abdeckplatte Kunststoff verchromt, Prüfzeichen: DVGW
(Armatur)
Material Siphon: Polyethylen, schweißbar

liefern und montieren

Angeb. Fabrikat/Typ:
'....................................................'
  (vom Bieter
einzutragen)
Menge: 1,000 St
Zuordnung: 412

**1.1.910 Geräteanschluss, Aufputz**
Geräteanschluss, Aufputz
Geräteanschlussventil DN 15, für Wandmontage, mit
Dreikantgriff, Rückflussverhinderer, Rohrbelüfter,
Schlauchverschraubung und Kopfstück G 3/4 x G 1/2 B.

liefern und montieren

Angeb. Fabrikat/Typ:
'....................................................'
  (vom Bieter
einzutragen)
Menge: 2,000 St
Zuordnung: 412

**1.1.920 UT Kleindurchlauferhitzer 6,9kW**
Durchlauferhitzer 6,9 kW 380-415 V, 3AC, Festanschluss
Elektronisch geregelter E-Kompaktdurchlauferhitzer als
Untertischgerät zur energieeffzienten
Warmwasserversorgung von einer oder zwei Zapfstellen
wie z. B. eine Küchenspüle oder zwei Waschbecken.
Temperatureinstellung 20 Grad C bis 60 Grad C über
Sensortastenbedienfeld mit LED-Anzeige, zwei
programmierbare Festwerttasten. Effektives
Blankdraht-Heizsystem IES(R), druckfeste Bauart,
geeignet zur Nacherwärmung von vorerwärmtem Wasser (z.
B. Solaranlage). Anschlussset (T-Stück 3/8 Zoll und
Druckschlauch 3/8 Zoll x 50 cm) zur einfachen
Installation mit üblicher Armatur im Lieferumfang
enthalten. Mit Netzleitung, außenliegende
Wasseranschlüsse 3/8 Zoll für druckfeste oder drucklose
Installation, IP 24. Maße (H x B x T): 29,4 x 17,7 x
10,4 cm

liefern und montieren

Angeb. Fabrikat/Typ:
'....................................................'
  (vom Bieter
einzutragen)
Menge: 2,000 St
Zuordnung: 412

**1.1.930 UT Kleindurchlauferhitzer 11kW**
E-Kompaktdurchlauferhitzer, 11 / 13,5 kW 380-415 V,
3AC, Festanschluss Elektronisch geregelter
E-Kompaktdurchlauferhitzer als Untertischgerät zur
energieeffzienten Warmwasserversorgung von einer oder
zwei Zapfstellen wie z. B. eine Küchenspüle oder zwei
Waschbecken.
Temperatureinstellung 20 Grad C bis 60 Grad C über
Sensortastenbedienfeld mit LED-Anzeige, zwei
programmierbare Festwerttasten. Effektives
Blankdraht-Heizsystem IES(R), druckfeste Bauart,
geeignet zur Nacherwärmung von vorerwärmtem Wasser (z.
B. Solaranlage). Anschlussset (T-Stück 3/8 Zoll und
Druckschlauch 3/8 Zoll x 50 cm) zur einfachen
Installation mit üblicher Armatur im Lieferumfang
enthalten. Mit Netzleitung, außenliegende
Wasseranschlüsse 3/8 Zoll für druckfeste oder drucklose
Installation, IP 24. Maße (H x B x T): 29,4 x 17,7 x
10,4 cm

liefern und montieren

Angeb. Fabrikat/Typ:
'....................................................'
  (vom Bieter
einzutragen)
Menge: 2,000 St
Zuordnung: 412

**1.1.940 ÜT Kleindurchlauferhitzer 11kW**
Übertisch E-Komfortdurchlauferhitzer11 / 13,5 kW
380-415 V, 3AC, Festanschluss Elektronisch geregelter
E-Kompaktdurchlauferhitzer im Set mit druckloser
Einhebel-Übertischarmatur zur energieeffzienten
Warmwasser versorgung eines Ausgussbeckens.
Temperatureinstellung 20 Grad C bis 60
Grad C über Sensortasten bedienfeld mit LED-Anzeige,
zwei programmierbare Festwerttasten. Effektives
Blankdraht-Heizsystem IES(R), mit Netzleitung für
Festanschluss.
Einhebel-Übertischarmatur zur Installation an 1/2 Zoll
Wandanschluss mit Schwenkrohrauslauf 16 cm, IP 25.
Maße (H x B x T): 29,4 x 17,7 x 10,4 cm

liefern und montieren

Angeb. Fabrikat/Typ:
'....................................................'
  (vom Bieter
einzutragen)
Menge: 2,000 St
Zuordnung: 412

**1.1.950 Elektronische Standbatterie für KW & WW**
Standbatterie DN 15 für Waschanlagen, opto-elektronisch
gesteuert. Zum Anschluss an Warm- und Kaltwasser
mittels Schläuchen mit integrierten
Rückflussverhinderern und Sieben. Steuerelektronik,
Magnetventil und Sensor im Edelstahlgehäuse, Oberfläche
gebürstet, Auslaufhöhe 115 mm und Ausladung 125 mm.
Temperaturwahlhebel aus Edelstahl mit einstellbarem und
verdrehsicherem Temperaturanschlag. Winkelverstellbarer
und diebstahlhemmender Luftsprudler mit integriertem
Durchflussmengenregler 5,7 l/min. Aktivierte
Hygienespülung 24 Stunden nach letzter Betätigung,
Sicherheitsabschaltung bei Dauerreflexion und
Speicherung von Statistikdaten. Wahlweise für
Batteriebetrieb mit Batteriefach inklusive 6 V Lithium
Batterie (CR-P2) je Armatur zur Montage unterhalb des
Waschtisches oder für separate Spannungsversorgung über
Netzteil 6,75 V / 12 V DC oder AQUA 3000

liefern und montieren

Angeb. Fabrikat/Typ:
'....................................................'
  (vom Bieter
einzutragen)
Menge: 1,000 St
Zuordnung: 412

**1.1.960 Elektronische Standbatterie für KW**
Standventil DN 15 für Waschanlagen, opto-elektronisch
gesteuert. Zum Anschluss an vorgemischtes Warmwasser
oder Kaltwasser mittels Schlauch und Sieb.
Steuerelektronik, Magnetventil und Sensor im
Edelstahlgehäuse, Oberfläche gebürstet, Auslaufhöhe 245
mm und Ausladung 180 mm. Winkelverstellbarer und
diebstahlhemmender Luftsprudler mit integriertem
Durchflussmengenregler 5,7 l/min. Aktivierte
Hygienespülung 24 Stunden nach letzter Betätigung,
Sicherheitsabschaltung bei Dauerreflexion und
Speicherung von
Statistikdaten.  Wahlweise für Batteriebetrieb mit
Batteriefach inklusive 6 V Lithium Batterie (CR-P2) je
Armatur, zur Montage unterhalb des Waschtisches oder
für separate Spannungsversorgung über Netzteil 6,75 V /
12 V DC oder AQUA 3000

liefern und montieren

Angeb. Fabrikat/Typ:
'....................................................'
  (vom Bieter
einzutragen)
Menge: 12,000 St
Zuordnung: 412

**1.1.970 Wandeinbau Netzteil**
Wandeinbaunetzteil passend zu zuvor ausgeschribenen
elektronischer Armatur
Wandeinbau-Netzteil mit 1 m Anschlusskabel,
100-240 V AC - 6,75 V DC.

liefern und montieren
Menge: 7,000 St
Zuordnung: 412

**1.1.980 Stecker Netzteil für Spülarmatur**
Stecker Netzteil für Spülarmatur passend zu zuvor
ausgeschriebener elektronischer Armatur
Steckernetzteil mit EU-Anschluss, 100-240 V AC - 6,75 V
DC, mit Energiepuffer für Sicherheitsabschaltung
angeschlossener Armaturentechnik im Falle eines
Netzspannungsausfalles.

liefern und montieren
Menge: 7,000 St
Zuordnung: 412

**1.1.990 Batteriefachhalterung**
Batteriefach mit Halterung einschließlich 6 V
Lithium-Batterie (CR-P2 ). passend zu zuvor
ausgeschriebener elektronsicher Armatur.

liefern und montieren
Menge: 7,000 St
Zuordnung: 412

**1.1.1000 Elektronische Hybridarmatur**
Hybrid Küchenarmatur mit Einhebelmischer und
berührungsloser IR-Sensor-Auslösung:
- Robustes Metallgehäuse poliert
- Infrarot-Sensorik mit Nahfeld-/Fernfeld-Umschaltung,
- Mikroprozessor-Elektronik patentierte
Keramikkartusche
  ermöglicht berührungslosen Wasserbezug auch bei
  geschlossenem Hebel
- Mechanisch 300 Grad Schwenkbereich
- Schwenkbereich für Elektronikfunktionen einstellbar
- Funktionssicheres Magnetventil und Strahlregler Warm-
und
  Kaltwasseranschluss mit flexiblen Druckschläuchen
- Rückschlagventile und Schmutzsiebe (eingebaut)
- Temperatur über Mischkartusche frei wählbar
- Heisswassersperre einstellbar
- Kurz-Aus (Reinigung) und Dauer-Ein (Befüllen) mit
Touch-
  Taste auslösbar
- Dauer-Ein- und Hygienespülung-Laufzeit mit
Touch-Taste
  einstellbar
- Wassernachlaufzeit,
- Sensorempfindlichkeit mit Touch-Taste einstellbar
- 24- oder 48-Stunden-Hygienespülung mit Touch-Taste
  aktivierbar
- Batterieausführung einschließlich Batteriebox und
Batterien

liefern und montieren

Angeb. Fabrikat/Typ:
'....................................................'
  (vom Bieter
einzutragen)
Menge: 2,000 St
Zuordnung: 412

**1.1.1010 Waschplatz Einhand Standbatterie KW**
Standventil DN 15
Einlochmontage mit Festauslauf

maximale Durchflussmenge
bei 3 bar:  5 l/min
EU-Taxonomie:  max. 6 l/min - wesentlicher
 Beitrag (SC) möglich
Ausladung:  121 mm
Auslaufhöhe:  84.0 mm
Anschlussart:  G 3/8 Anschlussschlauch
Anschlussgröße:  DN15
Griffvariante:  Hebelgriff

Angeb. Fabrikat/Typ:
'....................................................'
  (vom Bieter
einzutragen)
Menge: 14,000 St
Zuordnung: 412

**1.1.1020 Waschplatz Einhand Standbatterie KW & WW**
Einhand-Waschtischbatterie für Standmontage, DN 15
Durchflussmenge: 14,5 l/minbei 3 bar Fließdruck
Armaturenkörper: entzinkungsarmes Messing
(MS63),verchromt mit  Bedienungshebel (Metall),
Keramik-Kartusche 35 mm Durchmesser,
einstellbare Heißwassersperre Mengenbegrenzung bis ca.
7l/min langlebige, wartungsfreie Keramikscheiben P-IX
(Prüfzeichen beantragt) mit festem Auslauf mit
Cascade-Luftsprudler,
Strahlwinkel verstellbar ohne Ablaufgarnitur,
Schnell-Montagesystem Anschluss über flexible
Druckschläuche

DVGW zertifiziert DVGW W270

Höhe:  82 mm
Tiefe:  110 mm
Farbe:  chrom

Angeb. Fabrikat/Typ:
'....................................................'
  (vom Bieter
einzutragen)
Menge: 5,000 St
Zuordnung: 412

**1.1.1030 Einhand Spültisch-Wandbatterie, schenkbar**
Einhand-Spültisch-Wandarmatur schwenkbar 150 mm
für Wandanschluss G1/2 DN15
Durchflussklasse A (max. 0,25 l/s)
Armaturenkörper:
- Messing, verchromt-
- Bedienungshebel aus Metall,
- Befestigung von vorne, Schraube verdeckt
- Kartusche Durchmesser 35 mit keramischen
Dichtscheiben
  mit ECO-Wassersparfunktion und integrierter
Temperatur- und
  Mengenbegrenzung
- Entspricht EN 817 und EN 246
- Geprüft nach DIN Geräuschverhalten DIN 4109, Gruppe 1
mit
  schwenkbaren Auslauf 150 mm mit Metall-Luftsprudler
M24x1
  -A-verstellbar
Ausladung:  220 - 225 mm

liefern und montieren

Angeb. Fabrikat/Typ:
'....................................................'
  (vom Bieter
einzutragen)
Menge: 1,000 St
Zuordnung: 412

**1.1.1040 Fertigbauset UP-Brausearmatur**
Selbstschluss-Eingriffmischer DN 15 als Fertigbauset
zur Wandeinbaumontage im Rohbauset, für Duschanlagen.
Selbstschluss-Mischkartusche, hydraulisch gesteuert,
kolbenlose Bauart, selbsttätig schließend, Fließzeit
stufenlos einstellbar. Mit einstellbarem
Temperaturanschlag. Zum Anschluss an Warm- und
Kaltwasser.
Ganzmetallausführung, sichtbare Teile poliert
verchromt. Halterahmen inklusive Profildichtung,
Edelstahlabdeckplatte 190 x 245 mm mit verdeckter
Schraubbefestigung, verchromte Kunststoffrosette,
Rückflussverhinderer und Sieben.
Tiefenverstellbarkeit 25 mm.

liefern und montieren

Angeb. Fabrikat/Typ:
'....................................................'
  (vom Bieter
einzutragen)
Menge: 9,000 St
Zuordnung: 412

**1.1.1050 Rohbauset für UP-Armatur**
Rohbauset zur Wandeinbaumontage von Fertigbausets DN 15
mit Mischeinrichtung, für Duschanlagen. Zum Anschluss
an Warm- und Kaltwasser.
Systembox aus Kunststoff, 174 x 225 mm, mit Anschlussverschraubungen, Rohbauschutz, Spülstück zum Spülen und
Dichtheitsprüfung, passend zu zuvor Ausgeschriebener
UP-Armatur.

liefern und montieren

Angeb. Fabrikat/Typ:
'....................................................'
  (vom Bieter
einzutragen)
Menge: 9,000 St
Zuordnung: 412

**1.1.1060 Kopfbrause**
Kopfbrause passsen zu zuvor ausgeschriebener
Brausearmatur, Ausladung ca. 180mm, 1-strahlig bis zu
25° schwenkbar, Kunststoff, Durchflussmenge 25l/min bei
2 bar aereosolarm, oberfläche verchromt

liefern und montieren

Angeb. Fabrikat/Typ:
'....................................................'
  (vom Bieter
einzutragen)
Menge: 9,000 St
Zuordnung: 412

**1.1.1070 Waschtisch Sporthalle**
Waschtisch
DIN-EN 31 und DIN-EN 997 aus Kristallporzellan
1 Hahnloch Mitte durchgestochen mit Überlauf,
einschließlich erforderlichem Montagematerial

Höhe:  179 mm
Breite:  610 mm
Tiefe:  445 mm
Farbe:  weiß

liefern und montieren

Angeb. Fabrikat/Typ:
'....................................................'
  (vom Bieter
einzutragen)
Menge: 1,000 St
Zuordnung: 412

**1.1.1080 Einbau Waschtisch 60 x 40 cm**
Einbaubecken rechteckig, emailliert, mit Hahnloch und
Überlauf.
Ausschnitt wird durch Gewerk Schreiner erstellt,
Ausschnittangaben sind vorab dem Schreiner zu übergeben

Farbe:  alpinweiß
Länge außen:  600 mm
Breite außen:  400 mm
Länge außen:  550 mm
Breite innen:  275 mm
Randhöhe:  14 mm
Abstand Außenkante
bis Mitte Ablauf loch:  215 mm
Gewicht:  7,2 kg

liefern und montieren

Angeb. Fabrikat/Typ:
'....................................................'
  (vom Bieter
einzutragen)
Menge: 17,000 St
Zuordnung: 412

**1.1.1090 Einbau Waschtisch rund d: 42,5 cm**
Einbauwaschtisch rund mit Hahnloch 425mm d, mit
Überlauf.
Ausschnitt wird durch Gewerk Schreiner erstellt,
Ausschnittangaben sind vorab dem Schreiner zu übergeben

Farbe:  weiß
Breite:  425 mm
Höhe:  180 mm
Tiefe:  425 mm
Form:  rund
Beschichtung:  ohne

liefern und montieren

Angeb. Fabrikat/Typ:
'....................................................'
  (vom Bieter
einzutragen)
Menge: 10,000 St
Zuordnung: 412

**1.1.1100 Einbau Ausgussbecken**
Mehrzweckbecken 55 cm breit, 39cm tief
- Weiss-marmoriert, inkl. Standrohrventil
- 1 1/2, Standrohr
Liefern und in fertigen Ausschnitt einsetzen.
Die Ausschnittmasse sind vorab dem Schreiner zu
übergeben

liefern und montieren

Angeb. Fabrikat/Typ:
'....................................................'
  (vom Bieter
einzutragen)
Menge: 1,000 St
Zuordnung: 412

**1.1.1110 Ausgussbecken 50 x 36 cm**
Ausgussbecken Stahlblech mit Überlauf, mit Rückwand und
Kunststoffrand, Ablauf 1 1/2", incl. Montagematerial.
Breite:  560 mm
Tiefe:  360 mm
Farbe:  weiß

liefern und montieren

Angeb. Fabrikat/Typ:
'....................................................'
  (vom Bieter
einzutragen)
Menge: 2,000 St
Zuordnung: 412

**1.1.1120 Werkraumbecken**
Werkraumbecken aus kunstharzgebundenem Mineralwerkstoff
mit glatter,porenfreier Oberfläche (temperaturbeständig
bis 80 Grad Celsius). Becken mit angeformter
Armaturenbank, ohne Armaturenbohrung, mit Kennzeichnung
für bauseitige Bohrungen auf der Unterseite der
Armaturenbank. Große Beckeninnenradien, 2 Grad Gefälle
im Beckenboden. Farbton
Alpinweiß. Standrohrventil DN 40 x 200 mm und
Schutzsieb aus Chromnickelstahl.
Unterbau als Schweißkonstruktion, pulverbeschichtet in
Beckenfarbe, Füße nivellierbar. Inklusive
Befestigungsmaterial und zwei Bohrungen für Armaturen
Abmessungen 2000 x 300/800 x 700 mm (B x H x T)

liefern und montieren

Angeb. Fabrikat/Typ:
'....................................................'
  (vom Bieter
einzutragen)
Menge: 1,000 St
Zuordnung: 412

**1.1.1130 Schlammfangbecken für Werkraumbecken**
Schlammfangbecken auskunst harzgebundenem
Mineralwerkstoff mit glatter, porenfreier Oberfläche
(temperaturbeständig bis 80 Grad Celsius). Große
Beckeninnenradien. Farbton Alpinweiß. Ausführung als
2-Kammersystem mit herausnehmbarer Trennwand aus
Kunststoff, Überlauf zur kontrollierbaren Ableitung in
einen bauseitigen Fußbodenablauf. Auf Rollen,
arretierbar. Überlauf DN 50 mit PVC-Rohrbogen in der
Seitenwand.
PVC-Rohr und Rohrbögen, inklusive Befestigungsmaterial.
Abmessungen 660 x 300/370 x 550 mm (B x H x T)

liefern, montieren und an Werkraumbecken betriebsfertig
anschließen

Angeb. Fabrikat/Typ:
'....................................................'
  (vom Bieter
einzutragen)
Menge: 1,000 St
Zuordnung: 412

**1.1.1140 Klapprost für Ausgussbecken**
Klapprost passen zu zuvor beschriebener Position
Ausgussbecken. Alu-Klapprost 505 x 335mm.

liefern und montieren

Angeb. Fabrikat/Typ:
'....................................................'
  (vom Bieter
einzutragen)
Menge: 2,000 St
Zuordnung: 412

**1.1.1150 Waschtisch Röhrensiphon**
Waschtisch Röhrensiphonfür alle Waschtische,
Röhrengeruchsverschluss 1 1/4"
mit Abgangsrohr 220mm, mit Schubrosette, Verteilerrohr
120mm

liefern und montieren
Menge: 28,000 St
Zuordnung: 412

**1.1.1160 Ausgussbecken Röhrensiphon**
Siphon für Ausgussbecken 1 1/2"x50mm  mit waagrechten
Abgangsbogen, einschließlich Übergangsverschraubung

liefern und montieren
Menge: 5,000 St
Zuordnung: 412

**1.1.1170 Wand Tiefspül WC**
Wand-Tiefspül-WC DIN-EN 33 und DIN-EN 997 aus
Kristallporzellan mit glasiertem Spülrand-Abgang
waagerecht Einlauf hinten für Unterputzspülkästen

Höhe:  370 mm
Breite:  368 mm
Tiefe:  523 mm
Farbe:  weiß
incl. Montagematerial

liefern und montieren

Angeb. Fabrikat/Typ:
'....................................................'
  (vom Bieter
einzutragen)
Menge: 14,000 St
Zuordnung: 412

**1.1.1180 Urinal**
Urinal DIN-EN 80 und DIN-EN 997 aus Kristallporzellan
Zulauf verdeckt. Ablauf nach hinten oder unten
verwendbar inklusive Befestigungssatz

Höhe:  557 mm
Breite:  360 mm
Tiefe:  337 mm
Farbe:  weiß

liefern und montieren

Angeb. Fabrikat/Typ:
'....................................................'
  (vom Bieter
einzutragen)
Menge: 8,000 St
Zuordnung: 412

**1.1.1190 WC-Sitz**
WC Sitz für zuvor beschriebene Position Wand Tiefspül
WC. WC-Sitz aus Duroplast. Scharnier aus Edelstahl
B0302Y. Befestigung von unten

Länge:  435 mm
Breite:  370 mm
Innenlänge:  280 mm
Innenbreite:  220 mm
Farbe:  weiß

liefern und montieren

Angeb. Fabrikat/Typ:
'....................................................'
  (vom Bieter
einzutragen)
Menge: 14,000 St
Zuordnung: 412

**1.1.1200 Handtuchhaken**
Handtuchhaken
hochglanzverchromt in neuem, funktionalem Design
Durchmesser:  14,5 mm
Metall:  verchromt
Lieferung inklusive korrosionsfreiem
Befestigungsmaterial
Höhe:  14,5 mm
Breite:  14,5 mm
Ausladung:  50 mm

liefern und montieren

Angeb. Fabrikat/Typ:
'....................................................'
  (vom Bieter
einzutragen)
Menge: 9,000 St
Zuordnung: 412

**1.1.1210 WC Papierrollenhalter ohne Deckel**
Toilettenpapierhalter ohne Deckel
hochglanzverchromt in neuem, funktionalem Design
Metall:  verchromt
Kappe:  Kunststoff verchromt
Der Halter wird an 2 Punkten verdeckt angebracht
Bohrlochabstand:  41 mm
inklusive korrosionsfreiem Befestigungsmaterial
Alternativ ist auch eine Klebebefestigung möglich
Höhe:  100 mm
Breite:  132 mm
Tiefe:  68 mm
Farbe:  chrom, verchromt, incl.
Montagematerial.

liefern und montieren

Angeb. Fabrikat/Typ:
'....................................................'
  (vom Bieter
einzutragen)
Menge: 14,000 St
Zuordnung: 412

**1.1.1220 Reserve WC-Papierrollenhalter**
Reservepapierhalter hochglanzverchromt in neuem,
funktionalem Design
Durchmesser:  22 mm
Der Reservepapierhalter wird an einem Punkt verdeckt
angebracht. Lieferung inklusive korrosionsfreiem
Befestigungsmaterial.
Höhe:  22 mm
Breite:  22 mm
Tiefe:  100 mm
Farbe:  chrom

liefern und montieren

Angeb. Fabrikat/Typ:
'....................................................'
  (vom Bieter
einzutragen)
Menge: 14,000 St
Zuordnung: 412

**1.1.1230 WC-Betätigungsplatte verchromt**
WC-Betätigungsplatte passend zu oben ausgeschriebener
Position WC-Ständer- Element. WC-Betätigungsplatte für
alle -UP-Spülkästen aus Kunststoff, manuelle
Spülauslösung von vorn oder oben, 2-Mengen-Spültechnik

Ausstattung
- Befestigungsrahmen
- Betätigungsstifteset
- Befestigungsbolzen

liefern und montieren

Angeb. Fabrikat/Typ:
'....................................................'
  (vom Bieter
einzutragen)
Menge: 14,000 St
Zuordnung: 412

**1.1.1240 Urinal-Betätigungsplatte verchromt**
Urinal-Betätigungsplatte passend zu oben
ausgeschriebener Position Urinal-Ständer- Element.
Urinal-Betätigungsplatte für Urinal-Spülsystem aus
Kunststoff manuelle Spülauslösung von vorn.
Ausstattung
- Befestigungsrahmen
- Betätigungsstifteset
- Befestigungsbolzen
- Kartuschenventil

liefern und montieren

Angeb. Fabrikat/Typ:
'....................................................'
  (vom Bieter
einzutragen)
Menge: 8,000 St
Zuordnung: 412

**1.1.1250 WC-Betätigungsplatte WC barrierefrei Kunststoff**
BetPl., für 2-Mengen-Spülung weiß / hochglanz verchromt
Betätigungsplatte für 2-Mengen-Spülung

Verwendungszwecke
- Zur Spülauslösung bei  UP-Spülkästen

Eigenschaften
- Betätigung von vorne
- Drückerstangen schallgedämmt, werkzeuglose
  Schnelleinstellung

Technische Eigenschaften
- Werkstoffbezeichnung:  Kunststoff
- Farbe:  weiß-alpin
- Mehrfachfarbe/-oberfläche:  Platte und
Tasten:  weiß
  Designringe:  hochglanz-verchromt
- Betätigungskraft:  < 20 N
- Breite:  24,6 cm
- Höhe:  16,4 cm
- Tiefe:  1,2 cm
- Nettogewicht:  0,325 kg

Zusätzlicher Lieferumfang
- Befestigungsrahmen
- 2 Distanzbolzen
- 2 Drückerstangen

liefern und montieren

Angeb. Fabrikat/Typ:
'....................................................'
  (vom Bieter
einzutragen)
Menge: 3,000 St
Zuordnung: 412

**1.1.1260 Wand Tiefspül WC barrierefrei Ausladung 70cm**
Wand-WC Tiefspüler, verlängerte Ausladung,
Verwendungszwecke - Für Druckspüler
- Für UP-Spülkästen

Eigenschaften
- Original komplett spülrandlos mit patentiertem
  Spülstromverteiler
- Tiefspül-WC
- Wandhängend
- Spült mit 4,5 l
- Typ 1, Vollmenge 6 / 5 l, nach EN 997 - Verlängerte
Ausladung
- Barrierefrei
- Entspricht der DIN 18040
- Passende WC Sitz und Sitzringe sind mit max. 300
  kg belastbar und liegen weit über der Norm DIN 19516

Technische Eigenschaften
- Werkstoff:  Sanitärkeramik
- Farbe:  weiß
- Breite:  35,5 cm
- Höhe:  34 cm
- Tiefe:  70 cm
- Befestigung WC-Sitz:  Von oben oder von unten
- Nettogewicht:  23,000 kg
incl. Montagematerial

Zusätzlicher Lieferumfang
- Spülrohr verlängert

liefern und montieren

Angeb. Fabrikat/Typ:
'....................................................'
  (vom Bieter
einzutragen)
Menge: 3,000 St
Zuordnung: 412

**1.1.1270 WC-Sitzring WC barrierefrei**
WC-Sitzring barrierefrei, eckiges Design,
Befestigung von unten

Eigenschaften
- Antibakteriell
- Eckiges Design
- Scharnierwelle aus Edelstahl, durchgehend
- Schräge, in die keramische Fase der WC-Keramik
  hineinragende Puffer gegen seitliches Verrutschen des
WC-
  Sitzes
- Die max. Belastung des WC-Sitzes liegt mit 300 kg
weit
  oberhalb der geforderten Werte nach DIN 19516

Farbe / Oberfläche
- Farbe:  weiß

Technische Eigenschaften
- Werkstoff:  Duroplast
- Befestigungsabstand (cm):  23 cm
- B / Breite (cm):  39 cm
- H / Höhe (cm):  4,5 cm
- T / Tiefe (cm):  47 cm
- Absenkautomatik:  nein
- Befestigung:  von unten
- Scharnierwerkstoff:  Edelstahl
- Befestigungsabstand:  15,5 cm
incl. Montagematerial

liefern und montieren

Angeb. Fabrikat/Typ:
'....................................................'
  (vom Bieter
einzutragen)
Menge: 3,000 St
Zuordnung: 412

**1.1.1280 Beh. WC Bürstengarnitur**
WC-Bürstengarnitur mit langem Bürstenstiel mit
ergonomischem Griff und schwarzem Bürstenkopf aus
Polyamid kegelförmig zulaufender Behälter mit großer
Einführöffnung Auswechseln des Bürstenkopfes durch
Bajonettverschluss Bürste wird beim Einstecken in den
Behälter geführt, automatisch zentriert und steht
selbständig aufrecht mit Innenreservoir.

liefern und montieren

Angeb. Fabrikat/Typ:
'....................................................'
  (vom Bieter
einzutragen)
Menge: 3,000 St
Zuordnung: 412

**1.1.1290 Beh. WC Papierrollenhalter**
Beh. WC Papierrollenhalter
Aufrüstsatz WC-Papierhalter rechtwinklig angeordneter,
Aufsatzrollenhalter dient zur Nachrüstung am
Stangensystem Durchmesser 33 mm sowie an
Stützklappgriffen, leichte Montage mit integrierter
harter, flexibler Rollenbremse 35 mm breit, 131 mm
hoch, 136 mm tief aus hochwertigem Polyamid
Reinweiß.

liefern und montieren

Angeb. Fabrikat/Typ:
'....................................................'
  (vom Bieter
einzutragen)
Menge: 3,000 St
Zuordnung: 412

**1.1.1300 Rückenstütze Beh. WC**
Rückenstütze mit gepolsterte Lehne mit beidseitig
angebrachten, rechtwinklig gebogenen Stangen und
Befestigungsrosetten.
- Dient zum Abstützen des Rückens auf dem WC
- mit durchgehendem, korrosionsgeschütztem Stahlkern
- Montage an der Wand mit Rosetten
- 670 bis 730 mm breit, 220 mm hoch und 150 mm tief,
- Rückenstütze 350 mm breit,
- Stangendurchmesser:  33 mm,
- Rosettendurchmesser:  70 mm
- Rückenpolster aus schwarzem PUR
- erfüllt die Anforderungen nach DIN 18040 und ÖNORM
  B1600/1601
- Farbe in (Reinweiß)
incl. Rosetten und Montagematerial

liefern und montieren
Menge: 3,000 St
Zuordnung: 412

**1.1.1310 Waschtisch barrierefrei**
Waschtisch barrierefrei

Verwendungszwecke
- Zur Nutzung durch Rollstuhlfahrer geeignet

Eigenschaften
- Ergonomisch geformte Vorderseite
- Becken flach
- Entspricht der DIN 18040
- 10 Jahre Nachkaufgarantie

Farbe / Oberfläche
- Farbe:  weiß

Technische Eigenschaften
- Werkstoff:  Sanitärkeramik
- Hahnloch:  mittig
- Überlauf:  sichtbar, symmetrisch
- B / Breite (cm):  60 cm
- H / Höhe (cm):  16 cm
- T / Tiefe (cm):  55 cm
incl. Montagematerial

liefern und montieren

Angeb. Fabrikat/Typ:
'....................................................'
  (vom Bieter
einzutragen)
Menge: 3,000 St
Zuordnung: 412

**1.1.1320 Seifenspender**
Seifenspender weiß
verschliessbar f. 500/950ml-Flaschen.
Seifencreme-Spender aus antistatischem, schlagfestem
Kunststoff, mit Sichtfenster und Schloss,
korrosionsfrei, für 500 ml und 950 ml Flaschen
geeignet.
Mindestabstand Becken/Spender:  120 mm
Höhe:  274 mm
Breite:  80 mm
Tiefe:  115 mm
Farbe:  weiß
incl. Montagematerial

liefern und montieren

Angeb. Fabrikat/Typ:
'....................................................'
  (vom Bieter
einzutragen)
Menge: 18,000 St
Zuordnung: 412

**1.1.1330 Hygienebeutelspender**
Hygienebeutelspender verchromt, in geradlinigem,
funktionalen Design Montage an 2 Punkten
verdeckt Bohrlochabstand: 106 mm, inklusive
korrosionsbeständigem Befestigungsmaterial
Breite:  135 mm
Höhe:  95 mm
Tiefe:  30 mm

liefern und montieren

Angeb. Fabrikat/Typ:
'....................................................'
  (vom Bieter
einzutragen)
Menge: 5,000 St
Zuordnung: 412

**1.1.1340 Hygiene Abfallbehälter**
Abfallbehälter bodenstehend, 5 Liter, Abfallbehälter
mit Klappdeckel, Durchmesser 210, Höhe:
320mm, liefern und dem Bauherren Übergeben bzw. auf
Aufforderung den Sanitäreinrichtungen
beistellen.

liefern und montieren

Angeb. Fabrikat/Typ:
'....................................................'
  (vom Bieter
einzutragen)
Menge: 5,000 St
Zuordnung: 412

**1.1.1350 Papierkorb**
Papierkorb aus Stahldraht D = 2,5 mm, Umrahmungsdrähte
D = 4,8 mm, rilsaniert. Stoß- und kratzfester Überzug
aus Polyamid 12 (Nylon), mit 4 Kunststoff-Füßen,
wahlweise aufstellbar oder an der Wand zu befestigen,
klappbar,
Farbe:  weiß
Tiefe:  250 mm
Breite:  410 mm
Höhe:  620 mm
Gewicht:  ca. 1,9 kg

liefern und montieren

Angeb. Fabrikat/Typ:
'....................................................'
  (vom Bieter
einzutragen)
Menge: 10,000 St
Zuordnung: 412

**1.1.1360 Papierspender**
Faltpapier-Handtuchspender aus antistatischem,
schlagfestem Kunststoff, mit Sichtfenster und Schloss,
korrosionsfrei, befüllbar bis max. 450 Papiertücher
Höhe:  370 mm
Breite:  270 mm
Tiefe:  133 mm
Farbe:  weiß
incl. Montagematerial

liefern und montieren

Angeb. Fabrikat/Typ:
'....................................................'
  (vom Bieter
einzutragen)
Menge: 10,000 St
Zuordnung: 412

**1.1.1370 WC-Bürstengarnitur**
Toilettenbürstengarnitur hochglanzverchromt in neuem,
funktionalem Design. Wandmodell satinierter
Kristallglaseinsatz mit verchromten Griff und mit
weissem Bürstenkopf. Herausnehmbarer
Kristallglaseinsatz für leichtes Reinigen.
Kappe Kunststoff verchromt. Die
Toilettenbürstengarnitur wird an 2 Punkten verdeckt
angebracht.
Bohrlochabstand:  41 mm
Lieferung inklusive korrosionsfreiem
Befestigungsmaterial
Höhe:  456 mm
Breite:  88 mm
Tiefe:  122,6 mm
Farbe:  chrom

liefern und montieren

Angeb. Fabrikat/Typ:
'....................................................'
  (vom Bieter
einzutragen)
Menge: 14,000 St
Zuordnung: 412

**1.1.1380 Spiegel 600 x 600mm**
Spiegel aus Kristall-Spiegelglas einschließlich
Befestigung,
Normalmodell, rechteckig, 600 x 600 mm.

liefern und montieren

Angeb. Fabrikat/Typ:
'....................................................'
  (vom Bieter
einzutragen)
Menge: 18,000 St
Zuordnung: 412

**1.1.1390 Kippspiegel 600 x 450mm**
Kippspiegel mit Hebel rechts aus Kristallglas 6 mm,
Befestigung und Hebel aus Edelstahl matt gebürstet,
Sechskant-Edelstahlschrauben 6x50 mm DIN 571
und Kunststoffdübel S8 x 40 für Beton,
Kalksandvollstein und Vollziegel

Maße:  Spiegel 600 x 450 mm
Farbe:  Edelstahl matt

liefern und montieren

Angeb. Fabrikat/Typ:
'....................................................'
  (vom Bieter
einzutragen)
Menge: 3,000 St
Zuordnung: 412

**1.1.1400 Gitterschwammkorb**
Seifenkorb chrom geschlossen
Seifenhalter und Schwammhalter (für Duschen) incl.
Montagematerial
_
Breite:  130 mm
Tiefe:  100 mm
Farbe:  chrom
Bauform:  rechteckig

liefern und montieren

Angeb. Fabrikat/Typ:
'....................................................'
  (vom Bieter
einzutragen)
Menge: 9,000 St
Zuordnung: 412

**1.1.1410 Duschvorhang**
Duschvorhang Dekor 80, uni weiß, Polyester, B:1400mm
H:2000mm. Barrierefreier Spritzschutz. Mittels
maßangefertigter Deckenabhängung und individueller
Maßanfertigung des Vorhangs kann er an die baulichen
Gegebenheiten angepasst werden.
Ebenfalls auf Maß gefertigt sind HEWI Vorhangenstangen
erhältlich.

Dusch-/Kabinenvorhang
- an den Seiten gesäumter Vorhang mit Edelstahlösen
- Dekor:  uni weiß
- mit Edelstahl-Rollsaum und eingestanzten
Edelstahlösen oben
  passend für Vorhangringe
- bei 30 GradC waschbar
- duschdicht
- Vorhangbreite 1400 mm, Vorhanghöhe 2000 mm
- mit 10 Ösen
- aus 100% Polyester

liefern und montieren

Angeb. Fabrikat/Typ:
'....................................................'
  (vom Bieter
einzutragen)
Menge: 1,000 St
Zuordnung: 412

**1.1.1420 Duschvorhangstange**
Duschvorhangstange ohne Ringe

Deckenabhängung
Durchmesser:  25 mm
Länge:  1000 mm
Farbe:  verchromt
incl. Montagematerial

liefern und montieren

Angeb. Fabrikat/Typ:
'....................................................'
  (vom Bieter
einzutragen)
Menge: 1,000 St
Zuordnung: 412

**1.1.1430 Befestigung Vorhangstange**
Befestigungsrosettenpaar passend für Vorhangstangen
verchromt
Befestigungsset für Vorhangstangen 900-1800 mm
bestehend aus:  2 Wandhalterungen
Breite:  54 mm
Höhe:  54 mm
Tiefe:  69 mm
inkl. korrosionsbeständigem Befestigungsmaterial
Farbe:  verchromt

liefern und montieren

Angeb. Fabrikat/Typ:
'....................................................'
  (vom Bieter
einzutragen)
Menge: 1,000 St
Zuordnung: 412

**1.1.1440 Ringeset für Duschvorhnag**
Vorhangringe passend zu zuvor geannten Duschvorhang
weiss
Vorhangringe oben geöffnet für zuvor genannte
Vorhangstangen
Durchmesser aussen:  48 mm
Durchmesser innen:  32 mm
Höhe:  65 mm
Farbe:  weiß
1 PE:  20 Stück

liefern und montieren

Angeb. Fabrikat/Typ:
'....................................................'
  (vom Bieter
einzutragen)
Menge: 1,000 St
Zuordnung: 412

**1.1.1450 Deckenstütze**
Deckenstütze mit Rosette für zuvor angebotenen
Vorhangstange wird an 2 Punkten verdeckt angebracht
Abdeckkappe:  54 x 54 x 8 mm
inklusive korrosionsbeständigem Befestigungsmaterial
Länge:  500 mm
Farbe:  verchromt

liefern und montieren

Angeb. Fabrikat/Typ:
'....................................................'
  (vom Bieter
einzutragen)
Menge: 1,000 St
Zuordnung: 412

**1.1.1460 Ablagebrett**
Ablagebrett aus Keramik einschließllich Montagematerila
- 60cm Breit
- 14 cm Tief

liefern und montieren
Menge: 5,000 St
Zuordnung: 412

**1.1.1470 Schaftventil**
Schaftventil passen zu zuvor ausgeschriebene Position
Waschtische. Schaftventil für Waschbecken nicht
verschließbar.
Oberfläche:  verchromt
Anschluss:  DN 32

liefern und montieren

Angeb. Fabrikat/Typ:
'....................................................'
  (vom Bieter
einzutragen)
Menge: 21,000 St
Zuordnung: 412

**1.1.1480 Dauerelastische Verfugung**
Dauerelastische Verfugung für die wandhängenden
Sanitärobjekte, Farbe weiss, komplett liefern und
anbringen.

liefern und montieren

Angeb. Fabrikat/Typ:
'....................................................'
  (vom Bieter
einzutragen)
Menge: 45,000 St
Zuordnung: 412

**1.1.1490 Duschrinne Reihendusche**
Duschrinne 3000 x 110 mm, aus Edelstahl.
Rinnenbreite Innen:  107 mm mit Längs- und
 Quergefälle
Oberfläche gebeizt, mit 1 senkrechtem, mittigen
Ablaufstutzen D=125, mit integrierter
Sekundärentwässerung, sowie werkseitig angebrachter
Dichtmanschette zum sicheren Anschluss an
Verbundabdichtungen gemäß DIN EN 1253-1.
Wassereinwirkungsklassse:  W3-I gemäß DIN 18534,

inkl. Kombi-Ring für Bodenabläufe, Befestigungsmaterial
und höhenverstellbaren Montagefüße. Höhenverstellung
abhängig vom Ablaufkörper.
Höhe Fliesenrahmen:  15 mm

liefern und montieren

Angeb. Fabrikat/Typ:
'....................................................'
  (vom Bieter
einzutragen)
Menge: 2,000 St
Zuordnung: 412

**1.1.1500 Rinnenrost Reihendusche**
Designrost dreiteilig, für Public 110,
Rinnenlänge 3000 mm, aus Edelstahl, Werkstoff 1.4301,
Belastungsklasse K3 (DIN EN 1253-1)
Rutschhemmungsklasse C.

liefern und montieren

Angeb. Fabrikat/Typ:
'....................................................'
  (vom Bieter
einzutragen)
Menge: 2,000 St
Zuordnung: 412

**1.1.1510 Haarsieb für Reihendusche**
Harsieb passend für Rinnen mit umlaufendem Flansch und
Wandaufkantung
Wkst. 1.4301, gebeizte Oberfläche

liefern und montieren

Angeb. Fabrikat/Typ:
'....................................................'
  (vom Bieter
einzutragen)
Menge: 2,000 St
Zuordnung: 412

**1.1.1520 Rinne Einzeldusche**
Duschrinne 600 x 110 mm, aus Edelstahl
Rinnenbreite Innen:  107 mm mit Längs- und
 Quergefälle
Oberfläche gebeizt, mit 1 senkrechtem, mittigen
Ablaufstutzen D=125, mit integrierter
Sekundärentwässerung, mit umlaufendem Flansch, sowie
werkseitig angebrachter
Dichtmanschette zum sicheren Anschluss an
Verbundabdichtungen gemäß DIN EN 1253-1.
Wassereinwirkungsklassse:  W3-I gemäß DIN 18534

inkl. Kombi-Ring für Bodenabläufe Variant-CR 142,
Befestigungsmaterial und höhenverstellbaren
Montagefüßen,
Höhenverstellung abhängig vom Ablaufkörper.
Höhe Fliesenrahmen:  15 mm

liefern und montieren

Angeb. Fabrikat/Typ:
'....................................................'
  (vom Bieter
einzutragen)
Menge: 1,000 St
Zuordnung: 412

**1.1.1530 Rinnenrost Einzeldusche**
Designrost,
dreiteilig, Rinnenlänge 600 mm, aus Edelstahl,
Werkstoff 1.4301, Belastungsklasse K3 (DIN EN 1253-1)
Rutschhemmungsklasse C

liefern und montieren

Angeb. Fabrikat/Typ:
'....................................................'
  (vom Bieter
einzutragen)
Menge: 1,000 St
Zuordnung: 412

**1.1.1540 Haarsieb für Einzeldusche**
Harsieb passend für Rinnen mit umlaufendem Flansch
und Wandaufkantung Wkst. 1.4301, gebeizte Oberfläche

liefern und montieren

Angeb. Fabrikat/Typ:
'....................................................'
  (vom Bieter
einzutragen)
Menge: 1,000 St
Zuordnung: 412

**1.1.1550 Bodenablauf für Duschrinnen**
Bodenablauf DN 100 aus Gusseisen weiß epoxiert mit
Easy-to-Clean Beschichtung. Stutzenneigung 90Gr.
geprüft nach DIN EN 1253 ohne Geruchverschluss.
Baustoffklasse A 1, nicht brennbar. Natürlicher,
recyclebarer Werkstoff. Geprüfter, integrierter
Schallschutz gemäß VDI 4100:2012, SST III = 22dB(A).
Mit Pressdichtungsflansch und Erdungsanschluss.
Mit Sickeröffnungen, mit Bauzeitschutzdeckel. Geprüfter
Brandschutz von unten und oben. Geeignet für
Deckendicken ab 100 mm in Verbindung mit Einbauset
Fit-in (Kernbohrungsmaß DM 160 mm) in Verbindung mit
Brandschutzset 5570.10.35
Ablaufleistung:  2,0 l/s
Gewicht  9,2 kg
Aussparungsmaße  180 x 320 mm

liefern und montieren

Angeb. Fabrikat/Typ:
'....................................................'
  (vom Bieter
einzutragen)
Menge: 3,000 St
Zuordnung: 412

**1.1.1560 Geruchsverschluss**
Geruchverschluss aus Kunststoff
zweiteilig herausnehmbar bestehend aus Glocke und
Staurohr mit angespritzter Lippendichtung passend für
zuvor beschriebenen ACO Bodenablauf DN 100
Gewicht:  0,1 kg

liefern und montieren

Angeb. Fabrikat/Typ:
'....................................................'
  (vom Bieter
einzutragen)
Menge: 3,000 St
Zuordnung: 412

**1.1.1570 Abdichtung Bodenablauf**
Ablaufkörper DN 100 Stutzenneigung 90°
Bodenablauf DN 100, aus Edelstahl Wkst. 1.4301
Stutzenneigung 90Grad geprüft nach DIN EN 1253
ohne Geruchverschluss mit Pressdichtungsflansch, mit
Bauzeitschutzdeckel.
Abflussleistung 2,0 l/s

liefern und montieren

Angeb. Fabrikat/Typ:
'....................................................'
  (vom Bieter
einzutragen)
Menge: 3,000 St
Zuordnung: 412

**1.1.1580 Zeigerthermometer**
Zeigerthermometer zur optischen Temperaturanzeige in
Zirkulationsanlagen, Anzeigebereich 0°C bis 80°C,
Toleranzklasse 2, zum Einstecken in die Absperreinheit
des-Zirkulations Regulierventils und den Messstutzen
des Multi-T-Stücks, passend für alle Nennweiten.

liefern und montieren

Angeb. Fabrikat/Typ:
'....................................................'
  (vom Bieter
einzutragen)
Menge: 1,000 St
Zuordnung: 412

#### Abschnitt 1.2 Abwasseranlagen

*Hinweis*
Hinweis:

Entwässerung
Schmutzwasserleitungen
Universelles Hausabflusssystem,  bestehend aus
heißwasserbeständigen

(gemäß Vorgaben Technische Information),
schalldämmenden Rohren und Formstücken DN
32 bis DN 200 mit Steckmuffe, sowie Zubehör zur
Verlegung als Abwasserleitung für
Schwerkraftentwässerung innerhalb von Gebäuden nach DIN
EN 12056 und DIN 1986-100. Geeignet für die
Erdverlegung innerhalb und unterhalb der
Gebäudestruktur
entsprechend DIN EN 12056 und DIN 1986-100.
Ebenfalls einsetzbar für die dezentrale und zentrale
Entlüftung von Bädern, Toilettenräumen und Küchen nach
DIN 18017-3 in
Ein- und Zweifamilienhäusern (Gebäudeklasse 1+2 nach
MBO/LBO). Mit Nachweis der Verwendbarkeit der Rohre und
Formteile durch eine allgemeine bauaufsichtliche
Zulassung Z-42.1-223 des Deutschen Instituts für
Bautechnik (DIBt, Berlin). Abmessungen der Rohre und
Formteile entsprechend DIN EN  1451-1  sowie den
Angaben in der allgemeinen bauaufsichtlichen Zulassung.
Systemkompatibilität zu HT- und KG-Rohrstecksystemen
ohne Verwendung von zusätzlichen Übergangsstücken.
Hausabflusssystem mit patentierter Stützbefestigung,
Nachweis der schalldämmenden Eigenschaften des Systems
auf Grundlage der VDI-Richtlinie 4100 (Schallschutz von
Wohnungen - Kriterien für Planung und Beurteilung) bzw.
DIN  4109 (Schallschutz im Hochbau) durch entsprechende
Prüfberichte eines unabhängigen und anerkannten
Prüfinstituts
nach DIN EN 14366, Bögen DN 90 bis DN 160 mit
Masseoptimierung im Umlenkbereich zur weiteren Erhöhung
der Luftschalldämmung. Mit erhöhter UV-Beständigkeit
für eine
Lagerung im Freien von bis zu  2  Jahren. Geprüft nach
DIN EN 1451 mit Eiskristall-Kennzeichnung nach DIN EN
1451 und DIN
EN 1411 für eine Verlegung bei Temperaturen auch unter
-10 Grad C.
Werkstoff : Polypropylen (PP-MD),
mineralverstärkt,halogenfrei
Farbe: weiß ähnlich RAL 9003 Baustoffklasse: DIN
4102-B2, normalentflammbar Brandverhalten: D-s2, d0
nach EN 13501 Ringsteifigkeit: > 4 kN/m2, Mittlere
Längenausdehnung: 0,09 mm /(mK) Dichtheit: bis 20 m WS
mit ausreichender Längskraftschlüssigkeit, bei
Unterdruck bis  0,5  bar

**1.2.10 Schalldämmendes Abflussrohr DN 50**
hochschalldämmendes Hausabflussrohraus aus PP zur
Entwässerung im Gebäude mit Steckmuffe mit Dichtungen,
in verschiedenen Längen mit Muffe und Dichtungsring DN
50

liefern und betriebsfertig montieren

Angeb. Fabrikat/Typ:
'....................................................'
  (vom Bieter
einzutragen)
Menge: 65,000 m
Zuordnung: 413

**1.2.20 Schalldämmendes Abflussrohr DN 70**
Wie Position vor, jedoch
Schalldämmendes Abflussrohr DN 70

liefern und betriebsfertig montieren
Menge: 120,000 m
Zuordnung: 413

**1.2.30 Schalldämmendes Abflussrohr DN 90**
Wie Position vor, jedoch
Schalldämmendes Abflussrohr DN 90

liefern und montieren
Menge: 15,000 m
Zuordnung: 413

**1.2.40 Schalldämmendes Abflussrohr DN 100**
Wie Position vor, jedoch
Schalldämmendes Abflussrohr DN 100

liefern und montieren
Menge: 250,000 m
Zuordnung: 413

**1.2.50 Schalldämmendes Abflussrohr DN 125**
Wie Position vor, jedoch
muffenloses SML Abflussrohr DN125

liefern und montieren
Menge: 8,000 m
Zuordnung: 413

**1.2.60 PP-Doppelmuffe DN 50**
Doppelmuffe  für schalldämmendes Abflussrohr mit  2
Einsteckmuffen mit Dichtung und Einsteckbegrenzung DN
50

liefern und betriebsfertig montieren

Angeb. Fabrikat/Typ:
'....................................................'
  (vom Bieter
einzutragen)
Menge: 12,000 St
Zuordnung: 413

**1.2.70 PP-Doppelmuffe DN 70**
Wie Position vor, jedoch
PP-Doppelmuffe DN 70

liefern und betriebsfertig montieren

Angeb. Fabrikat/Typ:
'....................................................'
  (vom Bieter
einzutragen)
Menge: 4,000 St
Zuordnung: 413

**1.2.80 PP-Doppelmuffe DN 90**
Wie Position vor, jedoch
PP-Doppelmuffe DN 90

liefern und betriebsfertig montieren

Angeb. Fabrikat/Typ:
'....................................................'
  (vom Bieter
einzutragen)
Menge: 2,000 St
Zuordnung: 413

**1.2.90 PP-Doppelmuffe DN 100**
Wie Position vor, jedoch
PP-Doppelmuffe DN 100

liefern und betriebsfertig montieren

Angeb. Fabrikat/Typ:
'....................................................'
  (vom Bieter
einzutragen)
Menge: 8,000 St
Zuordnung: 413

**1.2.100 PP-Doppelmuffe DN 125**
Wie Position vor, jedoch
PP-Doppelmuffe DN 125

liefern und betriebsfertig montieren

Angeb. Fabrikat/Typ:
'....................................................'
  (vom Bieter
einzutragen)
Menge: 1,000 St
Zuordnung: 413

**1.2.110 PP Bogen DN50**
Wie Position vor, jedoch PP-Bogen DN 50, alle Grade
bestehend aus: Bogen mit Muffe und Dichtungsring
Achtung: 90 Grad Bogen nicht im Fallstrang einsetze

liefern und betriebsfertig montieren

Angeb. Fabrikat/Typ:
'....................................................'
  (vom Bieter
einzutragen)
Menge: 80,000 St
Zuordnung: 413

**1.2.120 PP Bogen DN 70**
Wie Position vor, jedoch PP-Bogen DN 70, alle Grade
bestehend aus: Bogen mit Muffe und Dichtungsring
Achtung: 90 Grad Bogen nicht im Fallstrang einsetze

liefern und betriebsfertig montieren
Menge: 60,000 St
Zuordnung: 413

**1.2.130 PP Bogen DN 90**
Wie Position vor, jedoch PP-Bogen DN 90, alle Grade
bestehend aus: Bogen mit Muffe und Dichtungsring
Achtung: 90 Grad Bogen nicht im Fallstrang einsetze

liefern und betriebsfertig montieren
Menge: 4,000 St
Zuordnung: 413

**1.2.140 PP Bogen DN 100**
Wie Position vor, jedoch PP-Bogen DN 125, alle Grade
bestehend aus: Bogen mit Muffe und Dichtungsring
Achtung: 90 Grad Bogen nicht im Fallstrang einsetze

liefern und betriebsfertig montieren
Menge: 160,000 St
Zuordnung: 413

**1.2.150 PP Bogen DN 125**
Wie Position vor, jedoch PP-Bogen DN 125, alle Grade
bestehend aus: Bogen mit Muffe und Dichtungsring
Achtung: 90 Grad Bogen nicht im Fallstrang einsetze

liefern und betriebsfertig montieren
Menge: 8,000 St
Zuordnung: 413

**1.2.160 PP Doppelabzweig DN 90**
Wie Position vor, jedoch PP-Doppelabzweig DN 90/87°, 1
Abgang DN 90, 1  Abgang DN  50

liefern und betriebsfertig montieren
Menge: 5,000 St
Zuordnung: 413

**1.2.170 PP Doppelabzweig DN 100**
Wie Position vor, jedoch PP-Doppelabzweig DN
100/87°,Abgang DN 100, 1 Abgang DN  50

liefern und betriebsfertig montieren
Menge: 8,000 St
Zuordnung: 413

**1.2.180 PP Schachtabzweig DN 90**
Wie Position vor, jedoch PP-Schachtabzweig DN 90/87°,
Ausführung rechts/links, 1 Abgang DN 90, 1 Abgang DN 70

liefern und betriebsfertig montieren
Menge: 3,000 St
Zuordnung: 413

**1.2.190 PP Schachtabzweig DN 100**
Wie Position vor, jedoch PP-Schachtabzweig DN 100/87°,
Ausführung rechts/links, 1 Abgang DN 100, 1 Abgang DN
70

liefern und betriebsfertig montieren
Menge: 8,000 St
Zuordnung: 413

**1.2.200 PP Parallelabzweig DN 90**
Wie Position vor, jedoch
PP-Parallelabzweig DN 90/parallel

liefern und betriebsfertig montieren
Menge: 3,000 St
Zuordnung: 413

**1.2.210 PP Parallelabzweig DN 100**
Wie Position vor, jedoch
PP-Parallelabzweig DN 100/parallel

liefern und betriebsfertig montieren
Menge: 8,000 St
Zuordnung: 413

**1.2.220 PP Abzweig DN 50**
Wie Position vor, jedoch
Abzweig DN 50 mit 45° oder 88°, mit oder ohne
Reduzierung im Abgang.

liefern und betriebsfertig montieren

Angeb. Fabrikat/Typ:
'....................................................'
  (vom Bieter
einzutragen)
Menge: 30,000 St
Zuordnung: 413

**1.2.230 PP Abzweig DN 70**
Wie Position vor, jedoch
PP-Abzweig DN 50, alle Grade mit reduziertem Abgang.

liefern und betriebsfertig montieren

Angeb. Fabrikat/Typ:
'....................................................'
  (vom Bieter
einzutragen)
Menge: 50,000 St
Zuordnung: 413

**1.2.240 PP Abzweig DN 90**
Wie Position vor, jedoch
Abzweig DN 100 mit 45° oder 88°, mit oder ohne
Reduzierung im Abgang.

liefern und betriebsfertig montieren

Angeb. Fabrikat/Typ:
'....................................................'
  (vom Bieter
einzutragen)
Menge: 3,000 St
Zuordnung: 413

**1.2.250 PP Abzweig DN 100**
Wie Position vor, jedoch
Abzweig DN 125 mit 45° oder 88°, mit oder ohne
Reduzierung im Abgang.

liefern und betriebsfertig montieren

Angeb. Fabrikat/Typ:
'....................................................'
  (vom Bieter
einzutragen)
Menge: 130,000 St
Zuordnung: 413

**1.2.260 PP-Reinigungsrohr DN 70**
Wie Position vor, jedoch
PP-Reinigungsrohr DN 70 abschraubbarem
Reinigungsdeckel,
mit Muffe und Dichtungsringl.

liefern und betriebsfertig montieren

Angeb. Fabrikat/Typ:
'....................................................'
  (vom Bieter
einzutragen)
Menge: 2,000 St
Zuordnung: 413

**1.2.270 PP-Reinigungsrohr DN 100**
Wie Position vor, jedoch
PP-Reinigungsrohr DN 100 abschraubbarem
Reinigungsdeckel,
mit Muffe und Dichtungsringl.

liefern und betriebsfertig montieren

Angeb. Fabrikat/Typ:
'....................................................'
  (vom Bieter
einzutragen)
Menge: 4,000 St
Zuordnung: 413

**1.2.280 PP-Reinigungsrohr DN 125**
Wie Position vor, jedoch
PP-Reinigungsrohr DN 125 abschraubbarem
Reinigungsdeckel,
mit Muffe und Dichtungsringl.

liefern und betriebsfertig montieren

Angeb. Fabrikat/Typ:
'....................................................'
  (vom Bieter
einzutragen)
Menge: 2,000 St
Zuordnung: 413

**1.2.290 PP- Reduzierung DN 70 / 50**
Wie Position vor, jedoch
PP-Reduzierung DN 70 - DN 50 bestehend
aus  Reduzierung mit Muffe und Dichtungsring

liefern und betriebsfertig montieren

Angeb. Fabrikat/Typ:
'....................................................'
  (vom Bieter
einzutragen)
Menge: 12,000 St
Zuordnung: 413

**1.2.300 PP- Reduzierung DN 90 / 70 - 50**
Wie Position vor, jedoch
PP-Reduzierung DN 90 - DN 70 - 50 bestehend
aus  Reduzierung mit Muffe und Dichtungsring

liefern und betriebsfertig montieren

Angeb. Fabrikat/Typ:
'....................................................'
  (vom Bieter
einzutragen)
Menge: 4,000 St
Zuordnung: 413

**1.2.310 PP- Reduzierung DN 100 / 90 - 50**
Wie Position vor, jedoch
PP-Reduzierung DN 100 - DN 90 - 50 bestehend
aus  Reduzierung mit Muffe und Dichtungsring

liefern und betriebsfertig montieren

Angeb. Fabrikat/Typ:
'....................................................'
  (vom Bieter
einzutragen)
Menge: 14,000 St
Zuordnung: 413

**1.2.320 PP- Reduzierung DN 125 / 100**
Wie Position vor, jedoch
PP-Reduzierung DN 125 - DN 100 bestehend
aus  Reduzierung mit Muffe und Dichtungsring

liefern und betriebsfertig montieren

Angeb. Fabrikat/Typ:
'....................................................'
  (vom Bieter
einzutragen)
Menge: 3,000 St
Zuordnung: 413

**1.2.330 Muffenstopfen DN 100**
Wie Position vor, jedoch
SML-Enddeckel DN 50

liefern und betriebsfertig montieren

Angeb. Fabrikat/Typ:
'....................................................'
  (vom Bieter
einzutragen)
Menge: 3,000 St
Zuordnung: 413

**1.2.340 Anschlussstück an Metalle / Fremdwerkstoffe DN 70**
Übergangstück für den Übergang an Metallrohre,
Fremdweremdwerkstoffe DN 70 / DN 70 -89
Werkstoff: EPDM
Farbe: schwarz

liefern und betriebsfertig montieren

Angeb. Fabrikat/Typ:
'....................................................'
  (vom Bieter
einzutragen)
Menge: 2,000 St
Zuordnung: 413

**1.2.350 Anschlussstück an Metalle / Fremdwerkstoffe DN 100**
Übergangstück für den Übergang an Metallrohre,
Fremdweremdwerkstoffe DN 100 / DN 100 - 115
Werkstoff: EPDM
Farbe: schwarz

liefern und betriebsfertig montieren

Angeb. Fabrikat/Typ:
'....................................................'
  (vom Bieter
einzutragen)
Menge: 10,000 St
Zuordnung: 413

**1.2.360 Schalldämmendes Abflussrohr DN 50 Passstück < 0,5 m**
Aufwand Rohrleitung trennen und entgraten
Passstücke = Einzelrohrlänge unter 500 mm
Abrechnung nach Stück
Aufmaßregeln gemäß ATV DIN 18381
Menge: 40,000 St
Zuordnung: 413

**1.2.370 Schalldämmendes Abflussrohr DN 70 Passstück < 0,5 m**
Wie Position vor, jedoch
Schalldämmendes Abflussrohr DN 70 Passstück < 0,5 m
Menge: 20,000 St
Zuordnung: 413

**1.2.380 Schalldämmendes Abflussrohr DN 90 Passstück < 0,5 m**
Wie Position vor, jedoch
Schalldämmendes Abflussrohr DN 90 Passstück < 0,5 m
Menge: 10,000 St
Zuordnung: 413

**1.2.390 Schalldämmendes Abflussrohr DN 100 Passstück < 0,5 m**
Wie Position vor, jedoch
Schalldämmendes Abflussrohr DN 100 Passstück < 0,5 m
Menge: 60,000 St
Zuordnung: 413

**1.2.400 Schalldämmendes Abflussrohr DN 125 Passstück < 0,5 m**
Wie Position vor, jedoch
Schalldämmendes Abflussrohr DN 125 Passstück < 0,5 m
Menge: 5,000 St
Zuordnung: 413

**1.2.410 Anschluss an bauseits verlegte Grundleitung DN 100 herstellen**
Anschlüsse an bauseits verlegte Grundleitungen
herstellen, einschl. der erforderlichen
Übergangsstücke. Anschlussnennweite DN 100
Menge: 23,000 St
Zuordnung: 413

**1.2.420 Anschlüsse an Bestandsleitungen Abwasserohr DN 100**
Anschlüsse an Bestandsleitungen-Abwasserrohr DN 100
herstellen, einschließlich der erforderlichen
Übergangsstücke
Menge: 10,000 St
Zuordnung: 413

**1.2.430 Rollfix Verbinder DN 100**
Wie Position vor, jedoch
Rollfix Verbindung DN 100

liefern und montieren

Angeb. Fabrikat/Typ:
'....................................................'
  (vom Bieter
einzutragen)
Menge: 25,000 St
Zuordnung: 413

**1.2.440 HT Anschlussstück an Gussrohr DN 50**
HT-Anschlussstück an Gussrohr, Passend für Guss-Rohre /
HT-Rohre. Zum Anschluss von HT-Rohren mit Muffe an
Gussrohre ohne Muffe unter Verwendung mit Rollfix.

liefern und montieren

Angeb. Fabrikat/Typ:
'....................................................'
  (vom Bieter
einzutragen)
Menge: 5,000 St
Zuordnung: 413

**1.2.450 HT Anschlussstück an Gussrohr DN 100**
Wie Position vor, jedoch
Anschlussstück DN 100

liefern und montieren

Angeb. Fabrikat/Typ:
'....................................................'
  (vom Bieter
einzutragen)
Menge: 25,000 St
Zuordnung: 413

**1.2.460 HT-Rohr DN 50**
Hausabflussrohr DN 50 bis 90°C aus PP nach DIN EN
1451-1, Brandschutzklasse B1, mit einseitiger Muffe.

liefern und montieren

Angeb. Fabrikat/Typ:
'....................................................'
  (vom Bieter
einzutragen)
Menge: 60,000 m
Zuordnung: 413

**1.2.470 HT-Rohr Bogen DN 50**
Wie Position vor, jedoch
Bogen DN 50 in allen Winkelgraden

liefern und montieren

Angeb. Fabrikat/Typ:
'....................................................'
  (vom Bieter
einzutragen)
Menge: 40,000 St
Zuordnung: 413

**1.2.480 HT-Rohr Abzweig DN 50**
Wie Position vor, jedoch
Abzweig DN 50 mit 45° oder 87°, mit oder ohne
Reduzierung im Abgang.

liefern und montieren

Angeb. Fabrikat/Typ:
'....................................................'
  (vom Bieter
einzutragen)
Menge: 4,000 St
Zuordnung: 413

**1.2.490 Trichtersiphon DN 50**
Trichtersiphon für Leckwasser aus schlagfestem
Polypropylen, passend für d 40 mm Rohre komplett mit
Dichtungen, Sieb und Wandhalterung nach DIN EN 274

liefern und montieren

Angeb. Fabrikat/Typ:
'....................................................'
  (vom Bieter
einzutragen)
Menge: 6,000 St
Zuordnung: 413

**1.2.500 Rohrbelüfter DN50**
Rohrbelüfter DN50 nach DIN EN 12380, Typenklasse A I
Volumenstrom 8 l/s, Temperaturbereich -20 Grad C bis
+60 Grad C mit Übergangsdichtung für DN 30/40/50 und
zusätzlicher Frostschutzhaube aus Styropor.

liefern und montieren

Angeb. Fabrikat/Typ:
'....................................................'
  (vom Bieter
einzutragen)
Menge: 2,000 St
Zuordnung: 413

**1.2.510 Rohrbelüfter DN100**
Rohrbelüfter DN 70/100 Bauart geprüft und überwacht
nach
DIN EN 12380 Typenklasse A I
Volumenstrom 25 l/s Temperaturbereich -20 Grad C bis
+60 Grad C mit Übergangsdichtung für
DN 70/90/100 und zusätzlicher Frostschutzhaube aus
Styropor

liefern und montieren

Angeb. Fabrikat/Typ:
'....................................................'
  (vom Bieter
einzutragen)
Menge: 1,000 St
Zuordnung: 413

**1.2.520 Anschluss an Bauseits erstellte Dachdurchführung herstellen DN 100**
Anschluss an Bauseits erstellte Dachdurchführung
herstellen DN 100
einschließlich aller erforderlichen Übergangsstücke,
Form- und Verbindungsteile. DN 100

liefern und montieren

Angeb. Fabrikat/Typ:
'....................................................'
  (vom Bieter
einzutragen)
Menge: 7,000 St
Zuordnung: 413

**1.2.530 Rohrschellen DN 50**
Schraubrohrschelle mit Schalldämmung nach DIN  4109,
einschließlich Einlage mit Kantenschutz mit
Gewindemuffe
M8/10, Gewindestangen und Metalldübel für Rohrleitung
DN 50.

Ausführung für Kunststoff- oder Gussrohr

liefern und montieren
Menge: 40,000 St
Zuordnung: 413

**1.2.540 Rohrschellen DN 70**
Wie Position vor, jedoch
Rohrschelle DN 70

liefern und montieren
Menge: 70,000 St
Zuordnung: 413

**1.2.550 Rohrschellen DN 100**
Wie Position vor, jedoch
Rohrschelle DN 100

liefern und montieren
Menge: 150,000 St
Zuordnung: 413

**1.2.560 Rohrschellen DN 125**
Wie Position vor, jedoch
Rohrschelle DN 125

liefern und montieren
Menge: 20,000 St
Zuordnung: 413

#### Abschnitt 1.3 Rohrleitung und Zubehör

**1.3.10 Wärmedämmung mit Blechmantel DN 18-22mm**
Wärmedämmung mit Blechmantel DN 18-22mm
Verwendung: Wärmedämmung an Warmwasserführenden
Trinkwasserleitungen in der Technikzentrale.
Nichtbrennbare Wärmedämmung entsprechend DIN 18421 für
Warm- und Zirkulationsleitungen mit einer Temperatur
von max. 60 °C, mit einem Oberflächenschutz aus einem
beidseitig verzinkten Blechmantel, Blechstärke 0,75 mm,
Zinkauflage min. 280 g/m2. Der Mantel muss an den
Stoßstellen und Fugen überlappend, gesickt und mit
verzinkten Blechtreibschrauben korrosionsbeständig
befestigt sein. Die Dämmung ist gemäß der DIN 1988-200
auszuführen. Die Anforderungen der
Energieeinsparverordnung (GEG) an die Mindestdämmdicken
sind einzuhalten. Hilfsmittel und Kleinteile zur
Montage sind in den Einheitspreis mit einzukalkulieren.
Liefern und betriebsfertig montieren.
Montagehöhe:  max. 2,75 m

liefern und montieren

Angeb. Fabrikat/Typ:
'....................................................'
  (vom Bieter
einzutragen)
Menge: 5,000 m
Zuordnung: 412

**1.3.20 Wärmedämmung mit Blechmantel DN 28mm**
Wie Position vor, jedoch
Wärmedämmung mit Blechmantel DN 28mm

liefern und montieren
Menge: 5,000 m
Zuordnung: 412

**1.3.30 Wärmedämmung mit Blechmantel DN 35mm**
Wie Position vor, jedoch
Wärmedämmung mit Blechmantel DN 35mm

liefern und montieren
Menge: 5,000 m
Zuordnung: 412

**1.3.40 Wärmedämmung mit Blechmantel DN 42mm**
Wie Position vor, jedoch
Wärmedämmung mit Blechmantel DN 42mm

liefern und montieren
Menge: 10,000 m
Zuordnung: 412

**1.3.50 Formstück Dämmung mit Blechmantel 22-18mm**
Formstück Dämmung mit Blechmantel 22-18mm
Verwendung: Wärmedämmung an Warmwasserführenden
Trinkwasserleitungen in der Technikzentrale.
Nichtbrennbare Wärmedämmung entsprechend DIN 18421 für
Warm- und Zirkulationsleitungen mit einer Temperatur
von max. 60 °C, mit einem Oberflächenschutz aus einem
beidseitig
verzinkten Blechmantel, Blechstärke 0,75 mm,
Zinkauflage min. 280 g/m². Der Mantel muss an den
Stoßstellen und Fugen überlappend, gesickt und mit
verzinkten Blechtreibschrauben korrosionsbeständig
befestigt sein. Die Dämmung ist gemäß der DIN 1988-200
auszuführen. Die Anforderungen der
Energieeinsparverordnung (GEG) an die Mindestdämmdicken

sind einzuhalten. Hilfsmittel und Kleinteile zur
Montage sind in den Einheitspreis mit einzukalkulieren.
Liefern und betriebsfertig montieren.
Montagehöhe:  max. 2,75 m

liefern und montieren

Angeb. Fabrikat/Typ:
'....................................................'
  (vom Bieter
einzutragen)
Menge: 8,000 St
Zuordnung: 412

**1.3.60 Formstück Dämmung mit Blechmantel 28 mm**
Wie Position vor, jedoch
Formstück Dämmung mit Blechmantel 28 mm

liefern und montieren
Menge: 6,000 St
Zuordnung: 412

**1.3.70 Formstück Dämmung mit Blechmantel 35 mm**
Wie Position vor, jedoch
Formstück Dämmung mit Blechmantel 35 mm

liefern und montieren
Menge: 6,000 St
Zuordnung: 412

**1.3.80 Formstück Dämmung mit Blechmantel 42 mm**
Wie Position vor, jedoch
Formstück Dämmung mit Blechmantel 42 mm

liefern und montieren
Menge: 6,000 St
Zuordnung: 412

**1.3.90 Dämmung Steinwolle alukaschiert 18mm**
Verwendung: Wärmedämmung an Warmwasser und
Zirkulationsleitungen in Schächten, Vorwänden
und Abhangdecken, Wandschlitzen. Wärmedämmung von
Warmwasser und Zirkulationsleitungen- mit
nicht brennbarer aluminiumkaschierten
Steinwollerohrschale. Längs- und Stoßnähte sind mit
selbstklebender Alu-Folie abzukleben, befestigt mit
Bindedraht, Die Dämmung ist gemäß der DIN 18
421 aus- zuführen. Die Anforderungen der
Energieeinsparverordnung (GEG) an die
Mindestdämmdicken sind gemäß DIN 1988-200 einzuhalten.
Montagematerial wie Draht und
Klebeband usw. sind mit dem Einheitspreis mit
abgegolten.
Montagehöhe:  max. 3,0 m

liefern und montieren

Angeb. Fabrikat/Typ:
'....................................................'
  (vom Bieter
einzutragen)
Menge: 395,000 m
Zuordnung: 412

**1.3.100 Dämmung Steinwolle alukaschiert 22mm**
Wie Position vor, jedoch
Dämmung Steinwolle alukaschiert 22mm

liefern und montieren
Menge: 145,000 m
Zuordnung: 412

**1.3.110 Dämmung Steinwolle alukaschiert 28mm**
Wie Position vor, jedoch
Dämmung Steinwolle alukaschiert 28mm

liefern und montieren
Menge: 75,000 m
Zuordnung: 412

**1.3.120 Dämmung Steinwolle alukaschiert 35mm**
Wie Position vor, jedoch
Dämmung Steinwolle alukaschiert 35mm

liefern und montieren
Menge: 145,000 m
Zuordnung: 412

**1.3.130 Formstück Dämmung alukaschiert 18mm**
Verwendung: Wärmedämmung an Warmwasser und
Zirkulationsleitungen (Formstücke) in Schächten,
Vorwänden und Abhangdecken, Wandschlitzen. Wärmedämmung
von Zirkulations- und Warmwasserleitungsformstücken mit
nicht brennbarer aluminiumkaschierten
Steinwollerohrschale
Längs- und Stoßnähte sind mit selbstklebender Alu-Folie
abzukleben, befestigt mit Bindedraht, I
Die Dämmung ist gemäß der DIN 18 421 aus- zuführen. Die
Anforderungen der Energieeinsparverordnung (GEG) an die
Mindestdämmdicken sind gemäß DIN 1988-200 einzuhalten.
Montagematerial wie Draht und Klebeband usw. sind mit
dem Einheitspreis mit abgegolten.

liefern und montieren

Angeb. Fabrikat/Typ:
'....................................................'
  (vom Bieter
einzutragen)
Menge: 100,000 St
Zuordnung: 412

**1.3.140 Formstück Dämmung alukaschiert 22mm**
Wie Position vor, jedoch
Formstück Dämmung alukaschiert 22mm

liefern und montieren
Menge: 240,000 St
Zuordnung: 412

**1.3.150 Formstück Dämmung alukaschiert 28mm**
Wie Position vor, jedoch
Formstück Dämmung alukaschiert 28mm

liefern und montieren
Menge: 145,000 St
Zuordnung: 412

**1.3.160 Formstück Dämmung alukaschiert 35mm**
Wie Position vor, jedoch
Formstück Dämmung alukaschiert 35mm

liefern und montieren
Menge: 120,000 St
Zuordnung: 412

**1.3.170 Dämmschlauch DN 15**
Dämmschlauch für Sanitärrohrleitungen, Dämmung gemäß
DIN 1988-200, geschlossenzelliger Polyethylenschaum,
Faser-Polsterlage aus fest miteinander vernadelten
Fasern,
zusätzlich mit einer reißfesten Gittergewebefolie
verstärkt, Gittergewebe an den Kreuzungspunkten
verknotet. Geeignet für alle Rohrmaterialien.
Lamba-Wert 0,040 W/(W K) bei 10 C bei Dämmdicke 4 mm
zur Vermeidung unnötiger Trinkwassererwärmung
(Legionelle)robuste, reißfeste Oberfläche um
Beschädigungen in der Bauphase vorzubeugen, dies dient
der Vermeidung von Körperschallbrücken Baustoffklasse
nach DIN 4102-1: B2 Wärmeleitfähigkeit nach DIN 52612:
bzw. DIN EN ISO 8497 Lambda (10 C) = 0,040 W/(m K)
Temperaturbeständigkeit (dauerhaft)
von -20 C bis +90 C Dämmschichtdicke: 4 mm
Dämmschlauch für Kaltwasserleitungen
Leitungen im Fussbodenaufbau und Vorwandinstallation
(Anschluss Zapfstelle)

liefern und montieren

Angeb. Fabrikat/Typ:
'....................................................'
  (vom Bieter
einzutragen)
Menge: 100,000 m
Zuordnung: 412

**1.3.180 Dämmschlauch DN 20**
Wie Position vor, jedoch
Dämmschlauch DN 20

liefern und montieren
Menge: 50,000 m
Zuordnung: 412

**1.3.190 Abwasserschlauch geschlossen DN 50**
Körperschalldämmung für Kunststoff-Abwasserleitungen,
reißfester und gepolsterter geschlossener bzw.offener
Schlauch mit integriertem Schnellverschluss,
geschlossenzelliger
Polyethylenschaum mit Wellenprofil, Faser-Polsterlage
aus fest miteinander vernadelten Fasern, zusätzlich mit
einer reißfesten Gittergewebefolieverstärkt,
Gittergewebe an den Kreuzungspunkten verknotet.
Luftschallpegel im angrenzenden Raum unter 22 dB(A) -
Schallschutzstufe III nach VDI 4100.
- robuste, reißfeste Oberfläche um Beschädigungen in
der Bauphase vorzubeugen, dies dient der Vermeidung von
Körperschallbrücken- geschlossenzelliger PE-Schaum mit
Wellenprofil Baustoffklasse B2 nach DIN 4102-1
Dämmschichtdicke: 9 mm Rohr-Nennweite (DN): 40 - 200
Formstücke: Abzweig 45, Abzweig 67, Abzweig 87,
Doppelabzweig, EckabzweigBogen 15 - 87,
Übergangsstück,
Reinigungsöffnung.

liefern und montieren

Angeb. Fabrikat/Typ:
'....................................................'
  (vom Bieter
einzutragen)
Menge: 65,000 m
Zuordnung: 413

**1.3.200 Abwasserschlauch geschlossen DN 70**
Wie Position vor, jedoch
Abwasserschlauch geschlossen DN 70

liefern und montieren
Menge: 120,000 m
Zuordnung: 413

**1.3.210 Abwasserschlauch geschlossen DN 90**
Wie Position vor, jedoch
Abwasserschlauch geschlossen DN 90

liefern und montieren
Menge: 15,000 m
Zuordnung: 413

**1.3.220 Abwasserschlauch geschlossen DN 100**
Wie Position vor, jedoch
Abwasserschlauch geschlossen DN 100

liefern und montieren
Menge: 250,000 m
Zuordnung: 413

**1.3.230 Abwasserschlauch geschlossen DN 125**
Wie Position vor, jedoch
Abwasserschlauch geschlossen DN 125

liefern und montieren
Menge: 8,000 m
Zuordnung: 413

**1.3.240 Abwasserschlauch geschlossen Abzweig DN 50**
Wie Position vor, jedoch
Dämmschlauch DN 50, alle Winkelgrade

liefern und montieren
Menge: 30,000 St
Zuordnung: 413

**1.3.250 Abwasserschlauch geschlossen Abzweig DN 70**
Wie Position vor, jedoch
Dämmschlauch DN 70, alle Winkelgrade

liefern und montieren
Menge: 50,000 St
Zuordnung: 413

**1.3.260 Abwasserschlauch geschlossen Abzweig DN 90**
Wie Position vor, jedoch
Dämmschlauch DN 90, alle Winkelgrade

liefern und montieren
Menge: 3,000 St
Zuordnung: 413

**1.3.270 Abwasserschlauch geschlossen Abzweig DN 100**
Wie Position vor, jedoch
Dämmschlauch DN 100, alle Winkelgrade

liefern und montieren
Menge: 130,000 St
Zuordnung: 413

**1.3.280 Abwasserschlauch geschlossen Abzweig DN 125**
Wie Position vor, jedoch
Dämmschlauch DN 125, alle Winkelgrade

liefern und montieren
Menge: 3,000 St
Zuordnung: 413

**1.3.290 Abwasserschlauch geschlossen Bogen DN 50**
Wie Position vor, jedoch
Dämmschlauch DN 50, alle Winkelgrade

liefern und montieren
Menge: 80,000 St
Zuordnung: 413

**1.3.300 Abwasserschlauch geschlossen Bogen DN 70**
Wie Position vor, jedoch
Dämmschlauch DN 70, alle Winkelgrade

liefern und montieren
Menge: 60,000 St
Zuordnung: 413

**1.3.310 Abwasserschlauch geschlossen Bogen DN 90**
Wie Position vor, jedoch
Dämmschlauch DN 90, alle Winkelgrade

liefern und montieren
Menge: 4,000 St
Zuordnung: 413

**1.3.320 Abwasserschlauch geschlossen Bogen DN 100**
Wie Position vor, jedoch
Dämmschlauch DN 100, alle Winkelgrade

liefern und montieren
Menge: 160,000 St
Zuordnung: 413

**1.3.330 Abwasserschlauch geschlossen Bogen DN 125**
Wie Position vor, jedoch
Dämmschlauch DN 125, alle Winkelgrade

liefern und montieren
Menge: 8,000 St
Zuordnung: 413

**1.3.340 Rohrabschottung für nichtbrennbare Leitungen DN 15**
Rohrabschottung für nichtbrennbare Leitungen DN 15
Brandschutz-Rohrabschottung um nichtbrennbare Rohre;
Einbau in Massivbauteilen und leichten Trennwänden
Anforderung:
R90 nach DIN 4102-11 gem. abP P-3725/4130-MPA BS
Einbau/Ringspaltverschluss:
Formschlüssig in passende Kernbohrung ohne zusätzlichen
Ringspaltverschluss oder die verbleibende Öffnung im
Durchbruch in ganzer Bauteildicke hohlraumfüllend dicht
mit
formbeständigen, nichtbrennbaren Baustoffen wie z.B.
Mörtel,
Beton oder Gips verschließen.
Eine weiterführende Dämmung mit der Rockwool 800 ist
beidseitig der Durchführung in einer Länge von je 1 m
anzubringen. Die Rohrschalen mit verzinktem Bindedraht
Ø >/=
0,6mm, 6 Windungen/lfm. auf dem Rohr fixieren.
Rohre: Stahl, Edelstahl, Guß und Kupfer gem. abP
P-3725/4130-MPA BS
Einbau in:
- Holzbalkendecke
- Brettsperrholzdecken
- Massivwände >/= 100 mm
- leichte Trennwände >/= 100 mm
- Massivdecken >/= 150 mm
Parallele Installationen:
Nachweis von geprüftem 0-Abstand zu Rohrabschottungen,
Kabelabschottungen und Absperrvorrichtungen gegen Feuer
und Rauch in Lüftungsleitungen entsprechend DIN
18017-3.
Die ordnungsgemäße Ausführung ist vom Ersteller der
Abschottung nach Abschluss der Arbeiten durch eine
Übereinstimmungserklärung zu bescheinigen.
Baustoffklasse:
A2 nach DIN 4102-1
Schmelzpunkt:  > 1000 °C nach DIN  4102-17
Rohdichte:  >/= 150 kg/m3
Oberfläche:  gitternetzverstärkte, farblich
  markierte Aluminiumfolie
Einbaulänge:  = Bauteilstärke
Notwendige weiterführende Dämmung gemäß Zulassung.
Baustoffklasse:  A2L - s1, d0 nach DIN
13501-1
Schmelzpunkt:  > 1000 °C nach DIN  4102-17
Wärmeleitfähigkeit:  0,035 W/(m·K) nach EnEV
Oberfläche:  gitternetzverstärkte
Aluminiumfolie
Einbaulänge:  je 1 m beidseitig der
Bauteiloberfläche

liefern und montieren

Angeb. Fabrikat/Typ:
'....................................................'
  (vom Bieter
einzutragen)
Menge: 30,000 St
Zuordnung: 412

**1.3.350 Rohrabschottung für nichtbrennbare Leitungen DN 20**
Wie Position vor, jedoch
Rohrabschottung für nichtbrennbare Leitungen DN 20

liefern und montieren
Menge: 12,000 St
Zuordnung: 412

**1.3.360 Rohrabschottung für nichtbrennbare Leitungen DN 25**
Wie Position vor, jedoch
Rohrabschottung für nichtbrennbare Leitungen DN 25

liefern und montieren
Menge: 4,000 St
Zuordnung: 412

**1.3.370 Rohrabschottung für nichtbrennbare Leitungen DN 32**
Wie Position vor, jedoch
Rohrabschottung für nichtbrennbare Leitungen DN 32

liefern und montieren
Menge: 5,000 St
Zuordnung: 412

**1.3.380 Rohrabschottung für nichtbrennbare Leitungen DN 40**
Wie Position vor, jedoch
Rohrabschottung für nichtbrennbare Leitungen DN 40

liefern und montieren
Menge: 1,000 St
Zuordnung: 412

**1.3.390 Brandschutzmanschette, DN 50**
Brandschutzmanschette für die Abschottung von Wand-
und  Deckendurchbrüchen in Verbindung mit
schalldämmenden PP Abflussrohren mit bauaufsichtlicher
Zulassung, für den Einbau in Wand und Decke oder die
Montage unter der Decke und an der Wand, DN 50

liefern und montieren
Menge: 10,000 St
Zuordnung: 413

**1.3.400 Brandschutzmanschette, DN 70**
Brandschutzmanschette für die Abschottung von Wand-
und  Deckendurchbrüchen in Verbindung mit
schalldämmenden PP Abflussrohren mit bauaufsichtlicher
Zulassung, für den Einbau in Wand und Decke oder die
Montage unter der Decke und an der Wand, DN 70

liefern und montieren
Menge: 18,000 St
Zuordnung: 413

**1.3.410 Brandschutzmanschette, DN 90**
Brandschutzmanschette für die Abschottung von Wand-
und  Deckendurchbrüchen in Verbindung mit
schalldämmenden PP Abflussrohren mit bauaufsichtlicher
Zulassung, für den Einbau in Wand und Decke oder die
Montage unter der Decke und an der Wand, DN 90

liefern und montieren
Menge: 2,000 St
Zuordnung: 413

**1.3.420 Brandschutzmanschette, DN 100**
Brandschutzmanschette für die Abschottung von Wand-
und  Deckendurchbrüchen in Verbindung mit
schalldämmenden PP Abflussrohren mit bauaufsichtlicher
Zulassung, für den Einbau in Wand und Decke oder die
Montage unter der Decke und an der Wand, DN 100

liefern und montieren
Menge: 24,000 St
Zuordnung: 413

**1.3.430 Brandschutzmanschette, DN 125**
Brandschutzmanschette für die Abschottung von Wand-
und  Deckendurchbrüchen in Verbindung mit
schalldämmenden PP Abflussrohren mit bauaufsichtlicher
Zulassung, für den Einbau in Wand und Decke oder die
Montage unter der Decke und an der Wand, DN 125

liefern und montieren
Menge: 4,000 St
Zuordnung: 413

**1.3.440 Dämmschale für Freistromabsperrventil DN 15**
Dämmschale für Schrägsitzventile, für
Freistrom-Absperrventile, geschlossenzellig geschäumtes
Polyethylen, schalldämmend, einfache Montage durch
Verschlussclipse oder mit handelsüblichen Klebern
diffusionsdicht verschließbar, zur Einhaltung der
Anforderung gemäß GEG, Baustoffklasse B1
nach DIN 4102, CE-Kennzeichnung, min.
Betriebstemperatur -40 °C, max. Betriebstemperatur 90
°C.

liefern und montieren

Angeb. Fabrikat/Typ:
'....................................................'
  (vom Bieter
einzutragen)
Menge: 8,000 St
Zuordnung: 412

**1.3.450 Dämmschale für Freistromabsperrventil DN 20**
Wie Position vor, jedoch
Dämmschale für Freistromabsperrventil DN 20

liefern und montieren
Menge: 6,000 St
Zuordnung: 412

**1.3.460 Dämmschale für Freistromabsperrventil DN 25**
Wie Position vor, jedoch
Dämmschale für Freistromabsperrventil DN 25

liefern und montieren
Menge: 4,000 St
Zuordnung: 412

**1.3.470 Dämmschale für Freistromabsperrventil DN 32**
Wie Position vor, jedoch
Dämmschale für Freistromabsperrventil DN 32

liefern und montieren
Menge: 3,000 St
Zuordnung: 412

**1.3.480 Dämmschale für Kugelhähne DN 40**
Wie Position vor, jedoch
Dämmschale für Kugelhähne DN 40

liefern und montieren
Menge: 2,000 St
Zuordnung: 412

**1.3.490 Dämmschale für Zirkulations-Regulierventil inkl. Verschlusskappe DN 15**
Dämmschale für automatisches
Zirkulations-Regulierventil, geschlossenzellig
geschäumtes Polyethylen, schalldämmend, einfache
Montage durch Verschlussclipse oder mit handelsüblichen
Klebern diffusionsdicht verschließbar, zur Einhaltung
der Anforderung gemäß GEG, Baustoffklasse B1
nach DIN 4102, CE-Kennzeichnung, min.
Betriebstemperatur -40 °C, max. Betriebstemperatur 90
°C.

liefern und montieren

Angeb. Fabrikat/Typ:
'....................................................'
  (vom Bieter
einzutragen)
Menge: 1,000 St
Zuordnung: 412

**1.3.500 Dämmschale für Freistrom-Kombi Rückflussverhinderer DN 20**
Dämmschale für Schrägsitzventile, für
Freistrom-Absperrventile, geschlossenzellig geschäumtes
Polyethylen, schalldämmend, einfache Montage durch
Verschlussclipse oder mit handelsüblichen Klebern
diffusionsdicht verschließbar, zur Einhaltung der
Anforderung gemäß GEG, Baustoffklasse B1
nach DIN 4102, CE-Kennzeichnung, min.
Betriebstemperatur -40 °C, max. Betriebstemperatur 90
°C.

liefern und montieren

Angeb. Fabrikat/Typ:
'....................................................'
  (vom Bieter
einzutragen)
Menge: 2,000 St
Zuordnung: 412

#### Abschnitt 1.4 Demontagearbeiten

*Hinweis*
Hinweis:
Nachfolgend beschriebene Demontageleistungen sind auf
Anweisungen der Bauleitung zu erbringen.
Für alle die von der Bauleitung festgelegten nicht
wiederverwendbaren ausgebauten Materialien sind
Entsorgungsnachweise vorzulegen.
Der AN hat für den getrennten Abtransport der Bauteile
selbst zu sorgen. Die aufgestellten Schuttcontainer
sind hierfür nicht zu benützen. Die Demontagearbeiten
sind fachgerecht  durchzuführen, so dass Schäden an
Putz und Mauerwerk weitestgehend vermieden werden.
Aufgeführte Massenangaben wurden vor Ort festgestellt.
Geringfügige Abweichungen sind möglich und führen zu
keiner Kostenänderung. Eine Ortsbesichtigung wird
empfohlen.
Vor der Entsorgung der demontierten Materialien ist ein
gemeinsames Aufmessen mit der Bauleitung durchzuführen,
nicht vom Auftragnehmer belegbare Massen und
Materialien
werden nicht vergütet.
Demontage von bestehenden Anlageteilen die später nicht
mehr benötigt werden. Die Einrichtungsgegenstände sind
sauber von den Rohrleitungen zu trennen, außer Haus zu
schaffen und zu einer angegebenen Stelle auf dem
Baugrundstück zu schaffen. Der Auftragnehmer hat auf
seine Kosten einen Container aufzustellen und denselben
nach Füllung wieder abzufahren. Der Angebotspreis
beinhaltet alle erforderlichen Nebenarbeiten wie
Schweißmaterial, Hebe- und Transportwerkzeuge und
Entleerung/Füllung der Anlage bzw. Anlagenteile. Das
anfallende Material geht in den Besitz des
Auftragnehmers über und ist bei der Kalkulation zu
berücksichtigen.
Demontageorte:
- Untergeschoss Berufsschule
- Erdgeschoss Berufsschule
- Obergeschoss Berufsschule
- 2.Obergeschoss Berufsschule

Allgemein
Bei der Preisbildung sind erschwerte Bedingungen bei
der Demontage durch Möblierung sowie sonstige Einbauten
zu berücksichtigen. Die Demontagearbeiten sind unter
Berücksichtigung folgender Gegebenheiten zu
kalkulieren: Unterrichtsräume sind stellenweise nur
bedingt mit Hubarbeitsbühnen befahrbar, Rohre,
Kleingeräte, Werkzeuge und sonstiges Material müssen
zum Teil auf bestehende Bühnen vertragen werden.
Nachträgliche Forderungen über Montagemehraufwand
werden nicht berücksichtigt. Demontagen werden nach den
besonderen technischen Vorbemerkungen ausgeführt. In
den Einheitspreisen für die Demontagen sind folgende
Leistungen ohne weitere Zuschläge enthalten:
Außerbetriebnahme und Entleeren von Teilanlagen,
Teilbereichen und Wiederinbetriebnahme: Abstimmung mit
dem Auftraggeber und / oder der Bauleitung.
Zugänglichkeit:
Alle besonderen Erschwernisse für Transport und
Zugänglichkeit entsprechen den besonderen technischen
Vorbemerkungen und sind vollständig zu berücksichtigen.
Halterungen:
Rohrhalterungen, Rohrschlaufen, Rohrschellen,
Gewindestangen
Formstücke:
Form- und Verbindungsstücke, Kupplungen,
Verschraubungen, Dichtungen, Schrauben, Flansche, usw.
Durchführungen: Schlauchverbindungen, Wassersauger,
usw. sind in den Einheitspreisen zu berücksichtigen.
Die Vorschriften für Arbeitssicherheit, Unfall- und
Feuerverhütung sind einzuhalten.
Demontagebereiche müssen dem Betreiber bekanntgegeben
und mit diesen abgestimmt werden. Durch entsprechende
Maßnahmen müssen Fußböden stellenweise vor Beschädigung
durch herabfallende Teile geschützt werden
(Schutzunterfangungen, Abdeckungen).
Demontierte, auf Transportmaße abgelängte Rohrleitungen
sowie Armaturen dürfen nur mit entsprechenden
Hubeinrichtungen herabgelassen oder abgeseilt werden.
Für den schnellstmöglichen Abtransport zur
Verschrottung oder zur Lagerung für die
Wiederverwendung ist zu sorgen. Rohr- und
Armaturenhalterungen sind restlos zu entfernen.
Eventuell geschweißte Halterungen sind mechanisch zu
trennen. Die zu demontierenden Rohrleitungen sind an
der nächstgelegenen Absperrung stillzulegen, jedoch nur
mit Rücksprache der  Bauleitung. Die verbleibende
Absperrung ist vor unbeabsichtigtem Öffnen zu sichern,
z. B. Stopfen, Blindflanschen, Kappen, Steckscheiben.
Transport:
Einschließlich Transport von der Demontageebene bis auf
Oberkante-Gelände. Einschließlich aller für den
Transport des demontierten Materials erforderlichen
Aufwendungen, Hebezeuge, usw. Besondere Aufwendungen
für das Zerschneiden der demontierten Rohrleitungen in
transportierfähige Rohrlängen.
Reinigung der Arbeitsflächen:
Nach Abschluss der Demontagearbeiten ist die gesamte
Arbeitsfläche wo erforderlich zu reinigen.
Die gesamte Fläche wird abgesaugt. Die dafür
erforderlichen zusätzlichen Aufwendungen sind in den
Einheitspreisen zu berücksichtigen.
Entsorgung des demontierten Materials:
einschließlich folgender Leistungen:
- Sammeln und trennen des Materials nach den geltenden
  gesetzlichen Abfallbestimmungen und den Vorgaben des

  Auftraggebers.
- Transport der demontierten Materialien aus den
Gebäuden
  und zu den Containern des Auftragnehmers.

*Hinweis*
Hinweis:
Die Demontagen können nur in den vereinbarten Zeiten,
auch an Samstagen, durchgeführt werden.
Je nach Arbeitsaufwand ist ein Mehrschichtbetrieb zu
planen und in die Einheitspreise mit einzurechnen. Eine
gesonderte Vergütung erfolgt nicht.

**1.4.10 Trinkwasserohre mit Befestigung mit/ohne Wärmedämmung demontieren auf-/abladen DN15- DN32**
Trinkwasserohre mit Befestigung mit/ohne Wärmedämmung
demontieren auf-/abladen DN15-DN32.
Rohrleitungen einschl. Form- und Verbindungsstücke
demontieren, trennen und sortieren nach Werkstoffen,
einschl. Auf- und Abladen, Abtransport und fachgerechte
Entsorgen einschl. Form- und Verbindungsstücken, in
mehreren Teilabschnitten, in Kurzlängen mit
Wärmedämmung aus Armaflexschlauch, Steinwollschallen
oder Matten, alukaschiert oder mit verz.
Blechummantelung demontieren einschl.
Befestigungsmaterial, Halterungen,
Auflagerkonstruktionen sowie Thermometer und Manometer.
Arbeitshöhe bis zu 2,75m.
Menge: 150,000 m
Zuordnung: 494

**1.4.20 Rohr mit Befestigung und Wärmedämmung demontieren auf-/abladen DN32-DN50**
Wie Position vor, jedoch
Rohr mit Befestigung demont. Auf-/abladen DN32-50
Menge: 30,000 m
Zuordnung: 494

**1.4.30 Demontage von Abflussleitungen DN 50 - DN 70**
Demontage von Abflussleitungen wie SML-Rohr, HT-Rohr
einschließlich Abzweige, Bögen. Sonst wie
vor beschrieben.
Menge: 60,000 m
Zuordnung: 494

**1.4.40 Demontage von Abflussleitungen DN 80 - DN 125**
Wie Position vor, jedoch
Demontage von Abflussleitungen DN 80 - DN 125
Menge: 150,000 m
Zuordnung: 494

**1.4.50 Armatur Gewindeanschluss demont. Auf-/abladen DN 10-25**
Armaturen (Strangventile, Freistromabsperrventile,
Systemtrenner, Kugelhähne usw.) mit Gewindeanschluss
demontieren einschl. Auf- und Abladen, DN 10 bis 25,
einschl. Entleeren des Bauelementes, mit Demontieren
von Verschraubungen, Armaturen und Anschlussleitungen,
im Gebäude, inkl. Entsorgung. Arbeitshöhe bis 3 m.
Menge: 20,000 St
Zuordnung: 494

**1.4.60 Armatur Gewindeanschluss demont. Auf-/abladen DN 32-50**
Wie Position vor, jedoch
Armatur Gewindeanschluss demont. Auf-/abladen DN 32-50
Menge: 10,000 St
Zuordnung: 494

**1.4.70 Demontage Trinkwasserverteiler**
Demontage Trinkwasserverteiler einschließlich Abtrennen
der
Armaturgruppen inkl. Befestigungsmaterial,
Bezeichnungsschilder usw. Entleeren und Entsorgen
Länge ca. 2,0m
Menge: 1,000 St
Zuordnung: 494

#### Abschnitt 1.5 Sonstige Arbeiten

**1.5.10 Erstellen Kabelzugliste**
Menge: 1,000 psch
Zuordnung: 419

**1.5.20 Elektroarbeiten**
Elektroanschluß aller im Leistungsverzeichnis
enthaltenen Geräte, Pumpen, FWS usw. Die erforderlichen
Kabel werden durch die Elektrofirma verlegt. Alle dazu
notwendigen Angaben sind vom Auftragsnehmer verbindlich
und rechtzeitig zu tätigen. Der ausführende Elektriker
ist über die Einbauorte auf der Baustelle einzuweisen.
Es ist eine Kabelliste 3-fach zu erstellen. Gemäß zuvor
genannter Position. Alle Kabel werden nur bis 0,5 Meter
zum Endgerät herangeführt. Die Leitungen müssen vom
jeweiligen Gewerk endverlegt und eingeführt werden.
Menge: 1,000 psch
Zuordnung: 419

**1.5.30 Einweisung Auftragnehmer Elektro in Kabel-/Leitungsmontage**
Einweisung des Auftragnehmers Gewerk Elektro zur
Durchführung der Kabel und Leitungsmontagen für die
Gebäudeautomation inklusive Raumautomation.
Erstellung und Übergabe der Label-/Leitungslisten mit
Angabe aller Endpunkte Kabelbezeichnungen, Kabelnr,
Leitungstypen und Querschnitte. Markierung der
Kabelendpunkte mittels beschrifteter Aufkleber vor Ort.
Einweisung des Montageleiters Gewerk Elektro vor Ort
einschlich Erstellung eines Einweisungsprotokolls. Nach
Vorleistung ELT ist eine Abnahme gemeinsam mit dem
Gewerk Heizung durchzuführen. Seitens des An ist ein
Protokoll über die Einweisung zu erstellen, welches vom
AN Elektro zu unterzeichnen ist. Das Protokoll ist der
Schlussrechnung beizulegen.
Menge: 1,000 psch
Zuordnung: 419

**1.5.40 Beihilfe zur Inbetriebsetzung Geräte anderer Gewerke**
Beihilfe zur Inbetriebsetzung von Geräten, welche von
anderen Gewerken (Lüftung, Heizung, Elektro) geliefert
und montiert wurden und welche an die Gebäudeautomation
angeschlossen werden. Dies sind zum Beispiel
Frischwasserstation, Durchlauferhitzer, Hebeanlage.
Die Beihilfe umfasst Terminliche Abstimmung mit den
betreffenden Gewerkefirmen. Manuelle Ausgabe von
Schalt- und stellbefehlen nach Vorgabe durch das
Gewerkepersonal. Koordinierung und Abstimmung von
Geräteparametern und Einstellungen. Überprüfung der
Gerätesteuerung.
Menge: 1,000 psch
Zuordnung: 419

**1.5.50 Schnittstellenabstimmung**
Schnittstellenabstimmungen mit Folgegewerken.
Selbständiges
Abstimmen mit Fremdgewerken wie Heizung, Lüftung,
Elektro, MSR, Anlagenhersteller, Küchenbauer,
Trockenbau usw. bzw., Fachplaner, Architekten, etc. zur
Klärung von Schnittstellen und Übergabepunkten,
Abstimmung von Leistungsgrenzen, Bereitstellungen,
Kabellisten, Zuarbeiten.
Menge: 1,000 psch
Zuordnung: 419

**1.5.60 Einweisung Betriebspersonal vor Ort**
Einweisung des Betriebspersonals vor Ort einschließlich
und insbesondere die durchzuführenden Wartungsarbeiten
betreffen. Die Einweisung ist vor der Abnahme
durchzuführen und ist schriftlich festzuhalten. In der
Einweisung sind alle Komponenten, welche in der DIN EN
805-5 gelistet sind zu berücksichtigen.
Menge: 1,000 psch
Zuordnung: 419

**1.5.70 Bereitstellen aller Geräte für die Druckprüfung Trinkwasser**
Bereitstellen und Liefern aller der für die
Druckprüfungen, die Inbetriebnahme und den Probebetrieb
nötigen Geräte und Betriebsstoffe, insbesondere der
Erstbefüllung mit enthärtetem und dosiertem Wasser.
Eine mehrmalige Druckprobe (mindestens 5 mal) ist mit
einzurechnen und wird nicht gesondert vergütet
Menge: 1,000 psch
Zuordnung: 419

**1.5.80 Druckprobe Sanitärleitungen**
Druckprobe der Sanitärleitungen entsprechend den
einschlägigen Richt- und Regelleitwerken der jeweiligen
Medien- und Rohrmaterialien. Eine mehrmalige Druckprobe
(mindestens 5 mal) ist mit einzurechnen und wird nicht
gesondert vergütet. Alle Hilfsmittel zur Druckprobe
sind mit dieser und zuvor beschriebener Position
abgegolten. Die Druckprotokolle sind der Bauleitung zu
übergeben bzw.
den Bestandsunterlagen beizulegen.
Menge: 1,000 psch
Zuordnung: 419

**1.5.90 Bereitstellen aller Geräte für die Druckprüfung Schmutzwassernetz**
Bereitstellen und Liefern aller der für die
Druckprüfungen, die Inbetriebnahme und den Probebetrieb
nötigen Geräte und Betriebsstoffe. Eine mehrmalige
Druckprobe (mindestens 2 mal) ist mit einzurechnen und
wird nicht gesondert
Menge: 1,000 psch
Zuordnung: 419

**1.5.100 Dichtigkeitsprüfung Entwässerungssystem**
Dichtigkeitsprüfung des neu geschaffenen
Schmutzwassernetzes. Die Prüfung kann in Abschnitten
via
Absperrblase erfolgen. Prüfdruck zwischen 0,1 und 0,5
bar. Dem Prüfprotokoll müssen die Druckverluste zu
entnehmen sein sowie die einzelnen Prüfabschnitte. Die
Dichtigkeitsprüfung hat mit Wasser zu erfolgen. Die
Druckprotokolle sind der Bauleitung zu übergeben bzw.
den Bestandsunterlagen beizulegen.
Menge: 1,000 psch
Zuordnung: 419

**1.5.110 Erstmalige Inbetriebnahme der Sanitäranlage**
Erstmalige Inbetriebnahme der Sanitäranlage durch einen
Sachkundigen, einschließlich aller erforderlichen
Prüfungen und Einstellungen
(Hyginespülung,Zirkulation,Frischwasserstation).
Einweisung des Bedienungspersonal mit Übergabe von
Betriebsund Wartungsanleitungen nach VOB! Über die
Einweisung des Bedienungspersonals ist der
Schlussrechnung ein Protokoll beizulegen
Menge: 1,000 psch
Zuordnung: 419

**1.5.120 Spülen der Trinkwasseranlage**
Spülen der Leitungsanlagen nach DIN EN 806-4 bzw. dem
ZHSHK Merkblatt "Spülen, Desinfizieren und
Inbetriebnahme von Trinkwasser-Installationen")
Die Trinkwasser-Installation muss möglichst bald nach
der Installation und der Druckprüfung sowie unmittelbar
vor der Inbetriebnahme mit Trinkwasser gespült werden.
Leitungen für kaltes und erwärmtes Trinkwasser müssen
getrennt gespült werden. Für das Spülverfahren muss
Trinkwasser
verwendet werden. Wenn ein System nicht unmittelbar
nach der Inbetriebnahme in Betrieb genommen wird, muss
es in regelmäßigen Abständen (bis zu 7 Tagen) gespült
werden.
Es müssen Maßnahmen zum Schutz empfindlicher Armaturen
und Einrichtungen (z. B. WCDruckspüler, thermostatische
Mischer usw.) gegen Fremdkörper getroffen werden, die
während der Installation eingetragen wurden.
Filter, die in Fließrichtung vor Armaturen oder
Apparaten eingebaut werden, müssen nach dem Spülen
rückgespült oder ersetzt werden. Strahlregler, Siebe,
Durchflussregler, Brauseköpfe oder Handbrausen, die
bereits zusammen mit
ihren Armaturen eingebaut sind, müssen zur Erhöhung des
Durchflusses ausgebaut werden. Bei unter Putz
installierten thermostatischen Mischern und anderen
empfindlichen Armaturen sind die Herstellerangaben zu
beachten.
Alle Wartungsarmaturen im zu spülenden
Rohrleitungsabschnitt sind während des Spülvorgangs zu
öffnen. Spülung der Leitungsanlage: Pro Auslauf
mindestens 2 Minuten oder 15 Sekunden pro laufendem
Meter zu spülender Rohrleitung.
Im Preis enthalten sind bis zu 5 Spülvorgänge sowie
alle vorbereitenden Maßnahmen und Nacharbeiten
(Demontage & Remontage von Strahlregler Brauseköpfen,
Programmierung von automatischen Armaturen und
Spülstationen usw.) diese werden nicht separat
vergütet.
Menge: 1,000 psch
Zuordnung: 419

**1.5.130 Anschluss an bestehenden Hausanschluss herstellen.**
Anschluss an bestehenden Hausanschluss DN 40
herstellen. Anschluss an bestehende Rohrleitung
herstellen, einschließlich aller erforderlichen
Aufwendungen und Maßnahmen für Herstellung:
Unter "bestehender Rohrleitung" sind Rohrleitungen zu
verstehen, die bereits vor Auftragsbeginn vorhanden
sind und nicht zum Leistungsumfang dieses
Leistungsverzeichnisses gehören.
- Vorbereitung der Anschlussstelle an der bestehenden
  Rohrleitung, incl. abschneiden, entgraten,
  ggf. anfrasen, Gewinde aufschneiden, Riefe vor Ort
anbringen,
  Übergang zu Flanschschluss herstellen
Der erforderliche Flansch incl. Montagematerial wird in
anderer LV-Position gesondert vergütet.
Anschlusspunkt ist der Rückflussverhinderer nach dem
Wasserzähler des WVU
Menge: 1,000 psch
Zuordnung: 419

**1.5.140 Kondensatanschluss an RLT-Geräte herstellen.**
Kondensatanschluss an neu gestellte RLT-Geräte
herstellten. Die hierfür erforderlichen
Montagematerialien sind separat ausgeschrieben und
werden stellenweise durch das Gewerk Lüftung gestellt.
Menge: 4,000 St
Zuordnung: 419

**1.5.150 Außerbetriebnahme Frischwasserstation**
Außerbetriebnahme der Frischwasserstation Buderus
beinhaltet das fachgerechte abtrennen der Zuleitungen
von KW/WW und Zirkluation um eine Wiederinbetriebnahme
zu gewährleisten.
Demontage, Geschützte Einlagerung vor Ort und Remontage
an neuen Installationsort in der Technikzentrale
Mehrzweckhalle.
Menge: 1,000 psch
Zuordnung: 419

**1.5.160 Inbetriebnahme Frischwasserstation**
Anschluss und Inbetriebnahme der
Bestandsfrischwasserstation Buderus am neuen
Montagepunkt in der Technikzentrale Mehrzweckhalle
einschließlich Montagematerial und erforderlicher
Übergänge an das TW-Netz.
Menge: 1,000 psch
Zuordnung: 419

**1.5.170 Wasserbeprobung**
Entnahme einer Wasserprobe unmittelbar nach Befüllung
des Trinkwassernetzes gemäß VDI 6023
Tab 1. Der Nachweis über die Beschaffenheit des
Trinkwassersnetzes hat unmittelbar nach der Befüllung
zu erfolgen an denen des DVGW Arbeitsblattes 551
empfohlenen Prüfstellen. Die zweite Beprobung hat
frühestens 3 Monate nach Inbetriebnahme bzw. spätestens
12 Monate nach Inbetriebnahme gemäß TrinkwV §14b zu
erfolgen.
Folgenden Informationen müssen zur Beprobung vorliegen:
-Temperatur des Kaltwassers
-Temperatur des Warmwassers
-Koloniezahl nach TrinkwV Anlage 3
- Escherichia coli und coliforme Bakterien
- Pseudomonas aeruginosa
- Legionellen
- Vorkommen leicht flüchtiger Kohlenwasserstoffe (wie
Benzol, Toluol und Xylol und polyzyklische aromatische
Kohlenwasserstoffe)
Menge: 1,000 psch
Zuordnung: 419

**1.5.180 Anfertigen von Bestandsunterlagen**
Anfertigen von Bestandsplänen, die die angelieferte
Anlage im endgültigen Zustand nach Montageende
ausweist. Dazu gehören auch solche Anlagenteile die
innerhalb dieses Auftrages als Stundenlohnarbeiten
ausgeführt wurden. Die Bestandspläne haben alle
Anlagenteile mit Dimensionen zu enthalten. In den
Bestandsplänen brauchen nur die Leitungen des
betreffenden Gewerkes mit Vermaßung auf das die Gebäude
und die Einbauten im Gebäude dargestellt werden.
Alle Höhenangaben sind auf den fertigen Fußboden des
Gebäudes zu beziehen. Bei Erweiterung bzw. Ergänzung
einer bestehenden Anlage ist die Gesamtanlage innerhalb
des Umbaubereiches zeichnerisch darzustellen. Die
Bestandsunterlagen umfasst das Gewerk Heizung.
Die Bestandspläne sind 3-fach als CD im 3D
plancal/AutoCadund pdf-Format gebrannt und 3-fach als
farbig geplottete Pläne vorzulegen.
Jeder Ordner muss enthalten:
a)  das Inhaltsverzeichnis
b)  die Anlagen- und Funktionsbeschreibung
c)  das Anlagen- und Regelschema
d)  die Stückliste, durchpositioniert mit sämtl.
Einbauteilen  mit  Angaben der Herstellerfirma und
jeweil.  Typenangabe, Bestell-Nr. und
Lieferantenanschrift
e)  den Schaltplan mit der Geräteübersicht und den
  Einstellwerten für Bimetalle, Zeitrelais usw.
f)  Die Inspektionsanleitung mit genauer Auflistung
aller
  notwendigen Arbeiten mit Zeitintervallangaben
g)  Die Nachberechnung der Anlage
h)  Dokumentation der Kamerabefahrung
i)  Dokumentation von Betriebswerten und
Einstelldaten
j)  Druckprotokolle und behördl.
Abnahmebescheinigungen
k)  die bestätigte Liste der mitgelieferten
Ersatzteilausstattung
l)  Leistungsmessungen
m)  Betriebswerte
n)  Leistungen, Gerätedaten
Menge: 1,000 psch
Zuordnung: 419

**1.5.190 Bezeichnungsschilder**
Bezeichnungsschilder aus mehrschichtigem, farbigem
Kunststoff, Schrift gefräst, 2-zeilig, Ausführung nach
DIN 825. Maße: 100 x 50 mm Farbe und Beschriftung nach
Angabe des AG

liefern und montieren
Menge: 20,000 St
Zuordnung: 419

**1.5.200 Kennzeichnungsaufkleber**
Kennzeichnungsaufkleber
alle 5 m bei Aufputz-Rohrführung auf der Ummantelung
befestigen Kalt-/Warm/Zirkulationsleitungen.

liefern und montieren
Menge: 60,000 St
Zuordnung: 419

**1.5.210 Baustelleneinrichtung**
Einrichten der Baustelle mit allen erforderlichen
Maschinen, Geräten, Werkzeugen, Lager- und
Bürobaracken, die für eine terminliche Ausführung der
Arbeiten erforderlich sind.
Unterhalten der Baustelleneinrichtung sowie Abbauen und
Abfahren der Baustelleneinrichtung und erforderliche
Instandsetzungsarbeiten an den Zufahrtswegen nach
Beendigung der Arbeiten. Vom AN ist innerhalb von 14
Tagen nach Auftragserteilung ein
Baustelleneinrichtungsplan vorzulegen. Ein mehrmaliges
Umsetzen ist je nach Baufortschritt im Preis enthalten
und wird nicht gesondert vergütet.
Menge: 1,000 psch
Zuordnung: 419

*Hinweis*
Hinweis:
Bei allen Stemm- und Bohrarbeiten in Bereichen, welche
in Betrieb sind, sind die umliegenden
Einrichtungsgegenstände mit Folien abzudecken. Der
anfallende Staub muss mit einem geeigneten Staubsauger
sofort abgesaugt werden.

**1.5.220 Kernbohrungen bis 60 mm**
Bohrung Durchmesser bis 60 mm, durch Beton,
Holzbalkendecke oder Mauerwerkswände bis 350mm Stärke
herstellen. Einschl. aller Nebenleistungen wie Absaugen
des Bohrwassers, Anzeichnen,Entsorgen des Bohrkerns
usw. Bei allen Stemm und Bohrarbeiten ist der
anfallende Bauschutt umgehend zu entsorgen.
Bohrlochhöhe bis ca. 3,0m über FFB.
Menge: 60,000 St
Zuordnung: 419

**1.5.230 Kernbohrungen bis 80 mm**
Wie Position vor, jedoch
Kernbohrungen bis 80 mm
Menge: 30,000 St
Zuordnung: 419

**1.5.240 Kernbohrungen bis 100 mm**
Wie Position vor, jedoch
Kernbohrungen bis 100 mm
Menge: 20,000 St
Zuordnung: 419

**1.5.250 Kernbohrungen bis 150 mm**
Wie Position vor, jedoch
Kernbohrungen bis 150 mm
Menge: 20,000 St
Zuordnung: 419

**1.5.260 Schlitz herstellen waagrecht Mauerwerk Mauerziegel B 5-10cm T5-10cm**
Schlitz herstellen in waagerechter Fläche aus Mauerwerk
aus Mauerziegel, Schlitzbreite über 5 bis 10 cm,
Schlitztiefe über 5 bis 10 cm, Wichte des
Abbruchstoffes DIN EN 1991-1-1 5,5 kN/m3, Abbruch von
Hand/mit handgeführten Kleingeräten, max. Gesamtgewicht
der Geräte ohne Beschränkung, Ausführung in allen
Geschossen, Arbeitshöhe bis 3,5 m. Bei allen Stemm und
Bohrarbeiten ist der anfallende Bauschutt umgehend zu
entsorgen. Stoffe sind nicht gefährlich, nicht
schadstoffbelastet.
Menge: 10,000 m
Zuordnung: 419

**1.5.270 Schlitz herstellen senkrecht Mauerwerk Mauerziegel B 5-10cm T5-10cm**
Schlitz herstellen in senkrechter Fläche aus Mauerwerk
aus Mauerziegel, Schlitzbreite über 5 bis 10 cm,
Schlitztiefe über 5 bis 10 cm, Wichte des
Abbruchstoffes DIN EN 1991-1-1 5,5 kN/m3, Abbruch von
Hand/mit handgeführten Kleingeräten, max. Gesamtgewicht
der Geräte ohne Beschränkung, Ausführung in allen
Geschossen, Arbeitshöhe bis 3,5 m. Bei allen Stemm und
Bohrarbeiten ist der anfallende Bauschutt umgehend zu
entsorgen. Stoffe sind nicht gefährlich, nicht
schadstoffbelastet
Menge: 60,000 m
Zuordnung: 419

**1.5.280 Schlitz herstellen waagrecht Mauerwerk Mauerziegel B 10-15cm T10-20cm**
Schlitz herstellen in waagerechter Fläche aus Mauerwerk
aus Mauerziegel, Schlitzbreite über 10 bis 15 cm,
Schlitztiefe über 10 bis 20 cm, Wichte des
Abbruchstoffes DIN EN 1991-1-1 5,5 kN/m3, Abbruch von
Hand/mit handgeführten Kleingeräten, max. Gesamtgewicht
der Geräte ohne Beschränkung, Ausführung in allen
Geschossen, Arbeitshöhe bis 3,5 m. Bei allen Stemm und
Bohrarbeiten ist der anfallende Bauschutt umgehend zu
entsorgen. Stoffe sind nicht gefährlich, nicht
schadstoffbelastet.
Menge: 5,000 m
Zuordnung: 419

**1.5.290 Schlitz herstellen senkrecht Mauerwerk Mauerziegel B 10-15cm T10-20cm**
Schlitz herstellen in senkrechter Fläche aus Mauerwerk
aus Mauerziegel, Schlitzbreite über 10 bis 15 cm,
Schlitztiefe über 10 bis 20 cm, Wichte des
Abbruchstoffes DIN EN 1991-1-1 5,5 kN/m3, Abbruch von
Hand/mit handgeführten Kleingeräten, max. Gesamtgewicht
der Geräte ohne Beschränkung, Ausführung in allen
Geschossen, Arbeitshöhe bis 3,5 m. Bei allen Stemm und
Bohrarbeiten ist der anfallende Bauschutt umgehend zu
entsorgen. Stoffe sind nicht gefährlich, nicht
schadstoffbelastet
Menge: 50,000 m
Zuordnung: 419

**1.5.300 Schlitz herstellen senkrecht Mauerwerk Betonstein B 5-10cm T5-10cm**
Schlitz herstellen in senkrechter Fläche aus Mauerwerk
aus Betonstein, Schlitzbreite über 5 bis 10 cm,
Schlitztiefe über 5 bis 10 cm, Wichte des
Abbruchstoffes DIN EN 1991-1-1 5,5 kN/m3, Abbruch von
Hand/mit handgeführten Kleingeräten, max. Gesamtgewicht
der Geräte ohne Beschränkung, Ausführung in allen
Geschossen, Arbeitshöhe bis 3,5 m. Bei allen Stemm und
Bohrarbeiten ist der anfallende Bauschutt umgehend zu
entsorgen. Stoffe sind nicht gefährlich, nicht
schadstoffbelastet
Menge: 10,000 m
Zuordnung: 419

**1.5.310 Schlitz herstellen senkrecht Mauerwerk Betonstein B 10-15cm T10-20cm**
Schlitz herstellen in senkrechter Fläche aus Mauerwerk
aus Betonstein, Schlitzbreite über 10 bis 15 cm,
Schlitztiefe über 10 bis 20 cm, Wichte des
Abbruchstoffes DIN EN 1991-1-1 5,5 kN/m3, Abbruch von
Hand/mit handgeführten Kleingeräten, max. Gesamtgewicht
der Geräte ohne Beschränkung, Ausführung in allen
Geschossen, Arbeitshöhe bis 3,5 m. Bei allen Stemm und
Bohrarbeiten ist der anfallende Bauschutt umgehend zu
entsorgen. Stoffe sind nicht gefährlich, nicht
schadstoffbelastet
Menge: 10,000 m
Zuordnung: 419

**1.5.320 Bodenschlitz herstellen im Betonestrich B 5-10cm T5-1cm**
Schlitz herstellen in waagrechter Fläche aus
Betonestrich, Schlitzbreite über 5 bis 10 cm,
Schlitztiefe 5 bis 10 cm, Wichte des Abbruchstoffes DIN
EN 1991-1-1 2,0 kN/m3, Abbruch von Hand/mit
handgeführten Kleingeräten, max. Gesamtgewicht der
Geräte ohne Beschränkung, Ausführung in allen
Geschossen Bei allen Stemm und Bohrarbeiten ist der
anfallende Bauschutt
umgehend zu entsorgen. Stoffe sind nicht gefährlich,
nicht schadstoffbelastet
Menge: 20,000 m
Zuordnung: 419

**1.5.330 Durchbruchsöffnung vergrößern -0,05m2**
Durchbruchsöffnung vergrößern -0,05m2
Vorhandene Durchbruchsöffnung je nach Grad der Belegung
vergrößern. Dafür Benötigtes Gerät ist mit dem
Einheitspreis mit
abgegolten. Umfassendes Bauteil Beton oder Mauerwerk
Menge: 6,000 St
Zuordnung: 419

**1.5.340 Durchbruchsöffnung vergrößern -0,10m2**
Wie Position vor, jedoch
Durchbruchsöffnung vergrößern -0,10m2.
Menge: 6,000 St
Zuordnung: 419

**1.5.350 Folienschutzabdeckung 15m²**
Folienschutzabdeckung - während der Montagearbeiten ist
es teilweise erforderlich, vorhandene
Betriebseinrichtungen mittels Folienabdeckung zu
schützen, liefern, herstellen, vorhalten und wieder
beseitigen
Menge: 10,000 St
Zuordnung: 419

*Hinweis*
Hinweis:
Arbeiten gegen Nachweis
Ergänzend zu Paragraph 15 VOB/B und Nr. 15 der
zusätzlichen
Vertragsbedingungen für die Ausführung von
Bauleistungen im Hochbau (ZVH) wird vereinbart:
Stundenlohnarbeiten werden nur nach Erteilung
gesonderter schriftlicher Aufträge ausgeführt und
vergütet. Die Abrechnung erfolgt nach
Verrechnungssätzen (_/h= Euro pro Stunde) gegen
Nachweis der tatsächlichen geleisteten Stunden und des
Materialverbrauchs.
Die Stundenverrechnungssätze enthalten:
- den tatsächlichen Lohn (einschließlich
vermögenswirksamer
  Leistungen),
- die Zuschläge für Gemeinkosten, Sozialkassenbeiträge,
  Winterbauumlage sowie
- Lohn- bzw. Gehaltsnebenkosten
- die Zuschläge für Überstunden, Nacht-, Sonntags- und
  Feiertagsarbeit.
Die Verrechnungssätze sind unter Beachtung der preisrechtlichen Vorschriften ermittelt.

ACHTUNG:
Stundenlohnarbeiten sind vor Ausführung anzumelden.
Stundenlohnberichte sind innerhalb einer Woche zur
Unterzeichnung vorzulegen. Verspätet vorgelegte
Berichte werden nicht mehr anerkannt. Unterschriebene
Regiearbeiten werden auch im Nachhinein nicht
anerkannt, wenn die Arbeiten Regeleistungen oder
Nebenleistungen lt. LV darstellen.
Wenn bei Regiearbeiten Material benötigt wird und
hierfür im Leistungsverzeichnis Ansätze gegeben sind,
wird der Materialpreis für die Abrechnung angesetzt.
Sofern im Zusammenhang mit Regiearbeiten neue Teile
benötigt werden, die im vorstehenden Leistungsbeschrieb
nicht erfaßt wurden, erfolgt die Abrechnung nach zum
Zeitpunkt der Arbeitsausführung gültigen Preislisten
der einschlägigen Hersteller- oder Lieferfirmen
Grundlage der Abrechnung sind Nettopreise, die vom
Unternehmer eindeutig durch Vorlage der  entsprechenden
Rechnungen nachzuweisen sind.

**1.5.360 Stundenlohnarbeiten Meister und Obermonteurstunden**
Bauleitende Monteurstunde für unvorhergesehene
Arbeiten, welche nur mit ausdrücklicher Genehmigung der
Bauleitung geleistet werden, darf und von dieser
bescheinigt sein muss, einschl. aller erforderlichen
Zulagen wie Auslösung, Fahrgelder, Gestellung von
Werkzeugen etc. Ein derartiger Stundenlohn wird nur für
einen Mitarbeiter des Auftragnehmers anerkannt, d.h.
nur für den Mitarbeiter, der gemäß ZTV, als
verantwortlicher Obermonteur benannt und
Auftraggeberseits anerkannt worden ist.
Menge: 50,000 St
Zuordnung: 419

**1.5.370 Stundenlohnarbeiten A-Monteurstunden**
Stunden, welche nur mit ausdrücklicher Genehmigung der
Bauleitung geleistet werden dürfen und von dieser
bescheinigt sein müssen (Regiezettel), einschl. aller
erforderlichen Zulagen wie Auslösung, Fahrgelder,
Gestellung von Werkzeugen etc. A-Monteurstunden für
unvorhergesehene Arbeiten
Menge: 40,000 St
Zuordnung: 419

**1.5.380 Stundenlohnarbeiten B-Monteurstunden**
Wie Position vor, jedoch
B-Monteurstunden
Menge: 20,000 St
Zuordnung: 419

**1.5.390 Stundenlohnarbeiten Helfer bzw. Lehrlingsstunden**
Wie Position vor, jedoch
Helfer- bzw. Lehrlingsstunden für unvorhergesehene
Arbeiten
Menge: 20,000 St
Zuordnung: 419

**1.5.400 Insgemeinkosten**
Für alle Insgemeinkosten wie An- und Abfuhr der
Materialien und Werkzeuge, Vorhalten derselben,
Frachten und Versicherungen, Bausicherungsmaßnahmen,
Montageüberwachung, Bezug von Strom, Einweisung des
Bedienungspersonals, Aufmaße im bei sein des Ingenieurs
usw.
Menge: 1,000 psch
Zuordnung: 419

**1.5.410 Erstellen von Werkstatt-und Montageplänen**
Werk und Montagepläne als Fortschreibung der
Ausführungsplanung, der Bauleitung rechtzeitig ca.
zwei Wochen vor Montagebeginn zur Genehmigung
vorzulegen und gemäß dem Baufortgang fortlaufend zu
ergänzen. Die Montageplanung ist als Nebenleistung nach
VOB nicht gesondert vergütungsberechtigt, Abweichend
von der VOB sollen die Kosten nicht auf die
Einheitspreise umgelegt werden, sondern als Position
gesondert angeboten werden, um die Schnittstellen
zwischen der Ausführungsplanung und der Montageplanung
zu definieren.

Der Auftragnehmer erhält vom Fachplaner des
Auftraggebers:
x  Architektenpläne mit Angaben zum Schallschutz und
  zu Brandschutz
x  Anlagenschemata
x  Ausführungspläne (Grundrisse im DXF-Format
x  Schlitz- und Durchbruchspläne
x  Berechnungen (Wärmebedarf, HK-Auslegung,
  Pumpenauslegung)
x  Verteilerlisten im PDF-Format
Die Montageplanung beinhaltet gemäß VDI 6026 folgende
Punkte

Zielvorgabe:
Die vom Auftraggeber übergebene koordinierte
Ausführungsplanung, in Papierform und auf Datenträger,
ist zu überprüfen.
Die Unterlagen der Montageplanung dienen als
Information für Auftraggeber, Objektplaner, andere
Auftragnehmer und Objektüberwachung.
Montageplanung ist die Ergänzung der übergebenen
Ausführungsplanung um die für die Montage notwendigen
Angaben.
Sie ist mit dem Auftraggeber abzustimmen und von diesem
freizugeben.
Prüfung der Berechnung und Dimensionierung gem. ATV DIN
18380, Abschn. 3.1.3 ff.

Schnittstellenangaben:
Angaben für die zur Montage vorgesehenen Einbauteile,
z.B. Stromaufnahme, Gewichte der Einbauteile,
Fundamentangaben, Frelevante Befestigungsteile,
Abdichtungen zum Gebäude, Angaben zu Datenpunkten

Schemata:
Vervollständigen der Funktions-, Regel- und
Strangschemata für die Montage.
Stromlaufpläne allpolig der Schaltschränke,
Verteilungen und
Unterverteilungen sowie Schaltungsunterlagen und
Klemmenlisten.
Anpassung der Funktionsbeschreibung und Konfiguration
der
Software-Parameter für die Montage
Zeichnungen:
Darstellung aller Anlagen mit allen Einbauteilen, die
zur Montage der Anlage erforderlich sind.
Hierbei ist der Platzbedarf für Reparaturen und
Instandhaltung ist zu berücksichtigen.
Erstellen der Montageplanung auf Basis der
Ausführungsplanung um die für die Montage relevanten
Angaben, insbesondere auch Werkstattzeichnungen für
Komponenten Angaben zur Umsetzung
brandschutztechnischer Maßnahmen (Darstellung und
Kennzeichnung)

Grundrisse:
Maßstab 1:50 bis 1:10
Leitungen mit Positionsbezeichnungen
Angaben zu Leitungsverbindungen
genaue Typbezeichnungen und techn. Daten der
Einbaukomponenten
Darstellung von Halte- und Befestigungskonstruktionen
Soweit für die Montage erforderlich:
Anordnung und Bemaßung
Kennzeichnung der versch. Medienströme nach EN/DIN/VDI
1 Satz Grundrisspläne mit den ausgeführten Einbauten
als Weißpausen farbig angelegt
1 Satz Strang- und Regelschemata mit den ausgeführten
Einbauten als Weißpausen farbig angelegt
1 Satz Kopien der Komponentendatenblätter der
Teilersteller
1 Satz komplett auf Datenträger (CD oder DVD),
Zeichnungen im Format AutoCAD 2002.
Berechnungen, Datenblätter, Auslegungen als Word, Exel
oder PDF
Einschl. Erstellen der Kabelzuglisten für alle
elektrischen Anschlüsse, bei denen von dem Gewerk
Elektro Leitungen herangeführt werden sollen, mit
Angabe von Leistung, Anlaufstrom usw.
Es ist das AutoCAD DWG oder DXF Format zu verwenden und
der Objektüberwachung vor der Ausführung eine Kopie zu
übersenden.
Änderungen im Zuge der Ausführung sind vom Unternehmer
bis zur erfolgreichen VOB-Abnahme in dessen
Montageplanung fortzuführen. Der Aufwand ist mit
derPauschale in der Position abgegolten.
Grundlage der Leistungserbringung sind die
freigegebenen
Montagepläne des Unternehmers. Diese sind auf der
Baustelle jeweils in der neuesten freigegebenen Version
auszuhängen und dem Bauherrn (1xPapier, 1x DWG/DXF) zu
übergeben.
Menge: 1,000 psch
Zuordnung: 419

**1.5.420 Profilstahl bis 5kg Einzelgewicht**
Die Rohrleitungen sind spannungsfrei zu verlegen.
Mögliche Ausdehnungen der Rohrleitungen sind bei der
Montage zu berücksichtigen.
Schrauben, Muttern, Sicherungsscheiben, Dübel usw. sind
mit den Einheitspreisen abgegolten.
Profilstahl bis 5kg: Sonderkonstruktion für
Rohrhalterung - verzinkt für Stütz-, Hänge-, Trag- und
Sonderbefestigungen, einschl. Befestigungsmaterial,
Dübel, Schrauben etc. Material: ST 37-2 oder
höherwertig Oberfläche: feuerverzinkt Ausführung:
gefertigt aus schwarzen Stahlprofilen und anschließend
feuerverzinkt, Schnitt- und Schweißstellen
nachverzinkt, Ausführung je nach Bedarf und örtlichem
Aufmass. Abrechnung nach den Einheitsgewichten der
zutreffenden DIN-Normen.
Einschließlich aller Zuschläge für Verzinkungen und
Kleinmaterial sowie  erforderlichen, statischen und
dynamischen Berechnungen und Nachweisen der
Tragfähigkeit.

liefern und montieren

Angeb. Fabrikat/Typ:
'....................................................'
  (vom Bieter
einzutragen)
Menge: 180,000 kg
Zuordnung: 419

**1.5.430 Installationsschienen**
Installationsschienen für die Befestigung der
Trinkwasserleitungen an Geschossdecken und Wänden
(Montagehöhe bis 3 m!) bestehend aus:
Installationsschienen, verzinkt, Profil 38 x 40 mm
einschl. der dazu benötigten Schrauben und Dübel für
die Befestigung an der Betondecke bzw. Betonwand,
einschl. erforderlicher Bohrungen, Bohrlöcher, einschl.
"Hammerkopfbefestiger", verzinkt, mit Anschlussgewinde
für Profil 38x40 mm, M8 / 100, Abrechnung nach m.

liefern und montieren

Angeb. Fabrikat/Typ:
'....................................................'
  (vom Bieter
einzutragen)
Menge: 100,000 lfm
Zuordnung: 419

**1.5.440 Zuschlag für vorstehende Installationsschienen**
Zuschlag für vorstehende Installationsschienen für
Schienenverbinder, verz.- Sattelflansch, verz.-
Konsolenwinkel, verz.- Stütz- und Montagewinkel, verz.
einschl. der dazu benötigten Schrauben, Beilagscheiben
u. Dübel!
Abrechnung in kg!

liefern und montieren
Menge: 50,000 kg
Zuordnung: 419

USt %: 19,00
